# + Hort Dissenchen
Angebotsaufforderung (GAEB 90, DA83)
Währung: EUR
Auftraggeber: Stadt Cottbus

## Zusätzlicher Text
Vorbemerkungen zum Bauvorhaben

Sanierung und Erweiterung Grundschule und Hort Dissenchen
Neubau Haus B

Anschrift:  Dissenchener Schulstraße 1, 03052 Cottbus

Baubeschreibung:
Im Rahmen der Baumaßnahme erhält die Grundschule Dissenchen einen Neubau
 als Erweiterungsbau. Die bestehenden Gebäude werden saniert und barrier
efrei gemacht. Die Außenanlagen werden komplett neu gestaltet.

Auf dem Schulgrundstück befinden sich folgende Gebäude:

Haus A: Altbau verklinkert, 2-geschossiger Mauerwerksbau, bestehend aus
Erd- und Obergeschoß mit Spitzboden und Teilunterkellerung sowie Sparren
dach.

Haus B: Neubau mit Klassenzimmern und Mehrzweckräumen, Flachdach

Haus C: Schulgebäude, 3-geschossiger Mauerwerksbau, bestehend aus Erd-,
Ober- und Dachgeschoß mit Unterkellerung, barriererfreie Erweiterung, Sp
arrendach

Nebengebäude: Garagenkomplex mit Schuppen, Mauerwerksbau, 1-geschossig,
Pultdach, Abbruch der Garagen, Instandsetzung des Schuppens

In diesem Los sind die Arbeiten für das Haus B enthalten!

Zufahrt: Die Zufahrt erfolgt direkt über Dissenchener Schulstraße 1, 030
52 Cottbus

Rauchverbot:
Im gesamten Gebäude, sowie auf dem Schulhof (außerhalb der BE-Fläche) is
t absolutes Rauchverbot.

Schulbetrieb:
Die gesamte Baumaßnahme findet unter laufendem Schul- und Hortbetrieb st
att. Einschränkungen und Schutzmaßnahmen sind zu berücksichtigen.

Baustelleneinrichtung:
Das Errichten, Vorhalten und Räumen der Baustelleneinrichtung ist in den
 EP´s abgegolten, wenn nicht Einzelpositionen gesondert im LV ausgewiese
n sind. Das Errichten und Vorhalten der Baustelleneinrichtung ist nur en
tsprechend der genehmigten Planunterlagen (BE-Plan) möglich. Lagerfläche
n über den ausgewiesenen Anteil im BE-Plan hinaus sind nicht möglich, di
e Lagerung von Werkzeug und Material im Gebäude ist nur nach Abstimmung
mit der Bauleitung durchzuführen.

Lagerflächen:
Lagerflächen befinden sich nur im Bereich des Grundstücks nach Abstimmun
g, Materialablagerungen außerhalb dieser Flächen und außerhalb des Grund
stücks sind nicht möglich.

Anschlüsse:
Baustrom:  230/400V, bis 32A, Anschlussleistung Kran bis 44kVA
Bauwasser:  ½ zoll  ist vorhanden
Abrechnung: entspr. der Besonderen Vertragsbedingungen - siehe Beiblatt

WC-Anlagen:
Werden im Rahmen der zentralen Baustelleneinrichtung gestellt.

Brandschutz:
Für die Durchführung von Heißarbeiten, Trenn- und Schweißarbeiten ist ei
n Schweißerlaubnisschein beim zuständigen Immobilienamt zu beantragen.

Ausführungsfristen:
Die in den Vertragsbedingungen benannten Ausführungstermine sind zwingen
d einzuhalten.

2-Schichtbetrieb:
Für die termingerechte Durchführung der Arbeiten ist nach Notwendigkeit
 und Aufforderung durch den AG ein 2-schichtiger Betrieb vorzusehen.

Besondere Verkehrssicherung:
Die vorhandenen baulichen Anlagen sind für den Zeitraum der Bauarbeiten
vor Beschädigungen und Verunreinigungen zu schützen. Staubentwicklung un
d Verschmutzungen müssen weitgehend vermieden werden.

Weitere Unternehmer auf der Baustelle:
Bei der Ausführung der ausgeschriebenen Leistungen sind gleichzeitige Ba
uausführungen anderer Gewerke geplant.

Beräumung Baustelle:
Die Arbeitsplätze sind täglich nach Beendigung der Arbeiten aufzuräumen
und anfallende Stoffe (Verpackungsmaterial, Schutt usw.) eigenverantwort
lich zu beseitigen. Arbeitsflächen sind täglich besenrein zu verlassen u
nd bei Gefahr abzusperren. Öffentliche Verkehrsflächen sind je nach Vers
chmutzungsgrad eigenverantwortlich zu reinigen. Aufwendungen dafür sind
in den EP einzukalkulieren.

Bautagesberichte des AN:
Der AN verpflichtet sich zum Führen von Bautagesberichten.

Sonstiges:
Erschwerte Transportbedingungen für die Lieferung von Materialien sind i
n allen Einzelheiten vor Beginn der Arbeiten mit dem AG zu besprechen un
d angemessen in der Preisgestaltung zu berücksichtigen

Anlagenverzeichnis:
Folgende Pläne liegen zur Angebotsabgabe zur Information bei:

1.01 Baustelleneinrichtung 1.BA
2.02 Grundriss EG
2.03 Grundriss OG
2.04 Dachaufsicht
3.01 Schnitte A-B-C
3.02 Schnitt D
4.01 Ansichten Haus AB
4.02 Ansichten Wanddurchbrüche

S-01e
S-02f
S-03c
S-04e
S-05a
S-06a Treppen

## Rohbau
Datum: 13.01.25

*Hinweis*
Hebezeuge wie Kran, Schrägaufzug o.ä. stehen bauseits n
icht zur Verfügung.

Sämtliche Aufwendungen und Kosten hierfür sind in den K
osten einzukalkulieren!

In dem Baustelleinrichtungsplan ist ein möglicher Krans
tandort  als Vorschlag eingetragen. Alternative Kransta
ndorte sind möglich und sind vom AN der Bauüberwachung
zur Bestätigung vorzulegen.

Bei der Wahl des Kranes sind zu beachten:
· vorhandene Bebauung
· Bewuchs, Baumkronen etc.
· An- und Abtransportes des Kranes
· Anschlussleistung bis 44kVA
· Traglasten, Ausladung, Schwenkbereich etc.

Aufwendungen für Schaffung der Aufstellfläche inkl. Grü
ndung einschließlich Rückbau sind in die Kosten mit ein
zukalkulieren.

Hinweis: der Baustromanschluss für den Kran wird bausei
ts bereitgestellt!

*Hinweis*
Die Arbeitsgerüste / Fassadengerüste an den Außenwänden
 für die Erstellung des Rohbaus stehen abweichend zur V
OB bauseits zur Verfügung. Der Aufbau ist mit dem AN Ge
rüstbauarbeiten entsprechend dem Baufortschritt zu koor
dinieren und abzustimmen.

Sonstige Arbeits- und Montagegerüste für die Erstellung
 des Rohbaus stehen bauseits nicht zur Verfügung.

Sämtliche Aufwendungen und Kosten für das Aus-, Um- und
 Abbauen sowie Vorhalten der sonstigen Arbeits- und Sch
utzgerüste sind Nebenleistungen und in die Einheitsprei
se mit einzurechnen. Gerüste für eine Arbeitshöhe größe
r 3,50m werden gesondert vergütet (Pos. Nr. 08.02.010)

### Los 01 Abbruch

#### Hauptabschnitt 01.01 Abbruch Stahlbau

**01.01.010 Totalabbruch der Rettungstreppe**
Totalabbruch der Rettungstreppe an Haus A einschließlic
h Entsorgung

Stahlkonstruktion mit Gitterroststufen bestehend aus 4
Treppenläufen und 4 Treppenpodesten aufgehängt an 2 Sta
hlrundrohrstützen mittig angeordnet

Abmessung gesamt
3,50 m x 5,90 m
Höhe bis OK Geländer
ca. 8,70 m

Treppenläufe
Treppenlauf 1: 15 Stg 18,5/27 cm
Treppenlauf 2-4: 9 Stg 18,5/27 cm

Treppenpodeste
ca. 3,30 m / 1,60 m

Tragkonstruktion bestehend aus:
· HEA/HEB-Profilen bis 180 mm als Traversen und Unterko
nstruktion Podeste
· 8 Treppenwangen als U-Profil, ca U220
· Stützen aus Stahlquadratrohr für Verkleidung unterhal
b unterer Treppenlauf, LÄnge bis ca.
· 2 Rundstützen aus Stahlrohr als Haupttragkonstruktion
 der gesamten Treppenanlage,  D ca 450mm, L ca. 8,70 m
und 7,70 m
· 42 St. Gitterroststufen einschließlich Stahlwinkel
· 4 St. Gitterrostpodeste
· ca. 50 m Flachstahlendlosgeländer mit Handlauf, Höhe
Geländer ca. 1,20 m, seitlich befestigt an Wangen
· ca. 38 m Edelstahl-Handlauf an Treppenläufen
· ca. 14 qm Flachstahlgeländerverkleidung mit Tür im Be
reich unterhalb unterem Treppenlauf
· diverse Flachstahlwinkel
· Kopf- und Fußplatten
· Verbindungsmittel

Abbruch der Einzel- bzw Streifenfundamente Bereich Stah
lrundrohre und unteres Treppenauflager aus Stahlbeton

Treppenauflager
1,80/0,80/0,80 m

Stahlrundrohr
1,20/1,20/0,80 m
1,20/1,20/0,80 m
oder
3,50/1,20/0,80 m

Gründung ist nicht bekannt.

Demontage Türgriff bzw. Verschluß Tür und Sicherung geg
en unbefugtes Betreten an den beiden oberen Türöffnunge
n in der Hausaußenwand DG und OG

Treppenanlage gemäß Foto

Ausführungsort: Rettungstreppe an Haus A
Menge: 1,000 St

**01.01.020 Mehr-/Minderkosten für Übergabe an AN**
Leistung wie vor, jedoch:

- Rückbau und Übergabe an AN, Liefeung zu Zwischenlager
ort nach Wahl AN, Entfernung bis 10 km

Anzugeben sind hier die Mehr- bzw. Minderkosten im Verg
leich zur Hauptposition
Menge: 1,000 psch

### Los 02 Erdarbeiten

*Hinweis*
Die Baufeldfreimachung erfolgt in folgendem Umfang über
 das Gewerk Außenanlagen:

Rückbau Spielgeräte
Rückbau Ballfangnetz
Rückbau Hackschnitzel (Fallschutz)
Rückbau Flächenbefestigung (Wege, Betonpflaster)
Rückbau Bewuchs

#### Hauptabschnitt 02.01 Vorbereitende Arbeiten

**02.01.010 Schachtschein, Leitungsauskunft**
Einholung von Leitungsauskünften und notwendige Schacht
scheine bei den Versorgungsunternehmen

Abrechnung: Komplettpreis für alle Leitungsauskünfte

Einholung der Auskünfte vor Beginn der Arbeiten.
Menge: 1,000 psch
Zuordnung: 311

**02.01.020 Suchschachtung**
Boden für Suchgraben zur Freilegung von Kabeln und Leit
ungen nach Abtrag der Oberflächenbefestigung profilgere
cht lösen und fachgerecht entsorgen

Aushubtiefe bis 1,75 m, Bodenklasse 3 DIN 18300.

Ausführung erst nach gesonderter Abstimmung mit Bauüber
wachung
Menge: 5,000 m3
Zuordnung: 311

#### Hauptabschnitt 02.02 Baugrubenaushub

**02.02.010 Oberboden abtragen fördern entsorgen**
Oberboden, profilgerecht abtragen, fördern, im Behälter
 AN sammeln

Abtragshöhe bis 10 cm

auf LKW des AN laden, die Entsorgung wird gesondert ver
gütet, Abfall ist nicht gefährlich, nicht schadstoffbel
astet, Behältergröße über 5 bis 7 m3, Bodengruppe 3b DI
N 18915 (schwach bindig, kiesig), eine Bodengruppe, Bod
engruppe 1 SE DIN 18196 (enggestufter Sand), Mengenermi
ttlung nach Aufmaß an der Entnahmestelle.

Ausführungsort: Neubau Haus B
Menge: 890,000 m2
- Zuordnung: 003
- Zuordnung: 511
- Zuordnung: 511

**02.02.020 Boden Baugrube ausheben, abfahren**
Boden für Baugrube, ab Geländeoberfläche, profilgerecht
 lösen und entsorgen

Abmessung Haus B Teil 1
ca. 15,00 x 30,00 m
Abmessung Haus B Übergang Anschluß Haus A Teil 2
ca. 8,90 x 7,80 m
Aushubtiefe bis 1,20 m

Die Baugrubensohle ist durch einen bestellten Baugrundi
ngenieur abzunehmen (separate Position).

Homogenbereich 1, mit 2 Bodengruppen, Bodengruppe 1 SE
DIN 18196 (enggestufter Sand), Bodengruppe 2 SU* DIN 18
196 (Sand-Schluff-Gemisch), Baumaßnahme der Geotechnisc
hen Kategorie 1 DIN 4020, Konsistenz DIN EN ISO 14688-1
 fest, Mengenermittlung nach Aufmaß an der Entnahmestel
le.

Boden lösen, fördern, im Behälter des AN sammeln bzw au
f LKW des AN laden, die Entsorgung wird gesondert vergü
tet, Abfall ist nicht gefährlich, nicht schadstoffbelas
tet, Zuordnung LAGA Z 0 (uneingeschränkter Einbau), Beh
ältergröße über 5 bis 7 m3, Verbau wird gesondert vergü
tet

Ausführungsort: Baugrubenaushub Haus B
Menge: 630,000 m3
- Zuordnung: 002
- Zuordnung: 311
- Zuordnung: 311

**02.02.030 Zulage Vouten**
Boden für Baugrube, ab Baugrubensohle für Vouten, profi
lgerecht lösen und entsorgen, einschließlich herstellen
 der Schrägen von 45 Grad gemäß Vorgabe Statik, Grobpla
num herstellen

Abmessung Vouten
ca. 2,60 x 2,60 m

Aushubtiefe bis 0,40 m

Homogenbereich 1, mit 2 Bodengruppen, Bodengruppe 1 SE
DIN 18196 (enggestufter Sand), Bodengruppe 2 SU* DIN 18
196 (Sand-Schluff-Gemisch), Baumaßnahme der Geotechnisc
hen Kategorie 1 DIN 4020, Konsistenz DIN EN ISO 14688-1
 fest, Mengenermittlung nach Aufmaß an der Entnahmestel
le.

Boden lösen, fördern, im Behälter des AN sammeln, auf L
KW des AN laden, die Entsorgung wird gesondert vergütet
, Abfall ist nicht gefährlich, nicht schadstoffbelastet
, Zuordnung LAGA Z 0 (uneingeschränkter Einbau), Behält
ergröße über 5 bis 7 m3, Verbau wird gesondert vergütet

Ausführungsort: Baugrubenaushub Haus B, Vouten
Menge: 19,000 m3
- Zuordnung: 002
- Zuordnung: 311
- Zuordnung: 311

**02.02.040 Boden Einzelfundament lösen entsorgen**
Boden für Einzelfundamente, ab Geländeoberfläche oder B
augrubensohle, profilgerecht lösen und entsorgen

Abmessung Einzelfundamente Stützen
ca. 0,70 x 0,70 m
Abmessung Einzelfundament Treppe
ca. 0,50 x 2,27 m

Aushubtiefe bis 1,50 m

Homogenbereich 1, mit 2 Bodengruppen, Bodengruppe 1 SE
DIN 18196 (enggestufter Sand), Bodengruppe 2 SU* DIN 18
196 (Sand-Schluff-Gemisch), Baumaßnahme der Geotechnisc
hen Kategorie 1 DIN 4020, Konsistenz DIN EN ISO 14688-1
 fest, Mengenermittlung nach Aufmaß an der Entnahmestel
le.

Boden lösen, fördern, im Behälter des AN sammeln, auf L
KW des AN laden, die Entsorgung wird gesondert vergütet
, Abfall ist nicht gefährlich, nicht schadstoffbelastet
, Zuordnung LAGA Z 0 (uneingeschränkter Einbau), Behält
ergröße über 5 bis 7 m3

Ausführungsort: Einzelfundamente
Menge: 63,000 m3
- Zuordnung: 002
- Zuordnung: 322
- Zuordnung: 322

**02.02.050 Boden Baugrube Schächte lösen entsorgen**
Boden der Baugrube für Schächte, ab Baugrubensohle, pro
filgerecht lösen und entsorgen

Abmessung Aufzugsschacht
ca. 2,15 x 2,45 m

Aushubtiefe bis 1,00 m

Homogenbereich 1, mit 2 Bodengruppen, Bodengruppe 1 SE
DIN 18196 (enggestufter Sand), Bodengruppe 2 SU* DIN 18
196 (Sand-Schluff-Gemisch), Baumaßnahme der Geotechnisc
hen Kategorie 1 DIN 4020, Konsistenz DIN EN ISO 14688-1
 fest, Mengenermittlung nach Aufmaß an der Entnahmestel
le.

Boden lösen, fördern, im Behälter des AN sammeln, auf L
KW des AN laden, die Entsorgung wird gesondert vergütet
, Abfall ist nicht gefährlich, nicht schadstoffbelastet
, Zuordnung LAGA Z 0 (uneingeschränkter Einbau), Behält
ergröße über 5 bis 7 m3

Ausführungsort: Aufzugsschacht
Menge: 14,000 m3
- Zuordnung: 002
- Zuordnung: 311
- Zuordnung: 311

**02.02.060 Bodenhindernis Mauerwerk/Beton abbrechen sammeln**
Hindernis im Boden aus Mauerwerk und Beton, abbrechen u
nd im Behälter des AN sammeln, auf LKW des AN laden, En
tsorgung wird gesondert vergütet, Abfall ist nicht gefä
hrlich, nicht schadstoffbelastet
Menge: 10,000 m3
- Zuordnung: 002
- Zuordnung: 212
- Zuordnung: 212

**02.02.070 Zulage für Handschachtung im Bereich Baugrubenaushub**
Zulage für Handschachtung im Bereich Baugrubenaushub an
 Haus A

Abrechnung über Länge Haus A, Tiefe Baugrubenaushub bis
 20 cm ab Gebäudeaußenkante
Menge: 2,000 m3

**02.02.080 Planum Abweichung +/-2cm und Verdichten**
Grobplanum herstellen und Baugrubensohle verdichten, zu
lässige Abweichung von der Sollhöhe +/- 2 cm, Verdichtu
ngsgrad mind. DPr 0,98, Nachweis mittels Lastplattendru
ckversuch (separate Position)
Menge: 560,000 m2
- Zuordnung: 002
- Zuordnung: 532
- Zuordnung: 522

#### Hauptabschnitt 02.03 Gründungspolster

**02.03.010 Füllstoff einbauen verdichten RC liefern D 20cm**
Füllstoff liefern, einbauen und lagenweise verdichten,
profilgerecht, mit Recycling-Baustoff (RC), Lastausbrei
tungswinkel 45 Grad, Grobplanum herstellen

Schichtdicke  20 cm gemäß Vorgabe Statik
Material:  BRC 0/45
Verdichtungsgrad  mind. DPr 0,98

Einbau auf Baugrubensohle unterhalb Bodenplatte, Aufzug
sschacht, Einzelfundamenten
Menge: 133,000 m3
- Zuordnung: 002
- Zuordnung: 532
- Zuordnung: 522

**02.03.020 Füllstoff einbauen verdichten Kies-Sand-Gemisch D 25cm**
Füllstoff liefern, einbauen und lagenweise verdichten,
profilgerecht, Kies-Sand-Gemisch, natürliche Gesteinskö
rnung TL Gestein, Lastausbreitungswinkel 45 Grad

Schichtdicke  25 cm gemäß Vorgabe Statik
Material:  Kies-Sand-Gemisch 0/32
  Kiesanteil <30%
Verdichtungsgrad  mind. DPr 0,98

Das Gründungspolster ist durch einen bestellten Baugrun
dingenieur abzunehmen (separate Position).

Einbau auf Schottertragschicht der Vorposition unterhal
b Bodenplatte, Aufzugsschacht, Einzelfundamenten
Menge: 160,000 m3
- Zuordnung: 002
- Zuordnung: 532
- Zuordnung: 522

**02.03.030 Feinplanum herstellen**
Feinplanum herstellen, zulässige Abweichung von der Sol
lhöhe +/- 2 cm, Verdichtungsgrad mind Dpr 98% bzw. Evd
> 40MN/qm gegen Nachweis (separate Position)

Feinplanum herstellen unterhalb Bodenplatte, Aufzugssch
acht, Einzelfundamenten
Menge: 625,000 m2
- Zuordnung: 002
- Zuordnung: 532
- Zuordnung: 522

**02.03.040 Zulage Vouten**
Zulage für Einbau Füllstoffe im Bereich der Vouten, pro
filgerecht einschließlich anpassen an Schrägen von 45 G
rad gemäß Vorgabe Statik

Abmessung Vouten
ca. 2,60 x 2,60 m

Abrechnung nach lfm Abschrägung

Ausführungsort: Baugrubenaushub Haus B, Vouten
Menge: 33,000 m
- Zuordnung: 002
- Zuordnung: 311
- Zuordnung: 311

#### Hauptabschnitt 02.04 Hinterfüllung

**02.04.010 Arbeitsraum verfüllen verdichten Einzelflächen**
Arbeitsraum profilgerecht verfüllen, einschl. Stoffe li
efern, verdichten, Verformungsmodul mind. EV2 45 MPa, E
inbauhöhe bis 1,25 m

Material:  BRC 0/45
Verdichtungsgrad  mind. DPr 0,98

Einbau in Kleinflächen, Einzelflächen Bereich Aufzugssc
hacht, Einzelfundamente
Menge: 65,000 m3
- Zuordnung: 002
- Zuordnung: 311
- Zuordnung: 311

**02.04.020 Arbeitsraum verfüllen verdichten Bodenplatte**
Arbeitsraum profilgerecht verfüllen, einschl. Stoffe li
efern, verdichten, Verformungsmodul mind. EV2 45 MPa, E
inbauhöhe bis 1,25 m

Material:  BRC 0/45
Verdichtungsgrad  mind. DPr 0,98

Einbau umlaufend um Bodenplatte, in Achse E (Architekte
nachse) befindet sich der Anschluss an Haus A, Länge ca
. 8,00 m, Arbeiten in diesem Bereich mit manuellem Ante
il einkalkulieren
Menge: 128,000 m3
- Zuordnung: 002
- Zuordnung: 311
- Zuordnung: 311

#### Hauptabschnitt 02.05 Unterfangung

**02.05.010 Boden Unterfangung ausheben, abfahren**
Boden für Unterfangung, ab Geländeoberfläche bzw. Baugr
ubensohle, profilgerecht lösen, laden

Breite Unterfangung Beton: ca. 30 cm
Gesamtbreite  über 0,5 bis 0,75 m
Gesamtlänge  über 1 bis 1,25 m
Aushubtiefe  bis 1,5 m

Abschnittsweises Arbeiten, manuelles Arbeiten, Handscha
chtung, Bearbeitung von parallelen Abschnitten nach Vor
gabe Statik, Ansatz max 2 parallelen Abschnitte, Unterb
rechung der Aushubarbeiten durch Betonarbeiten ist einz
ukalkulieren, geböschte Wände

Boden lösen, fördern, im Behälter des AN sammeln bzw au
f LKW des AN laden, die Entsorgung wird gesondert vergü
tet, Abfall ist nicht gefährlich, nicht schadstoffbelas
tet, Zuordnung LAGA Z 0 (uneingeschränkter Einbau), Beh
ältergröße über 5 bis 7 m3

Homogenbereich 1, mit 2 Bodengruppen, Bodengruppe 1 SE
DIN 18196 (enggestufter Sand), Bodengruppe 2 SU DIN 181
96 (Sand-Schluff-Gemisch), Baumaßnahme der Geotechnisch
en Kategorie 1 DIN 4020, Mengenermittlung nach Aufmaß a
n der Entnahmestelle.

Ausführungsort: Unterfangung Haus A
Menge: 13,000 m3
- Zuordnung: 002
- Zuordnung: 393
- Zuordnung: 393

**02.05.020 Bodenhindernis Mauerwerk/Beton abbrechen sammeln**
Hindernis im Boden aus Mauerwerk und Beton, abbrechen u
nd im Behälter des AN sammeln, auf LKW des AN laden, En
tsorgung wird gesondert vergütet, Abfall ist nicht gefä
hrlich, nicht schadstoffbelastet
Menge: 1,000 m3
- Zuordnung: 002
- Zuordnung: 212
- Zuordnung: 212

**02.05.030 Arbeitsraum verfüllen verdichten Einzelflächen**
Arbeitsraum profilgerecht verfüllen, einschl. Stoffe li
efern, verdichten, Verformungsmodul mind. EV2 45 MPa, E
inbauhöhe bis 1,25 m

Material:  BRC 0/45
Verdichtungsgrad  mind. DPr 0,98

Abschnittsweises Arbeiten, manuelles Arbeiten, Handscha
chtung, Bearbeitung von parallelen Abschnitten nach Vor
gabe Statik, Ansatz max 2 parallelen Abschnitte, Unterb
rechung der Aushubarbeiten durch Beton- und Aushubarbei
ten ist einzukalkulieren, geböschte Wände

Einbau in Kleinflächen, Einzelflächen für Unterfangung
Menge: 10,000 m3
- Zuordnung: 002
- Zuordnung: 311
- Zuordnung: 311

#### Hauptabschnitt 02.06 Sonstiges

**02.06.010 Lastplattendruckversuche**
Kontrollprüfung für Baugrubensohle und Gründungspolster
, Prüfung des Verdichtungsgrades.

Lastplattendruckversuche zur Überprüfung des Verdichtun
gsgrades als Grundlage der Standsicherheit durchführen
und Protokolle an Bauüberwachung übergeben.

Ausführungsort: Grobplanum, Feinplanum
Menge: 6,000 St
- Zuordnung: 080
- Zuordnung: 532
- Zuordnung: 522

### Los 03 Grundleitungen

*Hinweis*
Technische Erläuterungen

Für die Verlegung der Grundleitungen sind Rohrleitungsg
räben herzustellen. Hierzu sind durch den AN entspreche
nde Schachtarbeiten auszuführen. Die Leitungsgräben sin
d nach entsprechenden Dichtigkeitsprüfungen wieder zu v
erfüllen und schichtenweise zu verdichten. Über die Dic
htigkeitsprüfung ist ein Protokoll zu fertigen und der
Bauleitung vor Verfüllung des Leitungsgrabens auszuhänd
igen.

Der Aufbau der Entwässerungsanlage sowie die Abwasserab
leitung erfolgt entsprechend der DIN-EN 12056. Die Leis
tungsgrenzen sind wie folgt definiert:
* Schmutzwasser: 1,00 m vor dem Gebäude
* Trinkwasser: Anschluss an die bestehende
Trinkwasserleitung im Außenbereich über Anbohrschelle

*Hinweis*
(ZTV) - Zusätzliche Technische Vertragsbedingungen
Abwasser-/Wasser-/Gasanlagen

1. Sämtliche Positionen verstehen sich einschließlich l
iefern und montieren.

2. Der AN hat 2 Wochen vor Beginn der Arbeiten die Qual
ifikationsnachweise des vorgesehene Personals für die V
erlegung der Grundleitungen der Bauleitung zu übergeben
.

3. Ausführungspläne
Der AN erhält (vom bauleitenden Ingenieurbüro) die Ausf
ührungspläne für die Grundleitungen in folgender Form:
- 1 Satz Papierpläne
- CAD-Datei als .dwg / .dxf

4. Vermessungsarbeiten
Alle für die Ausführung der Leistung notwendigen Vermes
sungsarbeiten sind vom AN durchzuführen. Festlegung von
 Referenzpunkten erfolgen durch den AN.

5. Die Grundleitungen sind nach Fertigstellung zu verde
ckeln und eindeutig und dauerbeständig wie folgt zu ken
nzeichnen und zusätzlich mit reißfester Folie zu ummant
eln.
SW = Schmutzwasser
EL = Entlüftung

6. Zustandsfeststellung der fertiggestellten Leistung S
ofern keine unzulässigen Abweichungen bestehen, erfolgt
 eine Zustandsfeststellung der ausgeführten Leistung du
rch den AG.

#### Hauptabschnitt 03.01 Tiefbauleistungen für Grundleitungen

**03.01.010 Suchschachtung**
Suchschachtung im Bereich vorhandener Schmutzwasserleit
ungen Suchgräben, durch kombinierte Maschinen-/ Handsch
achtung ausheben, zur Freilegung von Kabeln und Rohrlei
tungen ab Geländeoberfläche, Tiefe ab OK-Gelände bis 2,
00 m, Länge bis 2,00 m, Breite bis 0,8 m herstellen, na
ch örtlicher Angabe durch die Bauleitung, im Gesamtbaus
tellenbereich, Querschachtungen, Bodenklasse 3/4 Massen
 seitlich lagern wiedereinbauen und verdichten. Restmas
sen (brauchbar) sind auf der Bautrasse zwischenzulagern
 (Förderweg bis 500 m), Restmassen (unbrauchbar) sind n
ach Wahl des AN zu entsorgen mit Nachweis.
Menge: 2,000 m3

**03.01.020 Schotterschicht entfernen**
Schotterschicht entfernen und nach Rohverlegung und Ver
füllung der Leitungsgräben als Sauberkeitsschicht für F
undamente wieder auftragen
Menge: 50,000 m2

**03.01.030 Baugruben für Rohrleitung und Schächte herstellen**
Baugruben für Rohrleitung und Schächte herstellen Boden
 für Gräben von Rohrleitungen und Schächten profilgerec
ht nach ATV Erdarbeiten DIN 18300 für die Ausbildung de
r Gräben sowie der Arbeitsraumbreiten nach EN 1610 aush
eben und seitlich lagern, bzw. laden und zwischenlagern
.

Aushubtiefe:  bis 2,00 m
Bodenklasse 2-4.

Maschinenschachtung
Menge: 90,000 m3

**03.01.040 Erdmassenaushub Handschachtung**
Erdmassenaushub Handschachtung, jede Tiefe, für Nachsch
achtungen innerhalb des Rohrgrabens und unterhalb von L
eitungsbestand.
Menge: 10,000 m3

**03.01.050 Unbrauchbarere Erdmassen entsorgen**
Unbrauchbarere Erdmassen entsorgen
Abfuhr und Entsorgung der nicht mehr zur Wiederverwendu
ng geeigneter Erdmassen sowie aus Bodenverdrängung, ein
schl. Deponiegebühr.
Die Abrechnung erfolgt zum Nachweis (Übernahme- und Wie
gescheine), Abfallentsorgungsanlage und Entsorgernummer
. Entsorgung nach Abfallbezeichnung: Boden / Steine
- nicht gefährlicher Abfall zur Verwertung
Abfallschlüssel : 17 05 04 Diese Leistungen sind nur au
f besondere Anweisung der örtlichen Bauüberwachung ausz
uführen.
Menge: 45,000 m3

**03.01.060 Verdichtungsfähiges Material liefern und einbauen**
Verdichtungsfähiges Material liefern und einbauen
Als Ersatz für die nicht wieder einzubauenden Erdmassen
 und zur Absandung verdichtungsfähiges Material liefern
 frei Baustelle und im Rohrgraben bzw. Baugruben einbau
en, Mengenermittlung nach Soll/Ist-Vergleich und Liefer
scheine, verfüllen sowie verdichten, Die erdverlegten L
eitung ist in steinfreien Erdstoff oder Sand zu verlege
n und einzubetten. Verdichtungsgrad Planum von Dpr 100
% ist nachzuweisen
Menge: 45,000 m3

**03.01.070 Planum herstellen für Gräben und Schachtbauwerke**
Planum herstellen für Gräben und Schachtbauwerke
Zulässige Abweichung von der Sollhöhe +/- 1 cm, maschin
ell bzw. von Hand. Verdichtung wird nicht gesondert ver
gütet und ist deshalb mit einzukalkulieren.
Menge: 90,000 m2

**03.01.080 Verfüllen von Leitungsgräben und Baugruben**
Verfüllen von Leitungsgräben und Baugruben mit seitlich
 gelagertem Boden, schichtenweise verdichten, mit Nacht
weis DPr mind. 97 %
Menge: 40,000 m3

**03.01.090 Nachweis des Verdichtungsgrades mit Meßprotokoll**
Nachweis des Verdichtungsgrades mit Meßprotokoll im Ber
eich der Leitungsgräben innerhalb und außerhalb des Geb
äudes.
Nachweis durch Baugrundgutachter.
Menge: 1,000 St

#### Hauptabschnitt 03.02 SW-Grundleitungen und Zubehör

**Ausführungsbeschreibung 1 Ausführungsbeschreibung**
*Vollwandiges Abwasserrohrsystem aus Polypropylen*
Vollwandiges Abwasserrohrsystem aus Polypropylen (PP-MD
) bestehend aus Rohren und Formstücken der Abmessungen
DN/OD 110 bis DN/OD 500 gemäß DIN EN 14758-1 (Anwendung
sgebiet: UD).

Es ist geeignet für die Erdverlegung innerhalb und auße
rhalb der Gebäudestruktur entspr. den nachfolgend gelis
teten Normen: DIN EN 752, DIN EN 12056, DIN 1986-100 so
wie DIN EN 1610
Verbindungstechnik:
- patentiertes Dreifach-Dichtsystem gemäß DIN EN 681-1,
- vereinfachte Steckmontage
Ableitung chemisch aggressiver Abwässer im Bereich pH 2
bis pH 12, Schweißring bei besonderen Anwendungen

Systemanforderungen:
- heißwasserbeständig gemäß DIN EN 752
- Ringsteifigkeit der Rohre gemäß EN ISO 9969 und der
Formteile gemäß EN ISO 13967
Farbe: Grün
Bezeichnung: KG2000 SN 10
Schwerlastbereich SLW 60 (Mindestüberdeckung von 0,5m
gemäß Regelstatik)

Die Verbindungs- und Dichtmaterialien sowie das Montage
material (Gleitmittel, Reiniger und Klebstoff) sind als
 Zuschlag in die Einheitspreise mit aufzunehmen. Formst
ücke sind einzeln aufgeführt. Alle Öffnungen der Rohrst
ränge sind während der Bauzeit dicht zu verwahren.

**03.02.010 KG 2000-Rohr DN 100, einschließlich Zuschnitt**
Menge: 40,000 m

**03.02.020 KG 2000-Rohr DN 125, einschließlich Zuschnitt**
Menge: 30,000 m

**03.02.030 KG 2000-Bogen 45°, DN 100**
Form-/Verbindungsstück für KG 2000-Rohr als Bogen 45°,
KGB DN 100
Menge: 23,000 St

**03.02.040 KG 2000-Bogen 30°, DN 125**
Form-/Verbindungsstück für KG 2000-Rohr als Bogen 30°,
KGB DN 125
Menge: 2,000 St

**03.02.050 KG 2000-Bogen 45°, DN 125**
Form-/Verbindungsstück für KG 2000-Rohr als Bogen 45°,
KGB DN 125
Menge: 2,000 St

**03.02.060 KG 2000-Abzweig 45°, DN 100/100**
Form-/Verbindungsstück für KG 2000-Rohr als Abzweig 45°
,
KGEA DN 100/100
Menge: 3,000 St

**03.02.070 KG 2000-Abzweig 45ø, DN 125/125**
Form-/Verbindungsst_ck f_r KG 2000-Rohr als Abzweig 45ø
,
KGEA DN 125/125
Menge: 1,000 St

**03.02.080 KG 2000-Rohr als Reduzierung DN 125 / DN 100**
Menge: 1,000 St

**03.02.090 KG 2000-Doppelmuffe/Überschiebemuffe DN 100**
Form-/Verbindungsstück für KG 2000-Rohr Doppelmuffe/ Üb
erschiebmuffe DN 100
Menge: 25,000 St

**03.02.100 KG 2000-Doppelmuffe/Überschiebemuffe DN 125**
Form-/Verbindungsstück für KG 2000-Rohr Doppelmuffe/
Überschiebmuffe DN 125
Menge: 10,000 St

**03.02.110 KG 2000-Muffenstopfen DN 100**
Form-/Verbindungsstück für KG 2000-Rohr als Muffenstopf
en
KG-M DN 100
Menge: 7,000 St

**03.02.120 Mauerkragen DN 100**
Mauerkragen DN 100
Abdichtung gegen drü_ckendes Wasser von einzelnen, durc
h Bauwerkswände und Decken gef_ührte Rohrleitungen mitt
els eines Mauerkragens, bestehend aus einer Elastomer-D
ichtmanschette und 2 Spannbändern, die in die am Bautei
l angeformten Nuten eingelegt und mit dem Rohr verspann
t werden.

Rohr-Außendurchmesser: 110 mm  DN 100

Werkstoffe
- Elastomer-Dichtmanschette: EPDM, ohne DOP/DEHP-
  Weichmacher
- Spannbänder:  Stahl mit Alu-Zink-Veredelung
Menge: 7,000 St

**03.02.130 BDF - DN 100**
BDF - DN 100 - mit amtlichem Pr_üfzeugnis
Bodendurchf_ührung mit druckwasserdichter, umlaufender
Vierstegdichtung und einseitig angeformter Steckmuffe

Lieferlänge: ca. 50 cm

liefern und fachgerecht in die Bodenplatte einbauen.
Menge: 1,000 St

**03.02.140 Trassenwarnband mit Aufschrift**
Trassenwarnband mit Aufschrift
Breite:  40 mm
Menge: 50,000 m

#### Hauptabschnitt 03.03 Fettabscheider

**Ausführungsbeschreibung 3 Ausf_hrungsbeschreibung**
*Abwasserdruckrohre aus PE 100*
Abwasserdruckrohre aus PE 100 werden gemäß DIN EN 12201
 und unter Beachtung des DIN CERTCO Zertifizierungsprog
ramms ZP 14.3.1 AW hergestellt. Die PE 100 Standardrohr
e, Schmelzindexgruppe 003, Farbe schwarz mit braunen St
reifen (RAL 8023) sind zur Verlegung im Sandbett geeign
et.

Montageort:
im Erdreich und z.T. auch im Geb"?ude
 - als Druckleitung der Hebeanlage
 - als Entsorgungsleitung

Die Befestigungen f_ür die Rohrleitungen (ca. 2 m) inne
rhalb des Gebäudes ist mit einzukalkulieren!!

**03.03.010 PE 100 Druckrohre, SDR 11, 16 bar, 90 x 8,2 mm**
PE 100 Druckrohre, SDR 11, 16 bar,
liefern und fachgerecht nach einschlägigen
Verlegerichtlinien verlegen,

90 x 8,2 mm
Menge: 10,000 m

**03.03.020 Elektro-Schweißfitting 90ø / 90 mm**
Elektro-Schweißfitting 90ø / 90 mm

f_ür o. g. Druckrohrleitung, als Winkel 90ø zum Schweiß
en
90 mm
Menge: 6,000 St

**03.03.030 Elektro-Schweißfitting 45ø / 90 mm**
Elektro-Schweißfitting 45ø / 90 mm

f_ür o. g. Druckrohrleitung, als Winkel 45ø zum Schweiß
en
90 mm
Menge: 6,000 St

**03.03.040 Elektro-Schweißmuffe 90 mm**
Elektro-Schweißmuffe 90 mm

fü_r o. g. Druckrohrleitung, als Muffe zum Schweißen
90 mm
Menge: 5,000 St

**Ausführungsbeschreibung 4 Ausf_hrungsbeschreibung**
*Vollwandiges Abwasserrohrsystem aus Polypropylen*
Vollwandiges Abwasserrohrsystem aus Polypropylen (PP-MD
) bestehend aus Rohren und Formst_ücken der Abmessungen
 DN/OD 110 bis DN/OD 500 gemäß DIN EN 14758-1 (Anwendun
gsgebiet: UD).
Es ist geeignet f_ür die Erdverlegung innerhalb und auß
erhalb der Gebäudestruktur entspr. den nachfolgend geli
steten Normen: DIN EN 752, DIN EN 12056, DIN 1986-100 s
owie DIN EN 1610 Verbindungstechnik:
- patentiertes Dreifach-Dichtsystem gemäß DIN EN 681-1,
- vereinfachte Steckmontage
Ableitung chemisch aggressiver Abwasser im Bereich pH 2
bis pH 12
Schweißring bei besonderen Anwendungen Systemanforderun
gen:
- heißwasserbeständig gemäß DIN EN 752
- Ringsteifigkeit der Rohre gemäß EN ISO 9969 und der
Formteile gemäß EN ISO 13967
Farbe: Grü_n
Bezeichnung: KG2000 SN 10
Schwerlastbereich SLW 60 (Mindest_überdeckung von 0,5m
gemäß Regelstatik)
Die Verbindungs- und Dichtmaterialien sowie das Montage
material (Gleitmittel, Reiniger und Klebstoff) sind als
 Zuschlag in die Einheitspreise mit aufzunehmen. Formst
ü_cke sind einzeln aufgefü_hrt. Alle Öffnungen der Rohr
stränge sind während der Bauzeit dicht zu verwahren.

**03.03.050 Kabellerrohr als KG 2000-Rohr DN 100**
KG 2000-Rohr DN 100, einschließlich Zuschnitt als Kabel
lerrohr mit Zugdraht
Menge: 2,000 m

**03.03.060 KG 2000-Bogen 30ø, DN 100**
Form-/Verbindungsstü_ck fü_r KG 2000-Rohr als Bogen 30ø
,
KGB DN 100
Menge: 2,000 St

**03.03.070 Mauerkragen, DN 100**
Mauerkragen, DN 100
Wassersperrflansch zum druckwasserdichten Einbinden von
 Abwasserrohren in Bodenplatten.
Lastfall: WU-Beton Beanspruchungsklasse 2; Aufstauendes
 Sickerwasser; Druckwasser; WU-Beton
Beanspruchungsklasse 1
Dichtheit: druckdicht bis 2,5 bar ? 25 m Wassersäule;
radondicht
Medienrohr da (mm): 110
Mauerkragen dÿ(mm): 212
Eigenschaften: schnelle, werkzeuglose Montage DN 110
Menge: 1,000 St

#### Hauptabschnitt 03.04 SW-Einbauteile

**03.04.010 Bodenablauf, DN 100, aus Edelstahl Werkstoff 1.4301, Stutzenneigung 90 ø**
Bodenablauf Variant-CR 218, DN 100, aus Edelstahl Werks
toff 1.4301, Stutzenneigung 90ø, gepr_üft nach DIN EN 1
253, ohne Geruchverschluss mit Pressdichtungsflansch, m
it Bauzeitschutzdeckel,
Abflussleistung 2,0 l/s
Menge: 1,000 St

**03.04.020 Variant-CR Oberteil DN 100, aus Edelstahl Wkst. 1.4301,**
Variant-CR Oberteil DN 100, aus Edelstahl Wkst. 1.4301,
 Stutzendurchmesser 200 mm, Höhenverstellbarkeit 55-120
 mm, mit Klebeflansch, mit Variant-CR Kombi-Ring zur Si
ckerwasserableitung oder Abdichtung des Ringspaltes zwi
schen Aufsatzstü_ck und Ablaufkörper, passend f_ür o.g.
 Bodenabläufe DN 100
Menge: 1,000 St

**03.04.030 Glockengeruchverschluss DN 100, aus Edelstahl,**
Glockengeruchverschluss DN 100, aus Edelstahl, Werkstof
f 1.4301, mit Lippendichtung, f_ür o.g. Bodenabläufe, D
N 100 Stutzenneigung 90ø
Menge: 1,000 St

*Hinweis*
Leerrohre f_ür Kabel

**03.04.040 KG 2000-Rohr DN 100, als Leerrohr**
KG 2000-Rohr DN 100, als Leerrohr mit Zugdraht
Menge: 10,000 m

**03.04.050 KG 2000-Bogen 30ø, DN 100**
Form-/Verbindungsstü_ck f_ür KG 2000-Rohr als Bogen 30ø
,
KGB DN 100
Menge: 9,000 St

**03.04.060 Trassenwarnband mit Aufschrift**
Trassenwarnband mit Aufschrift
Breite:  40 mm
Menge: 10,000 m

#### Hauptabschnitt 03.05 SW Fett - Grundleitungen

**Ausführungsbeschreibung 5 Ausf_hrungsbeschreibung**
*Vollwandiges Abwasserrohrsystem aus Polypropylen*
Vollwandiges Abwasserrohrsystem aus Polypropylen (PP-MD
) bestehend aus Rohren und Formst_ücken der Abmessungen
 DN/OD 110 bis DN/OD 500 gemäß DIN EN 14758-1 (Anwendun
gsgebiet: UD).
Es ist geeignet f_ür die Erdverlegung innerhalb und auß
erhalb der Gebäudestruktur entspr. den nachfolgend geli
steten Normen: DIN EN 752, DIN EN 12056, DIN 1986-100 s
owie DIN EN 1610
Verbindungstechnik:
- patentiertes Dreifach-Dichtsystem gemäß DIN EN 681-1,
- vereinfachte Steckmontage
Ableitung chemisch aggressiver Abwasser im Bereich pH 2
bis pH 12
Schweißring bei besonderen Anwendungen
Systemanforderungen:
- heißwasserbeständig gemäß DIN EN 752
- Ringsteifigkeit der Rohre gemäß EN ISO 9969 und der
Formteile gemäß EN ISO 13967
Farbe: Gr_ün
Bezeichnung: KG2000 SN 10
Schwerlastbereich SLW 60 (Mindest_berdeckung von 0,5m
gemäß Regelstatik)
Die Verbindungs- und Dichtmaterialien sowie das Montage
material (Gleitmittel, Reiniger und Klebstoff) sind als
 Zuschlag in die Einheitspreise mit aufzunehmen. Formst
ü_cke sind einzeln aufgef_ührt. Alle Öffnungen der Rohr
stränge sind während der Bauzeit dicht zu verwahren.

**03.05.010 KG 2000-Rohr DN 100, einschließlich Zuschnitt**
KG 2000-Rohr DN 100, einschlieáßich Zuschnitt
Menge: 20,000 m

**03.05.020 KG 2000-Bogen 45ø, DN 100**
Form-/Verbindungssüt_ck f_ür KG 2000-Rohr als Bogen 45ø
,
KGB DN 100
Menge: 13,000 St

**03.05.030 KG 2000-Abzweig 45ø, DN 100/100**
Form-/Verbindungsstü_ck fü_r KG 2000-Rohr als Abzweig 4
5ø,
KGEA DN 100/100
Menge: 3,000 St

**03.05.040 KG 2000-Doppelmuffe/s?berschiebemuffe DN 100**
Form-/Verbindungsstü_ck fü_r KG 2000-Rohr Doppelmuffe/
Überschiebmuffe DN 100
Menge: 5,000 St

**03.05.050 KG 2000-Muffenstopfen DN 100**
Form-/Verbindungsst_ück fü_r KG 2000-Rohr als Muffensto
pfen
KG-M DN 100
Menge: 4,000 St

**03.05.060 Trassenwarnband mit Aufschrift**
Trassenwarnband mit Aufschrift
Breite:  40 mm
Menge: 20,000 m

*Hinweis*
Belü_ftungsleitung Fettabscheider

**03.05.070 KG 2000-Rohr DN 100, einschließlich Zuschnitt**
Menge: 10,000 m

**03.05.080 KG 2000-Bogen 45ø, DN 100**
Form-/Verbindungsstü_ck fü_r KG 2000-Rohr als Bogen 45ø
,
KGB DN 100
Menge: 6,000 St

**03.05.090 Trassenwarnband mit Aufschrift**
Trassenwarnband mit Aufschrift
Breite:  40 mm
Menge: 8,000 m

**03.05.100 Mauerkragen DN 100**
Mauerkragen DN 100
Abdichtung gegen drü_ckendes Wasser von einzelnen, durc
h Bauwerkswände und Decken gef_ührte Rohrleitungen mitt
els eines Mauerkragens, bestehend aus einer Elastomer-D
ichtmanschette und 2 Spannbändern, die in die am Bautei
l angeformten Nuten eingelegt und mit dem Rohr verspann
t werden.

Rohr-Außendurchmesser: 110 mm  DN 100

Werkstoffe
- Elastomer-Dichtmanschette: EPDM, ohne DOP/DEHP-
  Weichmacher
- Spannbänder:  Stahl mit Alu-Zink-Veredelung
Menge: 5,000 St

**03.05.110 BDF - DN 100**
BDF - DN 100 - mit amtlichem Prü_fzeugnis -
Bodendurchfü_hrung mit druckwasserdichter, umlaufender
Vierstegdichtung und einseitig angeformter Steckmuffe
Lieferlänge: ca. 50 cm,
liefern und fachgerecht in die Bodenplatte einbauen.
Menge: 1,000 St

**03.05.120 KG 2000 NBR-Dichtung DN/OD 110 Öl- und Benzinbeständig**
Dichtung nach DIN EN 681-1, vulkanisiertes Gummi - Klas
se WCO, Öl-und benzinbeständig f_ür Vollwandabwasserroh
re und Formst_ücke aus Polypropylen (PP-MD) gemäß DIN E
N 14758-1 mit werksseitig eingelegter patentierter Lipp
endichtung. Hochlastkanalrohr mit hoher Ringsteifigkeit
 > 10 kN/m² (durch MPA-Gutachten nach DIN EN ISO 9969 b
estätigt), im Schwerlastbereich (SLW 60) einsetzbar. Di
e Rohrleitungen sind unter Beachtung der DIN EN 1610 un
d der Herstellerverlegeanleitung zu verlegen.

Material: NBR
System:  KG 2000 oder gleichwertig
DN:  100
Menge: 40,000 St

#### Hauptabschnitt 03.06 SW Fett - Einbauteile

**03.06.010 Bodenablauf, DN 100, aus Edelstahl Werkstoff 1.4301, Stutzenneigung 90 ø**
Bodenablauf Variant-CR 218, DN 100, aus Edelstahl Werks
toff 1.4301, Stutzenneigung 90ø, geprü_ft nach DIN EN 1
253, ohne Geruchverschluss mit Pressdichtungsflansch, m
it Bauzeitschutzdeckel, Abflussleistung 2,0 l/s
Menge: 2,000 St

**03.06.020 Variant-CR Oberteil DN 100, aus Edelstahl Wkst. 1.4301,**
Variant-CR Oberteil DN 100, aus Edelstahl Wkst. 1.4301,
 Stutzendurchmesser 200 mm, Höhenverstellbarkeit 55-120
 mm, mit Klebeflansch, mitVariant-CR Kombi-Ring zur Sic
kerwasserableitung oder Abdichtung des Ringspaltes zwis
chen Aufsatzstü_ck und Ablaufkörper, passend fü_r o.g.
Bodenabläufe DN 100
Menge: 2,000 St

**03.06.030 Glockengeruchverschluss DN 100, aus Edelstahl,**
Glockengeruchverschluss DN 100, aus Edelstahl,
Werkstoff 1.4301, mit Lippendichtung, f_r o.g.
Bodenabl"?ufe, DN 100 Stutzenneigung 90ø
Menge: 2,000 St

#### Hauptabschnitt 03.07 Sonstiges

**03.07.010 Einmessen der Grundleitungen**
Einmessen der Grundleitungen
mit Angabe der Rohrsohlen und Lage der Rohrleitung sowi
e Übernahme / Einzeichnung im Grundleitungsplan der Rev
isionsunterlagen.
Menge: 1,000 St

**03.07.015 Kamerabefahrung**
Kamerabefahrung der verlegten SW-Leitungen innerhalb vo
n Gebäuden, in verdichteten Leitungsgräben vor Herstell
ung der Bodenplatte bzw. Oberflächengestaltung, einschl
ießlich Untersuchungsbericht und Video-Dokumenation mit
 ANgabe zu Gefälle, Nenngröße usw.
Hinweis: Gesamtlänge = ca. 70 m, Befahrung in Teilabsch
nitten
Menge: 1,000 psch

**03.07.020 Dichtheitsprüfung nach DIN EN 1610**
Dichtheitsprüfung nach DIN EN 1610 der Entwässerungslei
tungen mit Wasser, einschl. Protokollierung
Rohrdimension bis DN 150
Menge: 70,000 m

**03.07.030 Anfertigen von Revisionsunterlagen**
Anfertigen von Revisionsunterlagen
Dokumentation der Grundleitungen in 3-facher Ausfertigu
ng in Aktenordner geheftet und 1x digital auf CD überge
ben.
Die Unterlagen müssen neben den in der VOB Teil C DIN 1
8306 aufgeführten Unterlagen weiterhin enthalten:
- Inhaltsverzeichnis
- Herstellernachweise für alle eingebauten Rohre
Anlagenteile
- Protokolle der Druck und Dichtheitsprüfung
- Dokumentation Kamerabefahrung
- Revisions- /Grundleitungspläne
Übergabe in entsprechender Datenform für LISA System de
s AG

Die Unterlagen sind 2 Wochen vor der Teil-Abnahme der B
auleitung zur Prüfung vorzulegen
Menge: 1,000 St

#### Hauptabschnitt 03.08 Nahwärmenetz . Schachtarbeiten

**03.08.010 Suchschachtung im Bereich vorhandener Leitungen und Kabel**
Suchschachtung im Bereich vorhandener Leitungen und Kab
el
Suchgräben, durch kombinierte Maschinen-/ Handschachtun
g ausheben, zur Freilegung von Kabeln und Rohrleitungen
 ab Geländeoberfläche

Tiefe ab OK-Gelände bis 1,00 m
Länge bis 2,00 m
Breite bis 0,6 m

herstellen, nach örtlicher Angabe durch die Bauleitung,
 im Gesamtbaustellenbereich, Querschachtungen, Bodenkla
sse 3/5, Massen seitlich lagern wiedereinbauen und verd
ichten. Restmassen (brauchbar) sind auf der Bautrasse z
wischenzulagern, Restmassen (unbrauchbar) sind nach Wah
l des AN zu entsorgen mit Nachweis.
Menge: 2,000 m3

**03.08.020 Baugruben f_ür Rohrleitungen herstellen - Maschinenschachtung**
Boden f_ür Gräben von Rohrleitungen profilgerecht nach
ATV Erdarbeiten DIN 18300 fü_r die Ausbildung der Gräbe
n sowie der Arbeitsraumbreiten nach EN 1610 ausheben un
d seitlich lagern bzw. laden und zwischenlagern.

Aushubtiefe:  bis 1,0 m
Bodenklasse 3-5.

Maschinenschachtung
Menge: 9,000 m3

**03.08.030 Baugruben fü_r Rohrleitungen herstellen - Handschachtung**
*** wie Position 03.08.020
Handschachtung
Menge: 9,000 m3

**03.08.040 Untergrundverbesserung/Bodenaustausch**
Untergrundverbesserung f_ür das Auflager der Rohre Bode
naushub und -einbau als Bodenaustausch, schichtenweise
verdichten, mit Nachweis DPr 98%, maschinell und teilwe
ise von Hand, in Rohrgräben einbauen,
Einbauhöhe 0,10 m unter Rohrsohle.
Aushub wird Eigentum des AN und ist zu beseitigen. Die
Lieferung des Austauschbodens ist mit einzukalkulieren.
Menge: 2,000 m3

**03.08.050 Unbrauchbare Erdmassen entsorgen**
Abfuhr und Entsorgung der nicht mehr zur Wiederverwendu
ng geeigneter Erdmassen sowie aus Bodenverdrängung, ein
schl. Deponiegebü_hr. Die Abrechnung erfolgt zum Nachwe
is (VN; Übernahmescheine; Wiegescheine).
Diese Leistungen sind nur auf besondere Anweisung der ö
rtlichen Bau_berwachung auszuf_hren.
Menge: 5,000 m3

**03.08.060 Verdichtungsfähiges Material liefern und einbauen**
Als Ersatz f_ür die nicht wieder einzubauenden Erdmasse
n und zur Absandung verdichtungsfähiges Material liefer
n frei Baustelle und im Rohrgraben einbauen, Mengenermi
ttlung nach Soll/Ist-Vergleich und Lieferschein, verfü_
llen sowie verdichten. Die erdverlegten Leitungen sind
in steinfreiem Erdstoff oder Sand zu verlegen und einzu
betten.
Verdichtungsgrad Planum von Dpr 100 % ist nachzuweisen
Menge: 5,000 m3

**03.08.070 Planum herstellen f_ür Gräben**
Planum herstellen f_ür Gräben
Zulässige Abweichung von der Sollhöhe +/- 1 cm, maschin
ell bzw. von Hand. Verdichtung wird nicht gesondert ver
gü_tet und ist
deshalb mit einzukalkulieren.
Menge: 18,000 m2

**03.08.080 Verf_üllen von Leitungsgräben**
Verf_üllen von Leitungsgräben mit seitlich gelagertem B
oden, schichtenweise verdichten, mit Nachweis DPr mind.
 97 %.
Menge: 11,000 m3

**03.08.090 Nachweis des Verdichtungsgrades mit Meßprotokoll**
Nachweis des Verdichtungsgrades mit Meßprotokoll im Ber
eich der Leitungsgräben innerhalb und außerhalb des Geb
äudes.
Nachweis durch Baugrundgutachter.
Menge: 1,000 St

#### Hauptabschnitt 03.09 Nahwärmenetz - Heizleitungen

*Hinweis*
Geplantes Fabrikat: Uponor Exoflex Thermo Twin VIP

angeb. Hersteller / Typ:

[]
..................................................
vom Bieter einzutragen

**03.09.010 KMR 2x40x3,7/175**
Flexibles, vorgedämmtes, selbstkompensierendes Kunststo
ff-Rohrleitungssystem, produziert gemäß DIN EN 15632 fü
_r die Erdverlegung zum Transport von Heiz- oder K_ühlw
asser. Zweifarbiges Zentrierprofil "Dogbone" zur eindeu
tigen Zuordnung von Vor- und R_cklaufleitung.
Mediumrohr :
- Vernetztes Polyethylen (PE-Xa) gemäß EN ISO 15875 und
DIN 16892/16893.
- Naturfarben, SDR 11 (PN6).
- Sauerstoff-diffusionsdicht gemäß DIN EN 15632 und DIN
4726.
- Korrosions- und verrottungsfrei.
- Max. Temperatur- und Druckbelastung:  +95øC / 6bar.
Betriebstemperatur 80øC gemäß DIN EN 15632.

Dämmmaterial (Hybridkonstruktion):
- VIP-Dämmschicht (Vakuum-Isolations- Paneel) mit einem
lambda-Wert von 0,004 W/mK. In Kombination mit mehrlagi
gem, alterungsbeständigem geschlossenzelligem, vernetzt
em Polyethylen Dämmstoff, dauerelastisch.
- Wasseraufnahme gem. DIN EN 15632 und EN 489 kleiner
1,0 % vol.

Mantelrohr:
- Korrugiertes Polyethylen (PE-HD).
- Mit statischer Nachweisf_hrung bei Erd- und Verkehrsl
asten (SLW 60 = 60t) nach ATV-DVWK-A127.

Zertifizierung:
- CSTB Systemzertifizierung KMR 2x40x3,7/175
oder gleichwertig
Menge: 18,000 m

**03.09.020 KMR 2x50x4,6/175**
*** wie Position 03.09.010
Menge: 18,000 m

**03.09.030 Hauseinf_ührungsbogen 2x40x3,7/160**
Vorgedämmter PE-Xa Rohrbogen fü_r die Erdverlegung.
- 2 Mediumrohre mit Sauerstoffsperrschicht.
- Max. +95øC/6 bar.
- Dämmmaterial: PUR-Schaum
- Mantelrohr: PE-HD
- Schenkellängen: 1,1 m x 1,4 m

2x40x3,7/160
oder gleichwertig
Menge: 1,000 St

**03.09.040 Hauseinfü_hrungsbogen 2x50x4,6/200**
*** wie Position 03.09.030
Menge: 1,000 St

**03.09.050 Kupplung PN6 40x3,7-40x3,7**
Kupplung f_ür die Verbindung von PE-Xa- und PE 100 Rohr
en. Fitting und Klemmh_ülsen aus korrosionsbeständigem
Messing, entzinkungsbeständig nach DIN EN ISO 6509. Inb
ussschrauben aus Edelstahl (Grafitpaste verwenden), Mut
tern und Unterlegscheiben aus Messing. Mit Kunststoffpl
ättchen vorgeweitete Klemmhü_lsen (Dimension 63, 75, 90
, 110).
Max. +95øC/6 bar oder +20øC/16 bar.

40x3,7-40x3,7
oder gleichwertig
Menge: 2,000 St

**03.09.060 Kupplung PN6 50x4,6-50x4,6**
*** wie Position 03.09.050
Menge: 2,000 St

**03.09.070 Übergangsnippel PN6 40x3,7-G1 1/4**
Übergangsnippel fü_r den Übergang von PE-Xa- und PE 100
 Rohr auf zylindrisches G-Außengewinde, O-Ring dichtend
. Fitting und Klemmhü_lse aus korrosionsbeständigem Mes
sing, entzinkungsbeständig nach DIN EN ISO 6509. Inbuss
schraube aus Edelstahl (Grafitpaste verwenden), Mutter
und Unterlegscheibe aus Messing. Mit Kunststoffplättche
n vorgeweitete Klemmhü_lse (Dimension 63, 75, 90, 110).
 Max. +95øC/6 bar oder +20øC/16 bar.

Zertifizierungen:
- KOMO Systemzertifizierung nach BRL 5609 _berwacht dur
ch Zertifizierungsstelle Kiwa N.V.
- Deklaration nach DIN EN 15632 durch Zertifizierungsst
elle Kiwa N.V.
- DVGW VP600

40x3,7-G1 1/4
oder gleichwertig
Menge: 4,000 St

**03.09.080 Übergangsnippel PN6 50x4,6-G1 1/4**
*** wie Position 03.09.070
Menge: 4,000 St

**03.09.090 Fixpunktmuffe G1 1/4**
Fixpunktmuffe als Fixierungshilfe von Leitungsenden, au
s korrosionsbeständigem Messing, entzinkungsbeständig n
ach DIN EN ISO 6509 mit zylindrischem G-Außen- und Inne
ngewinde, O-Ring dichtend. Lieferung inkl. O-Ring.
Max. +95øC/10 bar oder +20øC/16 bar.

G1 1/4
oder gleichwertig
Menge: 8,000 St

**03.09.100 Gummi-Endkappe, Twin 25+32+40/175**
Gummiendkappe zum Schutz der Dämmung an den Rohrenden u
nd zur Bauteilabschottung. Bestehend aus EPDM Gummi-End
kappe, Klemmring aus Edelstahl und Quell-Dichtungsring.
- wasserdicht bis 0,3 bar bei 30øC.

Twin 25+32+40/175
oder gleichwertig
Menge: 4,000 St

**03.09.110 Gummi-Endkappe, Twin 25+32+50/175**
*** wie Position 03.09.100
Menge: 2,000 St

**03.09.120 Gummi-Endkappe, Twin 40+50+63/200**
*** wie Position 03.09.100
Menge: 2,000 St

**03.09.130 Längsisoliersatz 200/175/140**
Längsisoliersatz zur Abdichtung von Längsverbindungen S
ingle- oder Twin Rohre mit einem Mantelrohraußendurchme
sser von:
- 200, 175 und 140 mm
Bestehend aus ABS-Halbschalen, Dämmhalbschalen, Edelsta
hlschrauben, Reduzierringen und Dichtpaste.
- wasserdicht bis 0,3 bar bei 30øC
- Statische Nachweisfü_hrung fü_r Verkehrslast bis SLW
60 (60 t) nach ATV-DVWK-A127
In Anlehnung an DIN EN 15632 sind Gummi-Endkappen (Baut
eilabschottung) zu verwenden!
oder gleichwertig
Menge: 2,000 St

**03.09.140 Faserzementrohr DN250**
Futterrohr aus Spezialfaserzement mit Klebeflansch nach
 DIN 18533,
als Aussparung für Durchdringungen,
zur Aufnahme von Dichtungseinsätzen,
asbestfreier Faserzement für homogene Verbindung zum Be
ton,
Dichtigkeit gegen drückendes und nichtdrückendes Wasser
, gasdicht gegen Bodengase,
geprüft nach FHRK Prüfgrundlage GE 102,
mit FHRK-Qualitätssiegel ausgezeichnet,
mit 25 Jahren Garantie
Einzellänge 415 mm

mit Klebeflansch für das bauseitige Aufbringen einer Di
ckbeschichtung (KMB/PMBC) bei drückendem
Wasser (W2.1-E)

Futterrohrinnendurchmesser DN 250
Menge: 2,000 St

**03.09.150 Faserzementrohr DN300**
*** wie Position 03.09.140
Leistung wie vor beschrieben, jedoch Futterrohrinnendur
chmesser DN 300
Menge: 1,000 St

**03.09.160 Mauerdurchfü_hrung DWD 175**
Mauerdurchfü_hrung DWD 175 zur Gebäudeeinfü_hrung des M
antelrohres bei drü_ckendem Wasser. Zum direkten Einsat
z in einer WU-Beton Kernlochbohrung oder in ein einbeto
niertes Faserzementrohr DWD.
Menge: 2,000 St

**03.09.170 Mauerdurchfü_hrung DWD 200**
*** wie Position 03.09.160
Menge: 1,000 St

**03.09.180 Muffenkugelhahn DN 32**
Muffenkugelhahn, PN 6, DN 32 mit einseitigem Verschluss
 mittels eingedichtetem Muffenstopfen (zum Abdr_ücken u
nd als Schutz während der Bauphase)
Menge: 6,000 St

**03.09.190 Kappe DN 32 V4A**
Menge: 2,000 St

**03.09.200 Trassenwarnband mit Aufschrift**
Trassenwarnband zur Kenntlichmachung von im Erdreich ve
rlegten Rohrleitungen. Reiáfestes Kunststoffband mit Au
fdruck und Symbolen zur Trassenkennzeichnung.
Trassenwarnband, rot 40mm x 30m
Menge: 1,000 St

**03.09.210 Kernbohrung 350 mm**
Kernbohrung in Kelleraußenwand aus Mauerwerk Haus A
Bohrungsdurchmesser: 350 mm
Wandstärke: 550 mm
Menge: 1,000 St

**03.09.220 Ringspalt um Faserzementrohr schlieáen**
Ringspalt zwischen Faserzementrohr da 300 mm und Wandun
g Kernbohrung di 350 mm in voller Bauteilstärke (550 mm
) mit Mörtel verpressen
Menge: 1,000 St

#### Hauptabschnitt 03.10 Nahwärmenetz - Sonstiges

**03.10.010 Druck- und Dichtheitspr_üfung der Heizleitungen mit Wasser**
Druck- und Dichtheitsprü_fung der Heizleitungen in Anle
hnung an das Merkblatt des ZVSHK f_ür die Dichtheitsprü
_fung von Trinkwasser- Installationen, Rohrleitungen au
s PE-Xa, Außendurchmesser bis 50 mm, im offenen Leitung
sgraben, Ausfü_hrung in Anlehnung an DIN EN 14336, Prüf
medium Wasser, einschl. aller erforderlicher Anlagen, A
bdichtungen, Verankerungen, Rohrverschl_üsse. Einschl.
Protokollierung.
Nach der Druck- und Dichtheitsprü_fung sind die Leitung
en zu entleeren und das Wasser schadlos zu
beseitigen.
Menge: 2,000 St

**03.10.020 Anfertigen von Revisionsunterlagen**
Anfertigen von Revisionsunterlagen
Die Dokumentationen sind entsprechend VOB Teil C in der
 nachstehenden Qualität mit Fertigstellung der Baumaßna
hme zu _übergeben.
Technische Unterlagen, bestehend unter anderem aus Anla
genbeschreibung, Abnahme- und Meßprotokollen sind in Ma
ppen geordnet mit Inhaltsangabe zur Übergabe an den AG
zu ü_bergeben.

1 Satz Unterlagen in DIN A4 Ordner geheftet, bestehend
aus:
  - technische Unterlagen des verbauten Materials
  - Fachunternehmererklärungen des AN sowie aller
Sub-Unternehmen
  - Protokolle _ber Druckproben und Messungen
Menge: 1,000 St

**03.10.030 weitere Ausfertigung der Revisionsunterlagen in Papier**
*** wie Position 03.10.020
Menge: 2,000 St

**03.10.040 Anfertigung der Revisionsunterlagen auf Datentr"?ger**
Anfertigung der Revisionsunterlagen auf Datenträger im
pdf-Format in strukturierter Form bestehend aus:
- Anlagenbeschreibung,
- Techn. Unterlagen des verbauten Materials,
- Fachunternehmererklärungen des AN sowie aller
Sub-Unternehmen,
- Protokolle _ber Druckproben und Messungen
Menge: 1,000 St

**03.10.050 weitere Ausfertigung der Revisionsunterlagen auf Datentr"?ger**
*** wie Position 03.10.040
weitere Ausfertigung der Revisionsunterlagen auf Datent
räger
Menge: 2,000 St

**03.10.060 Digitalen Lageplan erstellen im AutoCAD-Format (*.dwg),**
Digitalen Lageplan erstellen im AutoCAD-Format (*.dwg),
 als allgemeines CAD-Übergabeformat (*.dxf) und als PDF
 f_ür alle Trassen. Einzutragen sind alle notwendigen M
aße sowie Art des Mediums, Rohrdimension, Durchflußrich
tung. Bezug auf Gebäudekante oder Messpunkt. Dokumentat
ion ist neben der Revisionsunterlage zusätzlich in Papi
erform und auf Datenträger auszuliefern.
Menge: 3,000 St

#### Hauptabschnitt 03.11 Kabelgräben

*Hinweis*
Der AN hat sich vor Ausführung der Arbeiten über die La
ge von Leitungen, Kabeln, Dränen, Kanälen u.ä. beim AG
anhand der Bestandspläne und der dazu ergangenen Anweis
ungen zu unterrichten.

Im Bereich der Kabelgräben ist mit Behindergung durch W
urzeln etc. zu rechnen.

**03.11.010 Kabelgraben t=1,0m, b=0,4m Maschinenschachtung**
Kabelgraben mit Behinderung durch Versorgungs-, Entsorg
ungsleitungen und Kabel, profilgerecht ausheben, verfül
len und verdichten

Aushubtiefe bis 1,0m,
Sohlenbreite des Grabens bis 0,4m,

einschl. Wiederherstellen der vorhandenen Oberfläche, a
us Oberboden, Aushub Bodenklasse 3 und 4, verdängter Bo
den ist zu beseitigen, Maschinenschachtung
Menge: 35,000 m

**03.11.020 Kabelgraben t=1,0m, b=0,4m Handschachtung**
Kabelgraben mit Behinderung durch Versorgungs-, Entsorg
ungsleitungen und Kabel, profilgerecht ausheben, verfül
len und verdichten,

Aushubtiefe bis 1,0m,
Sohlenbreite des Grabens bis 0,4m,

einschl. Wiederherstellen der vorhandenen Oberfläche,
aus Oberboden, Aushub Bodenklasse 3 und 4, verdängter B
oden ist zu beseitigen, Handschachtung
Menge: 5,000 m

**03.11.030 Sichern der Aufbruchstrecke**
Sichern der Aufbruchstrecke in Teilabschnitten durch zw
eiseitiges Absperren mit Beschilderung und Warnbeleucht
ung.

Einrichtung aufstellen, für die Dauer der Ausführungsze
it vorhalten und nach Beendigung der Verlegearbeiten be
seitigen.
Menge: 1,000 psch

**03.11.040 Mitwirkung bei der Einmessung derTrassen**
Die Rohrtrassen werden durch ein zugelassenes Vermessun
gsbüro eingemessen. Die Beauftragung des Vermessers erf
olgt durch die Stadt.

Der Auftragnehmer übergibt dem Vermessungsbüro alle erf
orderlichen technischen Daten (Kabeltyp, Schutzrohre, Z
iehschächte). Der Lageplan mit den Einmessungen wird Be
standteil der Übergabedokumentation. Das Einmessen der
Trassen hat am offenen Graben zu erfolgen.
Menge: 1,000 psch

**03.11.050 Trassenwarnband inkl. Sandbettung**
Markierung von Rohr-/Kabeltrassen

Trassenwarnband, verlegen ca. 30cm über Rohrscheitel.
liefern und herstellen, inkl. Sandbettung
Menge: 30,000 m

**03.11.060 Kunststoff Kabelschacht LW 550 x 550 mm**
Kunststoff KABELSCHACHT  LW 550 x 550 mm

Schachtabdeckung aus Stahl, zweiteilig, auspflasterbar,
 mit Stopfen für Aushebelöcher, mit Verriegelung, Die S
chachtabdeckung muss mit einer Hubhöhe von mind. 50mm
sich an die Umgebung in Höhe und Neigung anpassen lasse
n.
Die Schachtabdeckung muss der DIN EN 124 entsprechen. D
er Riegel muss gegen unbeabsichtigte Entriegelung gesic
hert sein und darf sich nicht durch Vibration lösen. De
r Riegelmechanismus muss vor Schmutz geschützt sein.

Schachtbauwerk:
Schachthöhe:  800 mm

Der Kunststoffschacht muss dauerhaft den vertikalen und
 horizontalen Belastungen standhalten, welche auf die A
bdeckung einwirken, oder sich im Umfeld des Schachtes a
us dem Anwendungsfall gemäß DIN EN 124  D 400 ergeben.

Eine Zulassung des Schachtsystems durch das DIBt Deutsc
hes Institut für Bautechnik, oder eine gleichwertige eu
ropäische Zulassung ist vorzulegen. Die Vorgaben des DI
Bt müssen durch eine von der DAkkS oder einer gleichwer
tigen in Europa akkreditierten Zertifizierungsstelle, ü
berwacht werden. Eine laufende Fremdüberwachung der Sch
acht-Rahmenelemente, muss dies gewährleisten.

Der Schachtkorpus muss aus modifiziertem Polycarbonat (
PC) oder gleichwertigem Material bestehen, dieses muss
für den vorgesehenen Verwendungszweck geeignet sein.

Der Schacht muss modular aufbaubar sein.

Der Kunststoff muss zertifiziert grundwasserverträglich
 sein.

Die UV-Stabilität des Kunststoffes nach DIN EN ISO 4892
-2:2009-11 ist nachzuweisen.

Der Einbau muss nach anerkannten Regeln der Technik mög
lichsein. (z.B. Temperaturbeständigkeit des Systems bei
m Asphaltieren nach ZTV A-StB 12)

Eine formschlüssige Verbindung der Rahmen muss ein Löse
n der Rahmen beim Verdichten oder Ausrichten verhindern
.

Das Einführen von Rohren oder Versorgungsleitungen muss
 über definierte Sollbruchstellen sichergestellt werden
.
Sollbrüche für Rohraußendurchmesser

- DN160mm einseitig: 1 Stück;
- DN110mm einseitig: 2 Stück;

Zusätzliche  Traversen, welche die Zugänglichkeit und N
utzung des Schachtes durch Verringerung der Lichten Wei
te einschränken, sind nicht zulässig.

Bei Arbeiten am Schacht  dürfen keine Umwelt- und Gesun
dheitsschädigende Stoffe freigesetzt werden.

Für Stahlteile ist ein Überzug nach DIN ISO 1461-t Zn o
 gefordert. Eine galvanische Verzinkung ist nicht zuläs
sig.

Aus Gründen der Nachhaltigkeit dürfen nur Materialien i
m Schachtkörper Verwendung finden, welche dem bestmögli
chen Grundsatz der Abfallvermeidung und Abfallbewirtsch
aftung nach §6 KrWG entsprechen.

Geforderte Zertifikate einer anerkannten und in der EU
zugelassenen Prüforganisation, die mit dem Angebot vorz
ulegen sind:
Nachweis der Eignung des Kunststoffes für den Einbau im
 Verkehrsraum durch eine Bauaufsichtliche Zulassung des
 Deutschen Instituts für Bautechnik DIBt. Zertifikat ge
mäß DIN EN 124
Nachweis der Grundwasserverträglichkeit
Nachweis der UV-Verträglichkeit
Nachweis der Unbedenklichkeit des Schachtkörpers gegen
den Einfluss chemischer Stoffe

incl. 3 Stück Stufentüllen für Rohreinführungen bis Dmr
. 160mm (auch für den Einsatz kleinerer Rohrdurchmesser
 geeignet.),

incl. 3 Stück Schutzrohrabdichtungen zum Schutz vor Ver
sandung von Rohrzügen im Schacht,

liefern und einbauen

angebotes Fabrikat / Typ:

[]

vom Bieter einzutragen
Menge: 1,000 St

**03.11.070 Kabelschutzrohr DN110mm in Erde**
Kabelschutzrohr aus PE-HD
außen gewellt, innen glatt, biegefähig

Aussendurchmesser: 110mm,
Innendurchmesser: 94mm,
für große Druckbeabspruchung nach DIN EN 50086, DIN 169
61

angeb. Fabrikat / Typ:

[].................................................
(Bietereintragung)

einschließl. systembedingter Steckmuffen und Bögen, in
Teillängen liefern und in vorhandenen Graben einschl. S
andbettung, verlegen.
Menge: 45,000 m

**03.11.080 Trassenwarnband inkl. Sandbettung**
Markierung von Rohr-/Kabeltrassen, Trassenwarnband,

verlegen ca. 30cm über Rohrscheitel.
liefern und herstellen, inkl. Sandbettung
Menge: 120,000 m

**03.11.090 Kabelschutzrohr Aussendurchmesser bis 150mm**
Kabelschutzrohr Aussendurchmesser bis 150mm in vorgenan
nten Kabelziehschacht einführen und abdichten inkl. Stu
fentüllen und Schutzrohrabdichtungen
Menge: 3,000 St

### Los 04 Blitzschutz und Erdung

#### Hauptabschnitt 04.01 Erdung und Potentialausgleich

*Hinweis*
Auf der Grundlage der DIN EN 62305 (VDE 0185) und den E
mpfehlungen des VdS (VdS2010 "Risikoorientierter Blitz-
 und Überspannungsschutz") wird das Gebäude in die Blit
zschutzklasse III eingestuft.

Folgende Errichtungswerte sind somit für das Gebäude ei
nzuhalten:
Radius der Blitzkugel = 45m
Maschenweite der Fangeinrichtung = 15 x 15m
Abstand der Ableitungen = 15m
Stromscheitelwert = 100kA

Unterhalb der Bodenplatte und unterhalb von Abdichtunge
n wird ein Erder-Maschennetz (max. 10m x 10m) aus Bands
tahl 30x3,5mm V4A (W.-Nr. 1.4571) erdfühlig verlegt. An
schlußfahnen sind bis OK Gelände zu führen. Oberhalb de
s höchsten Grundwasserstandes erfolgt der Zusammenschlu
ß mit dem Potentialausgleich und der Blitzschutzanlage.

Dämmungen und Abdichtungen des Baukörpers im Erdreich d
ürfen nicht beschädigt bzw. durchdrungen werden.

Eigener Aufwand für Zwischenabnahmen an der Erdungs- un
d Potentialausgleichsanlage vor dem Verschütten bzw. Be
tonieren sowie Fotodokumentation für später nicht mehr
sichtbare Bauteile ist in den Einheitspreisen einzukalk
ulieren.

**04.01.010 Edelstahlband 30 mm Breite / 105mm² NIRO (V4A)**
Edelstahlband 30 mm Breite / 105mm² NIRO (V4A), Bänder
nach DIN EN 62561-2 (VDE 0185 Teil 202), für den Einsat
z bei Erdungsanlagen, Blitzschutzanlagen und beimRingpo
tentialausgleich.

Breite: 30 mm
Dicke: 3,5 mm
Werkstoff: NIRO (V4A)
Werkstoff-Nr.: 1.4571 / 1.4404
ASTM / AISI:: 316Ti / 316L
Fabrikat: DEHN + SÖHNE
oder gleichwertig.
incl. Abstandshalter

liefern und in vorhandene Baugrube erdfühlig verlegen,

angeb. Fabrikat / Typ:

[]..................................................
(Bietereintragung)
liefern und betriebsfertig montieren
.
Menge: 242,000 m

**04.01.020 Erdeinführung Stange L 1500mm**
Erdeinführung einschl. Anschluss an die Erdungseinricht
ung, als Stange mit 2 runden Enden aus nichtrostendem S
tahl V4A, Werkstoff-Nr 1.4571

Länge 1500 mm, Durchmesser 16mm,.

angeb. Fabrikat / Typ:

[]..................................................
(Bietereintragung)
liefern und betriebsfertig montieren
Menge: 14,000 St

**04.01.030 Korrosionsschutz an Anschluss- und Verbindungsstellen**
Korrosionsschutz an Anschluss- und Verbindungsstellen i
m Erdreich mit Korrosionsschutzbinde (Breite 100mm) Kor
rosionsschutzbinden zur Verwendung im Erdreich nach DIN
 30672, UV-stabilisiert, Werkstoff: Petrolat

Fabrikat: DEHN + SÖHNE oder gleichwertig.

liefern und montieren.
Menge: 70,000 St

**04.01.040 Erdungsfestpunkt**
Erdungsfestpunkte als korrosionsfreien Anschluss z.B. d
er Ableitung an die Bewehrung von Gebäuden oder an die
Erdungsanlage für den Schutzpotentialausgleich und/oder
 den
Funktionspotentialausgleich Typ M mit Anschlussachse (l
 = 180 mm, Ø10 mm)
Anschlussgewinde: M10 / M12
Werkstoff Platte: NIRO (V4A)
Werkstoff-Nr.: 1.4571 / 1.4404 / 1.4401
ASTM / AISI:: 316Ti / 316L / 316
Werkstoff Achse: NIRO
Kurzschlussstrom (50 Hz): 3,9 kA
Normenbezug: DIN EN 62561-1

angeb. Fabrikat / Typ:

[]...........................................
(Bietereintragung)
liefern und montieren.
Menge: 16,000 St

**04.01.050 Universal-Verbinder für Kreuz-, T- und Parallel- V4A**
Universal-Verbinder für Kreuz-, T- und Parallel- Verbin
dungen, Werkstoff-Klemme: NIRO V4A, Klemmbereich Rd: 8
-10 mm, Schraubenausführung: Flachrundschraube M10x35 m
m,

angeb. Fabrikat / Typ:

[]..................................................
(Bietereintragung)
liefern und betriebsfertig montieren
Menge: 60,000 St

**04.01.060 Kreuzstücke mit Zwischenplatte für zwei Rund- und Flachleiter bis 40mm**
Kreuzstücke mit Zwischenplatte für zwei Rund- und Flach
leiter bis 40mm, für ober- und unterirdische Verbindung
en zum Verbinden von Leitern, in Kreuz- und T-Anordnung
 mit Zwischenplatte für Rd und Fl bis 40 mm,

Werkstoff Klemme: NIRO (V4A)
Klemmbereich Rd / Rd: 7-10 / 7-10 mm
Klemmbereich Rd / Fl: 7-10 / 30-40 mm
Klemmbereich Fl / Fl: 30-40 / 30-40 mm
Werkstoff-Nr.: 1.4571 / 1.4404 / 1.4401
ASTM / AISI:: 316Ti / 316L / 316
Zwischenplatte: ja
Normenbezug: DIN EN 62561-1

Fabrikat: DEHN + SÖHNE
oder gleichwertig.

liefern und montieren..
Menge: 10,000 St

*Hinweis*
In der Bodenplatte ist ein Potentialausgleich mit einer
 Maschenweite von max. 20m x 20m einzubringen. Hierzu i
st verzinkter Rundstahl Rd10mm einzulegen und alle 2 Me
ter mit der Bewehrung zu verbinden. Oberhalb des höchst
en Grundwasserstandes erfolgt der Zusammenschluß mit de
r Erdungsanlage und der Blitzschutzanlage.
Im Inneren sind für den Anschluß von Potentialausgleich
sschienen Anschlussfahnen zu setzen (in Technikräumen).

**04.01.070 Runddraht Stahldraht 10mm / 78mm² St/tZn**
Runddraht Stahldraht 10mm / 78mm² St/tZn, nach DIN EN 6
2561-2 (VDE 0185 Teil 202), für den Einsatz bei Blitzsc
hutz- oder Erdungsanlagen.

Durchmesser Ø Leiter: 10 mm
Querschnitt: 78 mm2
Werkstoff: St/tZn
Normenbezug: in Anlehnung an DIN EN 62561-2

Fabrikat: DEHN + SÖHNE oder gleichwertig.

liefern und in Bodenplatte bzw. Wände mit Bewehrung ver
legen

angeb. Fabrikat / Typ:

[]..................................................
(Bietereintragung)
liefern und betriebsfertig montieren
Menge: 135,000 m

**04.01.080 Anschlussfahne St/tZn Rd10, L2m**
Anschlussfahne
Runddraht Stahldraht mit Kunststoffmantel 8mm / 50mm² S
t/tZn Runddrähte mit Kunststoff-Mantel nach DIN EN 6256
1-2 (VDE 0185 Teil 202), für den Einsatz bei Blitzschut
zanlagen als Ableitung.

Durchmesser Ø Leiter: 8 mm
Querschnitt: 50 mm2
Werkstoff: St/tZn
Normenbezug: in Anlehnung an DIN EN 62561-2
Durchmesser Ø Außen: 11 mm
Fabrikat: DEHN
oder gleichwertig.
Lange bis 2m

liefern und  verlegen inkl. Klemmen und Befestigungsmat
erial

(Anschlussfahne Erdungsfestpunkt an
Potentialausgleichschiene)
Menge: 5,000 St

**04.01.090 Bewehrungsklemme**
Bewehrungsklemme, für die schnelle und werkzeuglose Ver
bindung des Erders mit dem Bewehrungskörper

Werkstoff: St/blank
Klemmbereich Rd* / Rd: 12 / 10 mm
Kurzschlussstrom (50 Hz): 2,7 kA
Normenbezug: DIN EN 62561-1

Fabrikat: DEHN + SÖHNE oder gleichwertig.

liefern und montieren

angeb. Fabrikat / Typ:

[]..................................................
(Bietereintragung)
liefern und betriebsfertig montieren
Menge: 80,000 St

**04.01.100 MV-Klemme als Kreuz-, T- und Parallelklemme für Rundleiter**
Mehrzweck-Verbindungklemme mit Flachrundschraube St/tZn
 zur universellen Verwendung als Kreuz-, T- und Paralle
lklemme für Rundleiter Blitzstromtragfähig geprüft nach
 EN 62561-1 mit Flachrundschraube und Verdrehschutz

Werkstoff Klemme: St/tZn
Klemmbereich Rd: 8-10 mm
Materialstärke: 2,5 mm
Normenbezug: DIN EN 62561-1

Fabrikat: DEHN + SÖHNE oder gleichwertig.

liefern und montieren

angeb. Fabrikat / Typ:

[]..................................................
(Bietereintragung)
liefern und betriebsfertig montieren
Menge: 30,000 St

**04.01.110 Dehnungsband für Dehnungs- oder Trennfugen**
Dehnungsband für Fundamenterder zum Durchführen vom Fun
damenterder in ausgedehnten Fundamenten (mehrere Abschn
itte) durch die Dehnungs- oder Trennfugen, ohne notwend
iges Herausführen des Erders aus der Bodenplatte.

Werkstoff Band: NIRO
Abmessung Band: ca. 700 x 30 x (4 x 1) mm
Querschnitt: 120 mm2
Werkstoff Block: Styropor
Kurzschlussstrom (50 Hz): 6 kA
Normenbezug: DIN EN 62561-2

Fabrikat: DEHN + SÖHNE oder gleichwertig.

liefern und montieren.

angeb. Fabrikat / Typ:

[]..................................................
(Bietereintragung)
liefern und betriebsfertig montieren
Menge: 2,000 St

**04.01.120 Messen und Prüfen der Erdungsanlage**
Messen und Prüfen der gesamten Erdungsanlage nach Ausfü
hrung der ausgeschriebenen Leistungen auf Grundlage der
 DIN EN 50164 (VDE 0185).
Alle Mess- / Prüfergebnisse sind zu protokollieren. Das
 Protokoll wird Bestandteil der Abnahmedokumentation.
Menge: 1,000 St

**04.01.130 Revisionsunterlagen**
Nach Fertigstellung der Erdungsanlage, jedoch spätesten
s zum Zeitpunkt der Abnahme, sind die Revisionsunterlag
en prüffähig liefern.
Hierzu gehören u.a.:
-Inhaltsverzeichnis zur Gesamtdokumentation
-Zeichnungs-/Planverzeichnis,
-Anlagenbeschreibungen
-revidierte Ausführungspläne mit Stempel und
 Unterschrift des AN
* Aufbau- und Montagepläne
* Betriebsmittel-Stücklisten,
-Wartungsunterlagen
-Meß- und Prüfprotokolle
-behördliche Genehmigungen, Zustimmungen und
 Abnahmedokumente
-Hersteller-Zertifikate,
-Übereinstimmungserklärungen zu den Zertifikaten,
-Erklärung des Auftragnehmers über die sach- und
 fachgerechte Errichtung der Anlagen
-ein Bautagebuch. Das Bautagebuch soll Stand und
 Fortschritt sowie alle bemerkenswerten Ereignisse
 des Bauablaufs lückenlos dokumentieren.
-Dokumentation (mit Fotodokumentation) zu den
 nicht mehr sichtbaren Anlagen/Bauteilen,

Die Dokumentation ist zu liefern :
- 3fach in Papierform, in A4-Ordner
- 1fach auf Datenträger (CD-ROM) mit detaillierter
  Übersichtsliste,
Pläne im dwg-, dxf- und pdf-Format
Listen im Excel- und pdf-Format
Texte im Word- und pdf-Format
Menge: 1,000 St

### Los 05 Beton- und Stahlbetonarbeiten

*Hinweis*
1. Geltungsbereich
Der sachliche Geltungsbereich ergibt sich ebenso wie di
e technische Ausführung grundsätzlich aus DIN 18331 - B
eton- und Stahlbetonarbeiten.

· Richtlinie Alkalireaktion im Beton, DAfStb
· Richtlinie für Beton mit Fließmittel und für Fließbet
on
· Richtlinien für die Überwachung von anorganischen Bet
onzusatzstoffen
· Vorläufige Richtlinie für Beton mit verlängerter Vera
rbeit- barkeitszeit, DAfStb
· DIN 18218 - Frischbetondruck auf lotrechte Schalungen
· DIN EN 450 - Flugasche für Beton
· DIN EN 10088-1 - Nichtrostende Stähle

Bei Widersprüchen zwischen DIN-Normen gelten DIN 1045 u
nd DIN 1164 vorrangig.

2. Vorleistung
Der Auftragnehmer hat sich vor Arbeitsausführung über d
ie genaue Lage von Hindernissen, wie Leitungen, Kabel,
Kanäle, Vermarkungen u. dgl. zu informieren und ggf. ei
ne Aufgrabungserlaubnis der Rechtsträger einzuholen.

3. Schalung
Das Aufbringen von Trennmitteln im Sprühverfahren nach
Einbringung der Bewehrung bedarf der Zustimmung der Bau
überwachung. Die Verarbeitungsrichtlinien des Herstelle
rs sind dazu vorzulegen.

Gegen die Verwendung von zugelassenem Schalungsöl beste
ht kein Einwand, sofern keine Schäden, Verfärbungen und
 dergleichen entstehen.

Das Einlegen von Rohrleitungen in die Schalung durch an
dere Unternehmen, z. B. Stahlpanzerrohre der elektrisch
en Leitungen, Rohre für die sanitäre Installation usw.
sowie Anker und sonstige Befestigungseisen, ist in Abst
immung mit dem Statiker möglich.

Die Löcher der Schalungsabstandhalter sind nach dem Aus
schalen zu schließen.

Holzschalungen sind gleichbleibend feucht zu halten, da
mit durch Schwinden keine klaffenden Fugen entstehen un
d sich die Schalungsbretter nicht werfen.

Köcherschalungen sind zu entwässern.

5. Beton Allgemein
Wird im freiem Fall des Betons betoniert, sind Verlänge
rungs- rohre zu verwenden, um das Entmischen zu verhind
ern; das gilt insbesondere bei Kraneinsatz.

Eine Ausfertigung der Protokolle über die Güteprüfung d
es Betons (Würfelprüfung) sowie des Abnahmeprotokolls d
er Bewehrung ist dem Auftraggeber zu übergeben.

Für das Verdichten durch Rütteln ist DIN 4235 zu beacht
en.

Die Art der Nachbehandlung des frischen Betons richtet
sich nach den angegebenen Vorschriften bzw. nach dem Er
messen des Auftragnehmers sowie vorrangig nach den Proj
ektunterlagen und den Anweisungen der Bauüberwachung.

Wird die Entscheidung dem Auftragnehmer überlassen, kom
men nach dessen Wahl zur Anwendung:
· Längere Ausschalungsfristen
· Abdeckung mit Folie oder feuchtzuhaltenden Materialie
n
· Aufbringen spezieller Nachbehandlungsmittel, diese mü
ssen farbig erkennbar sein
· Kontinuierliches Besprühen mit Wasser; der Beton darf
 in diesem Fall nicht zeitweise trocken sein, das Feuch
thalten ist also auch nach Arbeitsende zu gewährleisten

6. Zement
Vorübergehend im Freien gelagerter Sackzement muss eine
 belüftete Unterlage erhalten. Folien zum Abdecken dürf
en die Zementsäcke nicht unmittelbar berühren. Die Verw
endung von Zement auch mit leichter Klumpenbildung ist
grundsätzlich nicht gestattet. Sackzement Z 55 darf max
imal einen Monat, die übrigen Zemente dürfen maximal zw
ei Monate gelagert sein.

7. Zuschläge
Zuschläge für Normalbeton müssen DIN 4226 - Zuschlag fü
r Beton - entsprechen. Der Nachweis der Eigen- und Frem
düberwachung kann verlangt werden. Für den Einsatz bei
Stahlbeton oder Spannbeton ist eine Alkali-Kieselsäure-
Reaktion auszuschließen. Die maximale Korngröße ist auf
 den Abstand der Bewehrung abzustimmen, wobei die Knote
npunkte der Stahlbetonkonstruktion die kritischen Stell
en sind. Diese Regelung geht dem Einhalten der genormte
n Anteile von Überkorngrößen vor.

8. Betonzusatzmittel
Bei Betonzusatzmitteln dürfen - außer bei Fließmitteln
- nicht mehrere Zusatzmittel derselben Wirkungsgruppe v
erwendet werden. Zusatzmittel dürfen für Spannbeton nur
 dann verwendet werden, wenn dafür die Zulassung im Prü
fbescheid ausdrücklich erfolgt ist. Bei Stahlbeton beda
rf der Einsatz von Stabilisierern der ausdrücklichen Ge
nehmigung durch die Bauleitung. Das gilt analog beim Ei
nsatz von Dichtungsmitteln für wasserundurch-lässigen B
eton. Bei Stahlbeton sind chloridhaltige Zusatzmittel n
icht zugelassen.

9. Betonzusatzstoffe
Betonzusatzstoffe müssen genormt sein oder ein Prüfzeic
hen  besitzen. Eine Eignungsprüfung kann verlangt werde
n. Sie  dürfen keine korrosionsfördernden Bestandteile
haben.

10. Beton mit hohem Verschleißwiderstand
Der Zementgehalt soll bei einem Größtkorn von 32 mm 350
 kg/m³ und bei 16 mm 400 kg/m³ nicht überschreiten. Das
 Zuschlaggemisch soll sandarm, grobkörnig, aber hohlrau
marm sein. Der Frischbeton muss plastische bis steife K
onsistenz aufweisen. Es darf nicht zu lange gerüttelt w
erden, um eine Anreicherung von Wasser und Zementleim a
n der Oberfläche zu verhindern. Eine Vakuumbehandlung s
tellt ggf. eine Besondere Leistung dar.

11. Bewehrung
Das Einbringen der Bewehrung ohne Abstandhalter ist unz
ulässig. Die Bewehrung darf beim Betonieren nicht betre
ten werden, geeignete Laufstege sind vorzusehen.

12. Stahlbetonfertigteile
Für Stahlbetonfertigteile gilt der Angebotspreis für He
rstellung, Lieferung und Montage einschließlich Hilfs-
und Schutzgerüste, Montagehalterungen sowie Kraneinsatz
 und das Verschließen der Transportöffnungen.

Für Stahlbetonfertigteile hat das liefernde Unternehmen
 ohne besondere Aufforderung den Güteschutznachweis, Pr
üfzeugnisse und den Eignungsprüfungsnachweis zu stellen
.
Konstruktionszeichnungen sind auf Verlangen zu liefern.

Werden für nicht genormte Erzeugnisse Gebrauchstauglich
keits nachweise verlangt, z. B. Prüfzeugnisse, und kann
 für eingebaute Erzeugnisse ein solcher Nachweis nicht
erbracht werden, gilt das als Fehler der Werkleistung.
Referenzen können in diesem Fall den Nachweis nicht ers
etzen.

Die Deckenuntersicht ist aus glatter, nichtsaugender Sc
halung herzustellen, mit regelmäßigen Stößen und mit ge
fasten Längskanten. Die Untersicht muss weitgehend frei
 von Flecken und Verunreinigungen sein und von weitgehe
nd einheitlicher Porenstruktur (Porengröße und Verteilu
ng) sein. Die streichfertige Untersicht muss absolut pl
aneben und ohne Absätze bei den Elementstößen hergestel
lt werden. Erkennbare Versätze sind zu vermeiden, ander
enfalls ist großflächig beizuspachteln.

Der Zulassungsbescheid muss auf der Baustelle in Abschr
ift oder Kopie vorliegen.

13. Gründungen
Es darf grundsätzlich nur auf ein ungestörtes Planum bz
w. eine Fundamentsohle aus gewachsenem Erdreich gegründ
et werden.

Rohrleitungen dürfen durch Fundamente nicht belastet we
rden. Erforderliche Aussparungen sind anzulegen. Anschl
ussbögen für Grundleitungen in Bodenplatten sind mit ei
ner flexiblen Umhüllung zu versehen.

14. Fugen
Wenn in den Projektunterlagen nichts anderes gefordert
wird, bleibt die Herstellung von Arbeitsfugen dem Grund
e nach dem Auftragnehmer überlassen. Sie sind auf ein M
indestmaß zu begrenzen. Bei Sichtbeton sind sie möglich
st zu vermeiden  oder nach Abstimmung mit dem Architekt
en im Sinne von  Nr. 10.2.3 DIN 1045 herzustellen.

In Bereichen dicht liegender Bewehrung, insbesondere an
 Kreuzungen von Unterzügen dürfen keine Arbeitsfugen au
sgebildet werden. In wasserdichten Bauteilen sind Arbei
tsfugen durch spezielle Fugenbänder zu dichten.

Das Ausbilden von Arbeitsfugen ist eine Nebenleistung u
nd wird nicht gesondert vergütet.

#### Hauptabschnitt 05.01 Unterfangung

**05.01.010 Ortbeton Unterfangung C12/15**
Ortbeton abschnittsweise Abfangung bzw. Auflagerverstär
kung entlang Haus A als Magerbetonstreifen

Normalbeton  C 12/15
Unterfangungshöhe  über 1 bis 1,5 m
Dicke  ca. 30 - 40 cm

Schalung in separater Position, Unterfangung Haus A, Ar
beiten in Abschnitten gemäß Vorgabe Statik, Betonage in
 3 Abschnitten, lagenweise

Breite Haus A  ca. 8,00 m

Bei der Betonage ist die Verschmutzung der Klinkerfassa
de zu vermeiden, Schutzmaßnahmen sind einzukalkulieren.
Menge: 4,000 m3
- Zuordnung: 013
- Zuordnung: 393
- Zuordnung: 393

**05.01.020 Schalung Unterfangung H 1-1,5m**
Schalung der Unterfangung, Schalungshaut für Betonfläch
en ohne Anforderung, Bauteilhöhe über 1 bis 1,5 m.

Technologie der Schalung ist Sache des AN: abschnittswe
ise oder am Stück

Ausführungsort: Unterfangung Haus A
Menge: 10,000 m2
- Zuordnung: 013
- Zuordnung: 393
- Zuordnung: 393

#### Hauptabschnitt 05.02 Fundamente

**05.02.010 Trennlage PE-Folie D 0,2mm**
Trennlage aus PE-Folie Dicke 0,2 mm, einlagig, auf Saub
erkeitsschicht oder Gründungspolster verlegen einschlie
ßlich notwendiger Überlappungen.

Ausführung in Einzelflächen

Ausführung unterhalb Einzelfundamente
Menge: 10,000 m2
- Zuordnung: 013
- Zuordnung: 325
- Zuordnung: 326

**05.02.020 Sauberkeitsschicht D 5cm**
Ortbeton Sauberkeitsschicht, für Einzelfundamente, Unte
rgrund waagerecht, obere Betonfläche waagerecht, als un
bewehrter Beton

Normalbeton C 12/15 DIN EN 206, DIN 1045-2
Dicke 5 cm

Gegebenenfalls notwendige Randschalung ist Bestandteil
der Position, Ausführung in Einzelflächen

Ausführungsort: Sauberkeitsschicht unterhalb Einzelfund
amente
Menge: 10,000 m2
- Zuordnung: 013
- Zuordnung: 325
- Zuordnung: 326

**05.02.030 Schalung Einzelfundament H 0,5-1m**
Schalung Einzelfundament, Schalungshaut für Betonfläche
n ohne Anforderung

Abmessung Einzelfundamente F1 ( 8 Stück)
Bauteilhöhe  70 cm
Bauteilbreite  70 cm
Bauteillänge 70 cm

Abmessung Einzelfundament F2 ( 1 Stück)
Bauteilhöhe  70 cm
Bauteilbreite  50 cm
Bauteillänge 227 cm

Ausführung in Einzelflächen

Ausführungsort: Einzelfundamente Laubengang, Außentrepp
e
Menge: 21,000 m2
- Zuordnung: 013
- Zuordnung: 322
- Zuordnung: 322

**05.02.040 Ortbeton Einzelfundament Stahlbeton C30/37 XC2**
Ortbeton Einzelfundamente, obere Betonfläche waagerecht
, als Stahlbeton, Schalung und Bewehrung in separater P
osition

C 30/37 XC 2 WF
Einzelvolumen über 0,25 bis 0,5 m3
9 Einzelfundamente

Oberfläche waagrecht abgezogen, erhöhte Anforderungen a
n die Ebenheit für spätere Montage von Stahlstützen

Normalbeton C 30/37 DIN EN 206, DIN 1045-2, Expositions
klasse XC2 (Bewehrungskorrosion durch Karbonatisierung,
 nass/selten trocken), Feuchtigkeitsklasse WF (Betonkor
rosion, feuchte Umgebung)

Ausführungsort: Einzelfundamente
Menge: 4,000 m3
- Zuordnung: 013
- Zuordnung: 322
- Zuordnung: 322

#### Hauptabschnitt 05.03 Bodenplatte mit Aufkantung

**05.03.010 Trennlage PE-Folie D 0,2mm**
Trennlage aus PE-Folie Dicke 0,2 mm, einlagig, auf Saub
erkeitsschicht oder Gründungspolster verlegen einschlie
ßlich notwendiger Überlappungen. Untergrund nicht eben,
 unterschiedliche Höhen im Bereich der Vouten

Ausführung unterhalb Bodenplatte einschießlich Vouten
Menge: 620,000 m2
- Zuordnung: 013
- Zuordnung: 325
- Zuordnung: 326

**05.03.020 Sauberkeitsschicht Bodenplatte D 5cm**
Ortbeton Sauberkeitsschicht, für Bodenplatte, Untergrun
d Baugrubensohle mit Höhenversprung im Bereich der Vout
en, 45 Grad abgewinkelt, dem Verlauf der Baugrubensohle
 ist zu folgen, als unbewehrter Beton

Normalbeton C 12/15 DIN EN 206, DIN 1045-2
Dicke 5 cm

Gegebenenfalls notwendige Randschalung ist Bestandteil
der Position

Ausführungsort: Sauberkeitsschicht unterhalb Bodenplatt
e
Menge: 620,000 m2
- Zuordnung: 013
- Zuordnung: 325
- Zuordnung: 326

**05.03.030 Schalung Bodenplatte mit Aufkantung**
Schalung Aufkantung, an Bodenplatte, Schalungshaut für
Betonflächen ohne Anforderung, aus Schalungsplatten, Ve
rschluss der Ankerstellen durch Faserzementstopfen, Ank
erstellen bündig

Höhe Bodenplatte 30 cm
Höhe Aufkantung 10-48 cm

Aufstellebene Abstützung waagerecht, Schalung Aufkantun
g und Randschalung Bodenplatte umlaufend außen in einem
 Stück, Schalung innenseitig in einem zweiten Abschnitt
 nur Höhe Aufkantung, einschließlich abschalen für Beto
nierabschnitte, einschließlich Stirnabschalungen

Abrechnung nach Höhe hergestellter Fläche nach Betonage

Ausführungort: Bodenplatte mit umlaufender Aufkantung
Menge: 133,000 m2
- Zuordnung: 013
- Zuordnung: 389
- Zuordnung: 379

**05.03.040 Perimeterdämmung unterhalb Bodenplatte D 140mm PB**
Perimeterdämmung unterhalb Bodenplatte, Wassereinwirkun
gsklasse W1.1-E (Bodenfeuchte und nichtdrückendes Wasse
r bei Bodenplatten und erdberührten Wänden), aus Polyst
yrol-Hartschaum XPS DIN EN 13164, verlegen:

XPS WLS 036 ds D140mm

Bemessungswert der Wärmeleitfähigkeit max. 0,036 W/(mK)
 Nennwert der Wärmeleitfähigkeit max. 0,035 W/(mK)
Anwendungsgebiet DIN 4108-10 PB
sehr hohe Druckbelastbarkeit - ds
einlagig, lose auflegen, Nut und Feder

Verlegen unterhalb Bodenplatte auf Sauberkeitsschicht b
zw. Gründungsploster, dem Verlauf der Baugrube ist zu f
olgen, einschließlich Anpassarbeiten bzw. Schneidarbeit
en im Bereich der Vouten; Überstand Bodenplatte 40 cm u
mlaufend, Ausführung gemäß Vorgabe Statik

Ausführungsort: Bodenplatte
Menge: 575,000 m2
- Zuordnung: 013
- Zuordnung: 325
- Zuordnung: 326

**05.03.050 Ortbeton Bodenplatte Stahlbeton C30/37 XC2 D 30cm**
Ortbeton Bodenplatte, Untergrund Dämmschicht, obere Bet
onfläche waagerecht, als Stahlbeton, Schalung und Beweh
rung in separater Position

C 30/37 XC 2 WF
Dicke 30 cm

Im Bereich der Vouten beträgt die Betondicke bis 60 cm,
 Vouten sind im Betoniergang mit zu füllen, Mehraufwend
ungen für Verdichten in diesem Bereich sind einzukalkul
ieren, Oberfläche waagrecht abgezogen, normale Anforder
ungen an die Ebenheit

Normalbeton C 30/37 DIN EN 206, DIN 1045-2, Expositions
klasse XC2 (Bewehrungskorrosion durch Karbonatisierung,
 nass/selten trocken), Feuchtigkeitsklasse WF (Betonkor
rosion, feuchte Umgebung)

Bei der Betonage ist die Verschmutzung der Klinkerfassa
de Haus A (Länge ca. 8m)  zu vermeiden, Schutzmaßnahmen
 sind einzukalkulieren.

Ausführungsort: Bodenplatte einschließlich Vouten
Menge: 535,000 m2
- Zuordnung: 013
- Zuordnung: 322
- Zuordnung: 324

**05.03.060 Ortbeton Aufkantung Stahlbeton C30/37 XC2**
Ortbeton Aufkantung, auf Bodenplatte im Randbereich uml
aufend, obere Betonfläche waagerecht, als Stahlbeton, S
chalung und Bewehrung in separater Position

C 30/37 XC 2 WF
Dicke  24 cm
Höhe  10-48 cm

Oberfläche waagrecht abgezogen, normale Anforderungen a
n die Ebenheit, Ausführung in Abschnitten nach Vorgabe
Höhe, das Abschalen für Betonierabschnitte ist einzukal
kulieren

Normalbeton C 30/37 DIN EN 206, DIN 1045-2, Expositions
klasse XC2 (Bewehrungskorrosion durch Karbonatisierung,
 nass/selten trocken), Feuchtigkeitsklasse WF (Betonkor
rosion, feuchte Umgebung)

Bei der Betonage ist die Verschmutzung der Klinkerfassa
de Haus A (Länge ca. 8m)  zu vermeiden, Schutzmaßnahmen
 sind einzukalkulieren.

Ausführungsort: Aufkantung auf Bodenplatte
Menge: 14,000 m3
- Zuordnung: 013
- Zuordnung: 339
- Zuordnung: 339

**05.03.070 Schalung Aussparung 500-2500cm2**
Schalung Aussparung in Bodenplatte aus Ortbeton für Dur
chführung Haustechnik, geeignet für späteres Verschließ
en

Aussparungstiefe 30 cm
Aussparungsform rechteckig
Einzelgröße der Aussparungen 500 bis 2500 cm2

Ausführungsort: Bodenplatte
Menge: 5,000 m2
- Zuordnung: 013
- Zuordnung: 322
- Zuordnung: 324

**05.03.080 Schalung Aussparung 2500-5000cm2 rechteckig Bodenplatte**
Schalung Aussparung in Bodenplatte aus Ortbeton für Dur
chführung Haustechnik, geeignet für späteres Verschließ
en

Aussparungstiefe 30 cm
Aussparungsform rechteckig
Einzelgröße der Aussparungen 2500 bis 5000 cm2

Ausführungsort: Bodenplatte
Menge: 10,000 m2
- Zuordnung: 013
- Zuordnung: 322
- Zuordnung: 324

**05.03.090 Schalung Aussparung über 5000cm2**
Schalung Aussparung in Bodenplatte aus Ortbeton für Dur
chführung Haustechnik, geeignet für späteres Verschließ
en

Aussparungstiefe 30 cm
Aussparungsform rechteckig
Einzelgröße der Aussparungen über 5000 cm2

Ausführungsort: Bodenplatte
Menge: 10,000 m2
- Zuordnung: 013
- Zuordnung: 322
- Zuordnung: 324

#### Hauptabschnitt 05.04 Aufzugsunterfahrt

**05.04.010 Trennlage PE-Folie D 0,2mm**
Trennlage aus PE-Folie Dicke 0,2 mm, einlagig, auf Saub
erkeitsschicht oder Gründungspolster verlegen einschlie
ßlich notwendiger Überlappungen. Untergrund eben,

Ausführung unterhalb Aufzugsschacht
Menge: 10,000 m2
- Zuordnung: 013
- Zuordnung: 325
- Zuordnung: 326

**05.04.020 Sauberkeitsschicht Bodenplatte D 5cm**
Ortbeton Sauberkeitsschicht, für Bodenplatte Aufzugssch
acht, Untergrund Baugrubensohle, als unbewehrter Beton

Normalbeton C 12/15 DIN EN 206, DIN 1045-2
Dicke 5 cm

Gegebenenfalls notwendige Randschalung ist Bestandteil
der Position

Ausführungsort: Sauberkeitsschicht unterhalb Aufzugssch
acht
Menge: 10,000 m2
- Zuordnung: 013
- Zuordnung: 325
- Zuordnung: 326

**05.04.030 Schalung Aufzugsunterfahrt**
Schalung Aufzugsunterfahrt mit Bodenplatte, Schalungsha
ut für Betonflächen ohne Anforderung, aus Schalungsplat
ten, Verschluss der Ankerstellen durch Faserzementstopf
en, Ankerstellen bündig

Höhe Bodenplatte  25 cm
Höhe Aufkantung Unterfahrt 53 bis 137 cm

Aufstellebene Abstützung waagerecht, Schalung Aufkantun
g und Randschalung Bodenplatte umlaufend außen in einem
 Stück, Schalung innenseitig in einem zweiten Abschnitt
 nur Höhe Aufkantung, unterschiedliche Aufkantungshöhen
 gemäß Vorgabe Statik sind zu beachten; Schalung innen
wird zusätzlich als Randschalung für die Bodenplatte mi
tgenutzt im separaten Betonierabschnitt der Bodenplatte
, einschließlich abschalen für Betonierabschnitte, eins
chließlich Stirnabschalungen

Abrechnung nach Höhe hergestellter Fläche nach Betonage

Ausführungort: Bodenplatte mit umlaufender Aufkantung d
er Unterfahrt
Menge: 18,000 m2
- Zuordnung: 013
- Zuordnung: 389
- Zuordnung: 379

**05.04.040 Perimeterdämmung Aufzugsschacht D 140mm PB**
Perimeterdämmung unterhalb Bodenplatte Aufzugsschacht u
nd an Wänden der Aufzugsunterfahrt, Wassereinwirkungskl
asse W1.1-E (Bodenfeuchte und nichtdrückendes Wasser be
i Bodenplatten und erdberührten Wänden), aus Polystyrol
-Hartschaum XPS DIN EN 13164, verlegen:

XPS WLS 036 ds D140mm

Bemessungswert der Wärmeleitfähigkeit max. 0,036 W/(mK)
 Nennwert der Wärmeleitfähigkeit max. 0,035 W/(mK)
Anwendungsgebiet DIN 4108-10 PB
sehr hohe Druckbelastbarkeit - ds
einlagig, lose verlegen, Nut und Feder

Verlegen unterhalb Bodenplatte Aufzugsschacht auf Saube
rkeitsschicht bzw. Gründungsploster, sowie an den Außen
wänden der Aufzugsunterfahrt bis UK Bodenplatte einschl
ießlich Anpassarbeiten bzw. Schneidarbeiten; Überstand
Bodenplatte 10 cm umlaufend, Ausführung gemäß Vorgabe S
tatik

Ausführungsort: Aufzugsunterfahrt
Menge: 15,000 m2
- Zuordnung: 013
- Zuordnung: 325
- Zuordnung: 326

**05.04.050 Ortbeton Bodenplatte Aufzugsschacht Stahlbeton C30/37 XC2**
Ortbeton Bodenplatte, Untergrund Dämmschicht, obere Bet
onfläche waagerecht, als Stahlbeton, Schalung und Beweh
rung in separater Position

C 30/37 XC 2 WF
Dicke 25 cm

Oberfläche waagrecht abgezogen, normale Anforderungen a
n die Ebenheit

Normalbeton C 30/37 DIN EN 206, DIN 1045-2, Expositions
klasse XC2 (Bewehrungskorrosion durch Karbonatisierung,
 nass/selten trocken), Feuchtigkeitsklasse WF (Betonkor
rosion, feuchte Umgebung)

Ausführungsort: Bodenplatte einschließlich Vouten
Menge: 6,000 m2
- Zuordnung: 013
- Zuordnung: 322
- Zuordnung: 324

**05.04.060 Ortbeton Aufkantung Aufzugsunterfahrt Stahlbeton C30/37 XC2**
Ortbeton Aufkantung der Aufzugsunterfahrt, auf Bodenpla
tte im Randbereich umlaufend, obere Betonfläche waagere
cht, als Stahlbeton, Schalung und Bewehrung in separate
r Position

C 30/37 XC 2 WF
Dicke  24 cm
Höhe  53 bis 137 cm

Oberfläche waagrecht abgezogen, normale Anforderungen a
n die Ebenheit, Ausführung in Abschnitten nach Vorgabe
Höhe, das Abschalen für Betonierabschnitte ist einzukal
kulieren

Normalbeton C 30/37 DIN EN 206, DIN 1045-2, Expositions
klasse XC2 (Bewehrungskorrosion durch Karbonatisierung,
 nass/selten trocken), Feuchtigkeitsklasse WF (Betonkor
rosion, feuchte Umgebung)

Ausführungsort: Aufzugsunterfahrt
Menge: 2,000 m3
- Zuordnung: 013
- Zuordnung: 339
- Zuordnung: 339

#### Hauptabschnitt 05.05 Wände

**05.05.010 Schalung Aufzugsschachtwand**
Schalung Wand Aufzugsschacht, Schalungshaut geeignet fü
r das Aufbringen von Dünnputz auf erhärtete Betonfläche
n, mit Dreikantleiste für gefaste Betonkanten, Verschlu
ss der Ankerstellen durch Faserzementstopfen, Ankerstel
len bündig

Aufzugsschachtwände
Bauteilhöhe je Geschoss über 3 bis 4 m
Gesamthöhe ca. 7,50 m ab OK Bodenplatte

Eine Seite des Aufzugsschachtes ist eine Außenwand, die
 übrigen 3 Seiten sind Innenwände. Die Ausparung für Tü
röffnungen wird gesondert vergütet. Das Einlegen von Ei
nbauteilen wird gesondert vergütet. Die Schalung der In
nenseiten hat so zu erfolgen, dass die Schaltafeln auch
 als Deckenrandschalung für die Filigrandeckenelemente
fungieren.

Ausführungsort: Aufzugsschacht
Menge: 125,000 m2
- Zuordnung: 013
- Zuordnung: 331
- Zuordnung: 331

**05.05.020 Schalung Wandscheibe WS1**
Schalung Wand Wandscheibe WS 1 OG, Schalungshaut geeign
et für das Aufbringen von Dünnputz auf erhärtete Betonf
lächen, mit Dreikantleiste für gefaste Betonkanten, Ver
schluss der Ankerstellen durch Faserzementstopfen, Anke
rstellen bündig

Wandscheibe WS 1 OG
Bauteilhöhe ca. 3,30 m

Die Ausparung für Türöffnungen wird gesondert vergütet.
 Einschließlich Abschalen von Stirnseiten

Ausführungsort: Wandscheibe WS 1 OG
Menge: 73,000 m2
- Zuordnung: 013
- Zuordnung: 331
- Zuordnung: 331

**05.05.030 Schalung Türöffnung**
Schalung für Türöffnung, Schalungshaut geeignet für das
 Aufbringen von Dünnputz auf erhärtete Betonflächen

Aussparungstiefe 24 cm
Einzelgröße der Aussparungen über 2000 bis 25000 cm2 Au
ssparungsform rechteckig

für Türöffnungen in Stahlbetonwänden aus Ortbeton.

Ausführungsort: Aufzugsschachtwand, Wandscheibe WS 1
Menge: 5,000 St
- Zuordnung: 013
- Zuordnung: 334
- Zuordnung: 331

**05.05.040 Schalung Öffnung Entrauchung**
Schalung Öffnung für Entrauchung, Schalungshaut geeigne
t für das Aufbringen von Dünnputz auf erhärtete Betonfl
ächen

Aussparungstiefe 24 cm
Einzelgröße der Aussparungen über 1000 bis 2500 cm2 Aus
sparungsform rechteckig

für Entrauchungsöffnung aus Ortbeton.

Ausführungsort: Aufzugsschachtwand Vorgabe Statik und A
ufzugsplanung
Menge: 0,500 m2
- Zuordnung: 013
- Zuordnung: 334
- Zuordnung: 331

**05.05.050 Schalung Aussparung 500-2500cm2**
Schalung Aussparung in Aufzugsschachtwand aus Ortbeton
für Durchführung Haustechnik, Einbau Aufzugselektronik,
 etc, geeignet für späteres Verschließen

Aussparungstiefe 24 cm
Aussparungsform rechteckig
Einzelgröße der Aussparungen 500 bis 2500 cm2

Ausführungsort: Aufzugsschachtwand
Menge: 5,000 m2
- Zuordnung: 013
- Zuordnung: 322
- Zuordnung: 324

**05.05.060 Ortbeton Wände Stahlbeton C30/37 XC1**
Ortbeton Wände, obere Betonfläche waagerecht, als Stahl
beton, Schalung und Bewehrung in separater Position

C 30/37 XC 1 W0
Dicke  24 cm

Oberfläche waagrecht abgezogen, normale Anforderungen a
n die Ebenheit, Ausführung in Abschnitten, technologisc
he Abschnitte sind einzukalkulieren

Normalbeton C 30/37 DIN EN 206, DIN 1045-2, Expositions
klasse XC2 (Bewehrungskorrosion Karbonatisierung, trock
en/ständig nass), Feuchtigkeitsklasse WO (Betonkorrosio
n, trockene Umgebung)

Ausführungsort: Aufzugswände, Wandscheibe WS 1
Menge: 26,000 m3
- Zuordnung: 013
- Zuordnung: 331
- Zuordnung: 331

**05.05.070 Aufkantung Türschwelle Aufzug Stahlbeton C30/37 XC2**
Schalung und Ortbeton Aufkantung, auf Bodenplatte in Tü
röffnungen der Aufzugsschachtwände als Türschwellen nac
h Vorgabe Aufzugsplanung, obere Betonfläche waagerecht,
 als Stahlbeton, kraftschlüssige Verbindung zu Bodenpla
tte herstellen, Bewehrung in separater Position

C 30/37 XC 2 WF
Dicke  24 cm
Höhe  bis 10 cm

Oberfläche waagrecht abgezogen, normale Anforderungen a
n die Ebenheit, Ausführung in Abschnitten nach Vorgabe
Höhe, das Abschalen für Betonierabschnitte ist einzukal
kulieren

Normalbeton C 30/37 DIN EN 206, DIN 1045-2, Expositions
klasse XC2 (Bewehrungskorrosion durch Karbonatisierung,
 nass/selten trocken), Feuchtigkeitsklasse WF (Betonkor
rosion, feuchte Umgebung)

Ausführungsort: Aufkantung in Türöffnungen Aufzug, Türs
chwellen Aufzug
Menge: 3,000 m
- Zuordnung: 013
- Zuordnung: 339
- Zuordnung: 339

#### Hauptabschnitt 05.06 Decken

**05.06.010 Abstützung Halbfertigteildecken EG / OG**
Schalung, Abstützung für Halbfertigteildeckenplatten na
ch technologischer Notwendigkeit, Technologie obliegt A
N

Höhe Abstützung  ca. 4 m

Aufstellebene Abstützung waagerecht, Standzeit bis Aush
ärtung Decken nach Betonage

Ausführungsort: Filigrandeckenelemente EG und OG
Menge: 1100,000 m2
- Zuordnung: 013
- Zuordnung: 351
- Zuordnung: 351

**05.06.020 Deckenrandschalung Faserzement Decken D 20cm**
Deckenrandschalung, als verlorene Schalung, aus Deckenr
andschalen, aus Faserzement, Dicke Mauerwerk 24 cm, Dec
kendicke 20 cm.

Ausführungsort: Deckenränder außen und Lichtraum Treppe
nraum
Menge: 215,000 m
- Zuordnung: 012
- Zuordnung: 351
- Zuordnung: 351

**05.06.030 Elementdeckenplatte Fertigteil D 5cm C30/37 XC1**
Elementdeckenplatte für Aufbeton, als Fertigteil DIN EN
 13369 und DIN EN 13747, liefern als komplette Leistung

Gesamtdicke einschl. Ortbetonergänzung (Aufbeton) 20 cm

Beton C30/37 XC1 WO

einschließlich Werkplanung, einschließlich Bewehrungspl
anung obere Lage und sonstige Zulagen, Deckendurchbrüch
e sind nach Möglichkeit bereits in der Werkplanung zu b
erücksichtigen und umzusetzen

Elemente
Dicke 5 cm
Länge bis ca. 6,00 m
Ausführung mit Dreikantleisten gefast, Unterseite glatt
, einschließlich Durchbrüche
Passstücke sind mit dieser Position abgegolten, Bewehru
ng in Halbfertigteilen ist einzukalkulieren, Bewehrung
obere Lage und Anschlussbewehrung in der Ortbetonlage n
ach Vorgabe Statik wird gesondert vergütet

Ortbetonergänzung (Aufbeton) wird gesondert vergütet, n
icht geschalte Betonflächen abgezogen, geschalte Betonf
lächen glatt, als Stahlbeton, Normalbeton C 30/37 DIN E
N 206, DIN 1045-2, mit Aussparungen, werden gesondert v
ergütet, Einbauteile für Fremdleistungen werden gesonde
rt vergütet

Ausführungsort: Decken EG, OG
Menge: 1100,000 m2
- Zuordnung: 013
- Zuordnung: 351
- Zuordnung: 351

**05.06.040 Ortbeton Aufbeton Stahlbeton C30/37 XC1 D 15cm**
Ortbeton, Aufbeton, obere Betonfläche waagerecht, als S
tahlbeton, Schalung und Bewehrung in separater Position

C 30/37 XC 1 W0
Dicke  15 cm

Oberfläche waagrecht abgezogen, normale Anforderungen a
n die Ebenheit, Ausführung in Abschnitten, technologisc
he Abschnitte sind einzukalkulieren

Normalbeton C 30/37 DIN EN 206, DIN 1045-2, Expositions
klasse XC1  Expositionsklasse XC1 (Bewehrungskorrosion
durch Karbonatisierung, trocken/ständig nass), Feuchtig
keitsklasse WO (Betonkorrosion, trockene Umgebung)

Bei der Betonage ist die Verschmutzung der Klinkerfassa
de Haus A (Länge ca. 8m)  zu vermeiden, Schutzmaßnahmen
 sind einzukalkulieren.

Ausführungsort: Decken EG/OG
Menge: 165,000 m3
Zuordnung: 013

**05.06.050 Aussparung rechteckig Deckendurchbruch L bis 110 cm B bis 60 cm**
Aussparung für Deckendurchbruch, rechteckig, in Betonha
lbfertigteilen mit Aufbeton, in Deckenplatte

Länge über 50 bis 110 cm
Breite über 35 bis 60 cm
Dicke bis 25 cm

Leistung einschließlich Abstützmaßnahmen als komplette
Leistung,  Ausführung in Halbfertigteilen und Aufbeton
einschließlich Verschnitt

Decke EG 60/80 cm, 35/110 cm
Decke OG 60/80 cm

Abrechnung je hergestelltem Deckendurchbruch
Menge: 3,000 St
- Zuordnung: 013
- Zuordnung: 352
- Zuordnung: 351

**05.06.060 Aussparung rechteckig Deckendurchbruch 120/150 cm**
Aussparung für Deckendurchbruch, rechteckig, in Betonha
lbfertigteilen mit Aufbeton, in Deckenplatte

Länge 150 cm
Breite 120 cm
Dicke bis 25 cm

Leistung einschließlich Abstützmaßnahmen als komplette
Leistung, Ausführung in Halbfertigteilen und Aufbeton

Oberlichter Decke OG 120/150 cm

Abrechnung je hergestelltem Deckendurchbruch
Menge: 5,000 St
- Zuordnung: 013
- Zuordnung: 352
- Zuordnung: 351

**05.06.070 Aussparung rund Deckendurchbruch D bis 25 cm**
Aussparung rund für Deckendurchbruch, in Betonhalbferti
gteilen mit Aufbeton, in Deckenplatte

Durchmesser bis 25 cm nach Vorgabe Haustechnik
Dicke Decke gesamt 20 cm

Leistung einschließlich Abstützmaßnahmen als komplette
Leistung, Ausführung in Halbfertigteilen einschließlich
 Aufbeton

Durchführung für Haustechnikleitungen Durchmesser bis D
 15 bis 25 cm

Abrechnung je hergestelltem Deckendurchbruch
Menge: 16,000 St
- Zuordnung: 013
- Zuordnung: 352
- Zuordnung: 351

**05.06.080 Aussparung rund Deckendurchbruch D 26 bis 45 cm**
Aussparung rund für Deckendurchbruch, in Betonhalbferti
gteilen mit Aufbeton, in Deckenplatte

Durchmesser 26 bis 45 cm nach Vorgabe Haustechnik
Dicke Decke gesamt 20 cm

Leistung einschließlich Abstützmaßnahmen als komplette
Leistung, Ausführung in Halbfertigteilen einschließlich
 Aufbeton

Durchführung für Haustechnikleitungen Durchmesser bis D
 26 bis 45 cm

Abrechnung je hergestelltem Deckendurchbruch
Menge: 2,000 St
- Zuordnung: 013
- Zuordnung: 352
- Zuordnung: 351

#### Hauptabschnitt 05.07 Stützen

**05.07.010 Schalung Stütze innen rund D30 SB III**
Schalung Stütze, innen, Querschnitt rund, SB III

Bauteildurchmesser  30 cm
Bauteilhöhe  ca. 4,05 m

Schalungshaut geeignet für Sichtbeton Klasse 3, Schalun
g als fertiges Schalrohr aus Pappe o.glw.

Sichtbeton III
· Sichtbar bleibende Betonflächen mit gehobenen
· Ansprüchen, ohne wesentliche Nachbearbeitung
· Schalung:
· einheitliche nichtsaugende Schalung und Schalungsstru
ktur nach Wahl des Auftraggebers
· regelmäßige Anordnung der Schalungsstöße und -anker,
Fugenplan
· Kanten glatt/mit Dreikantleisten gefast
· Arbeitsfugen glatt/mit Dreikantleisten gebrochen
· Grate abgeschliffen
· Ansichtsfläche weitgehend frei von schwächeren Flecke
n und Verunreinigungen
· Ansichtsflächen mit weitgehend einheitlicher Farbtönu
ng und Porenstruktur (Porengröße, Porenverteilung)

Stützen lt. Statik S5, S6, S7, S8, S9

Ausführungsort: Stützen EG
Menge: 21,000 m
- Zuordnung: 013
- Zuordnung: 343
- Zuordnung: 343

**05.07.020 Schalung Stütze innen 24/24 SB III**
Schalung Stütze, innen, Querschnitt rechteckig, SB III

Bauteilquerschnitt  24/24 cm
Bauteilhöhe  ca. 4,05 m bzw. 3,32 m

Schalungshaut geeignet für Sichtbetonklasse SB III, Sch
alung als fertiges Schalrohr aus Pappe o.glw.

Sichtbeton III
· Sichtbar bleibende Betonflächen mit gehobenen
· Ansprüchen, ohne wesentliche Nachbearbeitung
· Schalung:
· einheitliche nichtsaugende Schalung und Schalungsstru
ktur nach Wahl des Auftraggebers
· regelmäßige Anordnung der Schalungsstöße und -anker,
Fugenplan
· Kanten glatt/mit Dreikantleisten gefast
· Arbeitsfugen glatt/mit Dreikantleisten gebrochen
· Grate abgeschliffen
· Ansichtsfläche weitgehend frei von schwächeren Flecke
n und Verunreinigungen
· Ansichtsflächen mit weitgehend einheitlicher Farbtönu
ng und Porenstruktur (Porengröße, Porenverteilung)

Stützen lt. Statik S1 EG, S3 OG

Ausführungsort: Stützen EG/OG
Menge: 7,500 m
- Zuordnung: 013
- Zuordnung: 343
- Zuordnung: 343

**05.07.030 Schalung Stütze innen 15/50**
Schalung Stütze, innen, Querschnitt rechteckig

Bauteilquerschnitt  15/50 cm
Bauteilhöhe  ca. 4,05 m bzw. 3,32 m

Abstand Längsseite Stütze zu Außenwand Haus A beträgt n
ur 9 cm. Schalung dreiseitig mit Einlegen von Haustrenn
wandplatten. Erhöhter Aufwand beim Anpassen der Schalun
g ist einzukalkulieren, Schalungstechnologie obliegt AN

Schalungshaut geeignet für das Aufbringen von Dünnputz
auf erhärtete Betonflächen

Stützen lt. Statik S10 EG

Ausführungsort: Stützen EG
Menge: 7,500 m
- Zuordnung: 013
- Zuordnung: 343
- Zuordnung: 343

**05.07.040 Schalung Stütze außen 30/45**
Schalung Stütze, als Bestandteil der Außenwand, Quersch
nitt rechteckig

Bauteilquerschnitt  EG 30/45 cm
Bauteilhöhe  ca. 4,06 m

Stütze ist in Außenwand aus KS-Mauerwerk integriert, Sc
halung allseitig, Schalungstechnologie obliegt AN, Stüt
ze endet unterhalb Decke bzw. Unterzug

Schalungshaut geeignet für das Aufbringen von Dünnputz
auf erhärtete Betonflächen

Stützen lt. Statik S4 EG

Ausführungsort: Stützen EG
Menge: 4,100 m
- Zuordnung: 013
- Zuordnung: 343
- Zuordnung: 343

**05.07.050 Schalung Stütze außen 24/39**
Schalung Stütze, als Bestandteil der Außenwand, Quersch
nitt rechteckig

Bauteilquerschnitt  EG 24/39 cm, OG 24/34 cm
Bauteilhöhe  ca. 3,75 m bzw. 2,87 m

Stütze schließt an Außenwand Haus A an Schalung dreisei
tig mit Einlegen von Haustrennwandplatten. Erhöhter Auf
wand beim Anpassen der Schalung ist einzukalkulieren, S
chalungstechnologie obliegt AN, Stütze endet unterhalb
Unterzug

Schalungshaut geeignet für das Aufbringen von Dünnputz
auf erhärtete Betonflächen

Stützen lt. Statik S2 EG, S2 OG

Ausführungsort: Stützen EG, OG
Menge: 7,000 m
- Zuordnung: 013
- Zuordnung: 343
- Zuordnung: 343

**05.07.060 Schalung Stütze außen 24/42**
Schalung Stütze, als Bestandteil der Außenwand, Quersch
nitt rechteckig

Bauteilquerschnitt  24/42
Bauteilhöhe  ca. 3,00 m

Stütze schließt an Außenwand Haus A an Schalung dreisei
tig mit Einlegen von Haustrennwandplatten. Erhöhter Auf
wand beim Anpassen der Schalung ist einzukalkulieren, S
chalungstechnologie obliegt AN, Stütze endet unterhalb
Unterzug

Schalungshaut geeignet für das Aufbringen von Dünnputz
auf erhärtete Betonflächen

Stützen lt. Statik S1 OG

Ausführungsort: Stützen OG
Menge: 3,500 m
- Zuordnung: 013
- Zuordnung: 343
- Zuordnung: 343

**05.07.070 Schalung Stütze außen 24/99**
Schalung Stütze, als Bestandteil der Außenwand, Quersch
nitt rechteckig

Bauteilquerschnitt  24/98,5
Bauteilhöhe  ca. 4,06 m

Stütze schließt an Außenwand Haus A an Schalung dreisei
tig mit Einlegen von Haustrennwandplatten. Erhöhter Auf
wand beim Anpassen der Schalung ist einzukalkulieren, S
chalungstechnologie obliegt AN

Schalungshaut geeignet für das Aufbringen von Dünnputz
auf erhärtete Betonflächen

Stützen lt. Statik S3 EG

Ausführungsort: Stützen EG
Menge: 4,100 m
- Zuordnung: 013
- Zuordnung: 343
- Zuordnung: 343

**05.07.080 Ortbeton Stütze Stahlbeton D30**
Ortbeton Stütze innen, rund, obere Betonfläche waagerec
ht, als Stahlbeton, Schalung und Bewehrung in separater
 Position

C 30/37 XC 1 WO
Bauteildurchmesser  30 cm
Bauteilhöhe  ca. 4,05 m

Oberfläche waagrecht abgezogen, normale Anforderungen a
n die Ebenheit, Ausführung in Abschnitten nach Vorgabe
Höhe, technologische Abschnitte sind einzukalkulieren

Normalbeton C 30/37 DIN EN 206, DIN 1045-2, Expositions
klasse XC1 (Bewehrungskorrosion Karbonatisierung, trock
en/ständig nass), Feuchtigkeitsklasse WO (Betonkorrosio
n, trockene Umgebung)

Sichtbeton III
· Sichtbar bleibende Betonflächen mit gehobenen
· Ansprüchen, ohne wesentliche Nachbearbeitung
· Schalung:
· einheitliche nichtsaugende Schalung und Schalungsstru
ktur nach Wahl des Auftraggebers
· regelmäßige Anordnung der Schalungsstöße und -anker,
Fugenplan
· Kanten glatt/mit Dreikantleisten gefast
· Arbeitsfugen glatt/mit Dreikantleisten gebrochen
· Grate abgeschliffen
· Ansichtsfläche weitgehend frei von schwächeren Flecke
n und Verunreinigungen
· Ansichtsflächen mit weitgehend einheitlicher Farbtönu
ng und Porenstruktur (Porengröße, Porenverteilung)

Stützen lt. Statik S5, S6, S7, S8, S9

Ausführungsort: Stützen rund
Menge: 2,000 m3
- Zuordnung: 013
- Zuordnung: 343
- Zuordnung: 343

**05.07.090 Ortbeton Stütze Stahlbeton 24/24**
Ortbeton Stütze innen, rechteckig, obere Betonfläche wa
agerecht, als Stahlbeton, Schalung und Bewehrung in sep
arater Position

C 30/37 XC 1 WO
Bauteilquerschnitt  24/24 cm
Bauteilhöhe  ca. 4,05 m, ca. 3,32 m

Oberfläche waagrecht abgezogen, normale Anforderungen a
n die Ebenheit, Ausführung in Abschnitten nach Vorgabe
Höhe, technologische Abschnitte sind einzukalkulieren

Normalbeton C 30/37 DIN EN 206, DIN 1045-2, Expositions
klasse XC1 (Bewehrungskorrosion Karbonatisierung, trock
en/ständig nass), Feuchtigkeitsklasse WO (Betonkorrosio
n, trockene Umgebung)

Sichtbeton III
· Sichtbar bleibende Betonflächen mit gehobenen
· Ansprüchen, ohne wesentliche Nachbearbeitung
· Schalung:
· einheitliche nichtsaugende Schalung und Schalungsstru
ktur nach Wahl des Auftraggebers
· regelmäßige Anordnung der Schalungsstöße und -anker,
Fugenplan
· Kanten glatt/mit Dreikantleisten gefast
· Arbeitsfugen glatt/mit Dreikantleisten gebrochen
· Grate abgeschliffen
· Ansichtsfläche weitgehend frei von schwächeren Flecke
n und Verunreinigungen
· Ansichtsflächen mit weitgehend einheitlicher Farbtönu
ng und Porenstruktur (Porengröße, Porenverteilung)

Stützen lt. Statik S1 EG, S3 OG

Ausführungsort: Stützen eckig EG, OG
Menge: 0,500 m3
- Zuordnung: 013
- Zuordnung: 343
- Zuordnung: 343

**05.07.100 Ortbeton Stütze Stahlbeton 15/50**
Ortbeton Stütze, rechteckig, obere Betonfläche waagerec
ht, als Stahlbeton, Schalung und Bewehrung in separater
 Position

C 30/37 XC 1 WO
Bauteilquerschnitt  15/50 cm
Bauteilhöhe  ca. 4,05 m

Oberfläche waagrecht abgezogen, normale Anforderungen a
n die Ebenheit, Ausführung in Abschnitten nach Vorgabe
Höhe, technologische Abschnitte sind einzukalkulieren

Normalbeton C 30/37 DIN EN 206, DIN 1045-2, Expositions
klasse XC1 (Bewehrungskorrosion Karbonatisierung, trock
en/ständig nass), Feuchtigkeitsklasse WO (Betonkorrosio
n, trockene Umgebung)

Bei der Betonage ist die Verschmutzung der Klinkerfassa
de Haus A zu vermeiden, Schutzmaßnahmen sind einzukalku
lieren.

Stützen lt. Statik: S10 EG

Ausführungsort: Stützen eckig EG
Menge: 0,500 m3
- Zuordnung: 013
- Zuordnung: 343
- Zuordnung: 343

**05.07.110 Ortbeton Stütze Stahlbeton 24/30 bis 24/42**
Ortbeton Stütze, rechteckig, obere Betonfläche waagerec
ht, als Stahlbeton, Schalung und Bewehrung in separater
 Position

C 30/37 XC 1 WO
Bauteilquerschnitt  30/45, 24/34, 24/39, 24/42cm
Bauteilhöhe  ca. 2,80 bis 4,06 m

Oberfläche waagrecht abgezogen, normale Anforderungen a
n die Ebenheit, Ausführung in Abschnitten, technologisc
he Abschnitte sind einzukalkulieren

Normalbeton C 30/37 DIN EN 206, DIN 1045-2, Expositions
klasse XC1 (Bewehrungskorrosion Karbonatisierung, trock
en/ständig nass), Feuchtigkeitsklasse WO (Betonkorrosio
n, trockene Umgebung)

Bei der Betonage ist die Verschmutzung der Klinkerfassa
de Haus A zu vermeiden, Schutzmaßnahmen sind einzukalku
lieren.

Stützen lt. Statik S2 EG, S4 EG S2 OG, S1 OG

Ausführungsort: Stützen eckig EG, OG
Menge: 1,500 m3
- Zuordnung: 013
- Zuordnung: 343
- Zuordnung: 343

**05.07.120 Ortbeton Stütze Stahlbeton 24/99**
Ortbeton Stütze, rechteckig, obere Betonfläche waagerec
ht, als Stahlbeton, Schalung und Bewehrung in separater
 Position

C 30/37 XC 1 WO
Bauteilquerschnitt  24/99 cm
Bauteilhöhe  ca. 4,06 m

Oberfläche waagrecht abgezogen, normale Anforderungen a
n die Ebenheit, Ausführung in Abschnitten nach Vorgabe
Höhe, technologische Abschnitte sind einzukalkulieren

Normalbeton C 30/37 DIN EN 206, DIN 1045-2, Expositions
klasse XC1 (Bewehrungskorrosion Karbonatisierung, trock
en/ständig nass), Feuchtigkeitsklasse WO (Betonkorrosio
n, trockene Umgebung)

Bei der Betonage ist die Verschmutzung der Klinkerfassa
de Haus A zu vermeiden, Schutzmaßnahmen sind einzukalku
lieren.

Stützen lt. Statik S3 EG

Ausführungsort: Stützen eckig EG
Menge: 1,000 m3
- Zuordnung: 013
- Zuordnung: 343
- Zuordnung: 343

#### Hauptabschnitt 05.08 Unter- und Überzüge

**05.08.010 Schalung Unterzug rechteckig U1 EG**
Schalung Unterzug, mit rechteckigem Querschnitt, Schalu
ngshaut geeignet für das Aufbringen von Dünnputz auf er
härtete Betonflächen, aus Schalungsplatten

Höhe UK Unterzug EG:  ca. 3,75
Querschnitt:  24/50 cm
davon geschalte Seitenfläche bis UK Decke: 30 cm

Schalung zweiseitig, Unterzug liegt auf Mauerwerk auf,
einschließlich Anpassarbeiten in Kreuzungsbereichen und
 Anschlussbereichen Mauerwerk bzw. Stathlbeton

Auflager der Unterzüge KS Mauerwerk, Aufstellebene Abst
ützung waagerecht, Leistung einschließlich aller Abstüt
zmaßnahmen, Verschluss der Ankerstellen durch Faserzeme
ntstopfen, Ankerstellen bündig, Ausführung nach Vorgabe
 Statik

Ausführungsort: Unterzug U1 EG
Menge: 5,500 m2
- Zuordnung: 013
- Zuordnung: 351
- Zuordnung: 351

**05.08.020 Schalung Unterzug rechteckig U2 EG**
Schalung Unterzug, mit rechteckigem Querschnitt, Schalu
ngshaut geeignet für das Aufbringen von Dünnputz auf er
härtete Betonflächen, aus Schalungsplatten

Höhe UK Unterzug EG:  ca. 3,60 m
Querschnitt:  24/55 cm
davon geschalte Seitenfläche bis UK Decke: 35 cm

Schalung dreiseitig, einschließlich Anpassarbeiten in K
reuzungsbereichen und Anschlussbereichen Mauerwerk

Auflager der Unterzüge KS Mauerwerk, Stützen, Aufstelle
bene Abstützung waagerecht, Leistung einschließlich all
er Abstützmaßnahmen, Verschluss der Ankerstellen durch
Faserzementstopfen, Ankerstellen bündig, Ausführung nac
h Vorgabe Statik

Ausführungsort: Unterzug U2 EG
Menge: 4,500 m2
- Zuordnung: 013
- Zuordnung: 351
- Zuordnung: 351

**05.08.030 Schalung Unterzug rechteckig U3, U4, U5, U6, U7 EG**
Schalung Unterzug, mit rechteckigem Querschnitt, Schalu
ngshaut geeignet für das Aufbringen von Dünnputz auf er
härtete Betonflächen, aus Schalungsplatten

Höhe UK Unterzug EG:  ca. 3,60 m
Querschnitt:  30/65 cm
davon geschalte Seitenfläche bis UK Decke: 45 cm

Schalung dreiseitig, einschließlich Anpassarbeiten in K
reuzungsbereichen und Anschlussbereichen Mauerwerk, ens
chließlich Anpassarbeiten im Auflagerbereich der runden
 Stützen

Auflager der Unterzüge KS Mauerwerk, Stützen, Aufstelle
bene Abstützung waagerecht, Leistung einschließlich all
er Abstützmaßnahmen, Verschluss der Ankerstellen durch
Faserzementstopfen, Ankerstellen bündig, Ausführung nac
h Vorgabe Statik

Ausführungsort: Unterzug U3, U5, U4, U6, U7 EG
Menge: 70,000 m2
- Zuordnung: 013
- Zuordnung: 351
- Zuordnung: 351

**05.08.040 Schalung Unterzug rechteckig U8 EG**
Schalung Unterzug, mit rechteckigem Querschnitt, Schalu
ngshaut geeignet für das Aufbringen von Dünnputz auf er
härtete Betonflächen, aus Schalungsplatten

Höhe UK Unterzug EG:  ca. 3,10 m
Querschnitt:  24/113,5 cm
davon geschalte Seitenfläche bis UK Decke: 93,5 cm

Schalung zwei- und dreiseitig, Unterzug überspannt Fens
ter-/Türöffnungen bis UK Decke, sonst Auflager auf Maue
rwerk, einschließlich Anpassarbeiten in Kreuzungsbereic
hen und Anschlussbereichen Mauerwerk bzw Stahlbeton, ei
nschließlich Anpassarbeiten im Bereich der Fensteröffnu
ngen

Auflager der Unterzüge KS Mauerwerk, Stützen, Aufstelle
bene Abstützung waagerecht, Leistung einschließlich all
er Abstützmaßnahmen, Verschluss der Ankerstellen durch
Faserzementstopfen, Ankerstellen bündig, Ausführung nac
h Vorgabe Statik

Ausführungsort: Unterzug U8 EG
Menge: 43,000 m2
- Zuordnung: 013
- Zuordnung: 351
- Zuordnung: 351

**05.08.050 Schalung Unterzug rechteckig U8' EG**
Schalung Unterzug, mit rechteckigem Querschnitt, Schalu
ngshaut geeignet für das Aufbringen von Dünnputz auf er
härtete Betonflächen, aus Schalungsplatten

Höhe UK Unterzug EG:  ca. 2,80 m
Querschnitt:  24/145 cm
davon geschalte Seitenfläche bis UK Decke: 125 cm

Schalung zwei- und dreiseitig, Unterzug überspannt Fens
ter-/Türöffnungen bis UK Decke, sonst Auflager auf Maue
rwerk, einschließlich Anpassarbeiten in Kreuzungsbereic
hen und Anschlussbereichen Mauerwerk bzw Stahlbeton, ei
nschließlich Anpassarbeiten im Bereich der Fensteröffnu
ngen

Auflager der Unterzüge KS Mauerwerk, Stützen, Aufstelle
bene Abstützung waagerecht, Leistung einschließlich all
er Abstützmaßnahmen, Verschluss der Ankerstellen durch
Faserzementstopfen, Ankerstellen bündig, Ausführung nac
h Vorgabe Statik

Ausführungsort: Unterzug U8' EG
Menge: 14,000 m2
- Zuordnung: 013
- Zuordnung: 351
- Zuordnung: 351

**05.08.060 Schalung Unterzug rechteckig U1, U2 OG**
Schalung Unterzug, mit rechteckigem Querschnitt, Schalu
ngshaut geeignet für das Aufbringen von Dünnputz auf er
härtete Betonflächen, aus Schalungsplatten

Höhe UK Unterzug OG:  ca. 2,75 m
Querschnitt:  24/80 cm
davon geschalte Seitenfläche bis UK Decke: 60 cm

Schalung zwei- und dreiseitig, Unterzug überspannt Fens
ter-/Türöffnungen bis UK Decke, sonst Auflager auf Maue
rwerk, einschließlich Anpassarbeiten in Kreuzungsbereic
hen und Anschlussbereichen Mauerwerk bzw Stahlbeton, ei
nschließlich Anpassarbeiten im Bereich der Fensteröffnu
ngen

Auflager der Unterzüge KS Mauerwerk, Stützen, Aufstelle
bene Abstützung waagerecht, Leistung einschließlich all
er Abstützmaßnahmen, Verschluss der Ankerstellen durch
Faserzementstopfen, Ankerstellen bündig, Ausführung nac
h Vorgabe Statik

Ausführungsort: Unterzug U1, U2 OG
Menge: 90,000 m2
- Zuordnung: 013
- Zuordnung: 351
- Zuordnung: 351

**05.08.070 Schalung Unterzug rechteckig U3, U4, U5, U6 OG**
Schalung Unterzug, mit rechteckigem Querschnitt, Schalu
ngshaut geeignet für das Aufbringen von Dünnputz auf er
härtete Betonflächen, aus Schalungsplatten

Höhe UK Unterzug OG:  ca. 2,75 m
Querschnitt:  24/65 cm
davon geschalte Seitenfläche bis UK Decke: 45 cm

Schalung zwei- und dreiseitig, Unterzug überspannt Fens
ter-/Türöffnungen bis UK Decke, sonst Auflager auf Maue
rwerk, einschließlich Anpassarbeiten in Kreuzungsbereic
hen und Anschlussbereichen Mauerwerk bzw Stahlbeton, ei
nschließlich Anpassarbeiten im Bereich der Fensteröffnu
ngen

Auflager der Unterzüge KS Mauerwerk, Stützen, Aufstelle
bene Abstützung waagerecht, Leistung einschließlich all
er Abstützmaßnahmen, Verschluss der Ankerstellen durch
Faserzementstopfen, Ankerstellen bündig, Ausführung nac
h Vorgabe Statik

Ausführungsort: Unterzug U3, U4, U5, U6 OG
Menge: 19,000 m2
- Zuordnung: 013
- Zuordnung: 351
- Zuordnung: 351

**05.08.080 Schalung Unterzug rechteckig U8 OG, U9 EG**
Schalung Unterzug, mit rechteckigem Querschnitt, Schalu
ngshaut geeignet für das Aufbringen von Dünnputz auf er
härtete Betonflächen, aus Schalungsplatten

Höhe UK Unterzug OG:  ca. 2,80 m
Höhe UK Unterzug EG:  ca. 3,75 m
Querschnitt:  24/55 cm
davon geschalte Seitenfläche bis UK Decke: 35 cm

Schalung dreiseitig, einschließlich Anpassarbeiten in K
reuzungsbereichen und Anschlussbereichen Mauerwerk

Auflager der Unterzüge KS Mauerwerk, Stützen, Aufstelle
bene Abstützung waagerecht, Leistung einschließlich all
er Abstützmaßnahmen, Verschluss der Ankerstellen durch
Faserzementstopfen, Ankerstellen bündig, Ausführung nac
h Vorgabe Statik

Ausführungsort: Unterzug U8 OG, U9 EG
Menge: 5,500 m2
- Zuordnung: 013
- Zuordnung: 351
- Zuordnung: 351

**05.08.090 Schalung Überzug rechteckig U7 OG**
Schalung Überzug, mit rechteckigem Querschnitt, Schalun
gshaut geeignet für das Aufbringen von Dünnputz auf erh
ärtete Betonflächen, aus Schalungsplatten

Querschnitt:  30/55 cm
davon geschalte Seitenfläche: 35 cm

Schalung zweiseitig, Überzug liegt über/auf Decke OG, e
inschließlich Anpassarbeiten in Anschlussbereichen Atti
ka bzw Stahlbeton

Auflager des Überzuges auf Decke OG, Leistung einschlie
ßlich aller Abstützmaßnahmen, Verschluss der Ankerstell
en durch Faserzementstopfen, Ankerstellen bündig, Ausfü
hrung nach Vorgabe Statik

Ausführungsort: Überzug U7 OG
Menge: 5,700 m2
- Zuordnung: 013
- Zuordnung: 351
- Zuordnung: 351

**05.08.100 Ortbeton Unterzug Stahlbeton bis 24/65**
Ortbeton Unterzug, rechteckig, obere Betonfläche waager
echt, als Stahlbeton, Schalung und Bewehrung in separat
er Position

C 30/37 XC 1 WO
Höhe UK Unterzug EG:  ca. 3,75 m
Höhe UK Unterzug OG:  ca. 2,75 m
Querschnitte:  24/50, 24/55, 24/65, 30/55 cm
davon Höhe bis UK Decke: 30-45 cm

Oberfläche waagrecht abgezogen, normale Anforderungen a
n die Ebenheit, Ausführung in Abschnitten, technologisc
he Abschnitte sind einzukalkulieren

Normalbeton C 30/37 DIN EN 206, DIN 1045-2, Expositions
klasse XC1 (Bewehrungskorrosion Karbonatisierung, trock
en/ständig nass), Feuchtigkeitsklasse WO (Betonkorrosio
n, trockene Umgebung)

Bei der Betonage ist die Verschmutzung der Klinkerfassa
de Haus A zu vermeiden, Schutzmaßnahmen sind einzukalku
lieren.

Ausführung in Abschnitten
Unterzüge nach Statik:  EG: U1, U2, U9
  OG: U3, U4, U5, U6, Ü7

Ausführungsort: Unterzüge EG/OG, Überzug OG
Menge: 5,500 m3
- Zuordnung: 013
- Zuordnung: 351
- Zuordnung: 351

**05.08.110 Ortbeton Unterzug Stahlbeton 24/80, 30/65**
Ortbeton Unterzug, rechteckig, obere Betonfläche waager
echt, als Stahlbeton, Schalung und Bewehrung in separat
er Position

C 30/37 XC 1 WO
Höhe UK Unterzug EG:  ca. 3,75 m
Höhe UK Unterzug OG:  ca. 2,75 m
Querschnitte:  30/65, 24/80 cm
davon Höhe bis UK Decke: 45 bis 50 cm

Oberfläche waagrecht abgezogen, normale Anforderungen a
n die Ebenheit, Ausführung in Abschnitten, technologisc
he Abschnitte sind einzukalkulieren

Normalbeton C 30/37 DIN EN 206, DIN 1045-2, Expositions
klasse XC1 (Bewehrungskorrosion Karbonatisierung, trock
en/ständig nass), Feuchtigkeitsklasse WO (Betonkorrosio
n, trockene Umgebung)

Ausführung in Abschnitten
Unterzüge nach Statik:  EG: U3, U4, U5, U6, U7
  OG: U1, U2

Ausführungsort: Unterzüge EG/OG
Menge: 18,000 m3
- Zuordnung: 013
- Zuordnung: 351
- Zuordnung: 351

**05.08.120 Ortbeton Unterzug Stahlbeton 24/113,5 bis 24/145**
Ortbeton Unterzug, rechteckig, obere Betonfläche waager
echt, als Stahlbeton, Schalung und Bewehrung in separat
er Position

C 30/37 XC 1 WO
Höhe UK Unterzug EG:  ca. 3,20 m
Querschnitte:  24/113,5, 24/145 cm
davon Höhe bis UK Decke: 93 bis 125 cm

Oberfläche waagrecht abgezogen, normale Anforderungen a
n die Ebenheit, Ausführung in Abschnitten, technologisc
he Abschnitte sind einzukalkulieren

Normalbeton C 30/37 DIN EN 206, DIN 1045-2, Expositions
klasse XC1 (Bewehrungskorrosion Karbonatisierung, trock
en/ständig nass), Feuchtigkeitsklasse WO (Betonkorrosio
n, trockene Umgebung)

Ausführung in Abschnitten
Unterzüge nach Statik:  EG: U8

Ausführungsort: Unterzüge EG
Menge: 6,000 m3
- Zuordnung: 013
- Zuordnung: 351
- Zuordnung: 351

**05.08.130 Schalung Aussparung Unterzug 250 bis 500 cm2**
Schalung Aussparung, geeignet für späteres Verschließen
, Schalungshaut geeignet für das Aufbringen von Dünnput
z auf erhärtete Betonflächen

Bauteil: Unterzug
Abmessung Aussparung: 10/30 cm
Aussparungstiefe 30 cm
Einzelgröße der Aussparungen 250 bis 500 cm2

Aussparungsform rechteckig, in Unterzug aus Ortbeton, I
nnenbereich
Menge: 6,000 St
- Zuordnung: 013
- Zuordnung: 334
- Zuordnung: 331

**05.08.140 Schalung Aussparung Unterzug 2500 bis 5000cm2**
Schalung Aussparung, geeignet für späteres Verschließen
, Schalungshaut geeignet für das Aufbringen von Dünnput
z auf erhärtete Betonflächen

Bauteil: Unterzug
Abmessung Aussparung: 36/84 cm
Aussparungstiefe 24 cm
Einzelgröße der Aussparungen 2500 bis 5000 cm2

Aussparungsform rechteckig, in Unterzug aus Ortbeton, A
ußenwand.
Menge: 8,000 St
- Zuordnung: 013
- Zuordnung: 351
- Zuordnung: 351

#### Hauptabschnitt 05.09 Treppen

**05.09.010 Treppenlauf TR 2 gerade 7 Stg mit Podest**
Treppenlauf, gerade, mit oben angeformten Podest, als F
ertigteil DIN EN 13369 und DIN EN 14843

Dicke Treppenlaufplatte  18 cm
Breite Treppenlauf  150 cm
Steigungen  7 St
Höhe Steigung  17 cm
Tiefe Treppenauftritt  28 cm
Breite Treppenpodest 150 cm
Länge Treppenpodest 176 cm
Dicke  23,5 cm
Konsoletiefe Podest 13 cm
Konsolbreite Podest 151 cm

Unterseite nicht geschalt, abgerieben
Oberseite geschalt, glatt
Wange 1. Seite geschalt, glatt
Wange 2. Seite geschalt, glatt

mit Auflager oben und unten, oberes Auflager vollflächi
g, unteres Auflager vollflächig

Auflager Treppenlauf unten auf Mauerwerkssockel, Treppe
npodest wird auf Mauerwerk der Außenwand aufgelegt, Tre
ppenlauf 2 schließt im 90 Grad Winkel an Podest an

Normalbeton C 25/30 DIN EN 206, DIN 1045-2, Expositions
klasse XC1 (Bewehrungskorrosion durch Karbonatisierung,
 trocken/ständig nass), Feuchtigkeitsklasse WO (Betonko
rrosion, trockene Umgebung), mit Konsolen, werden geson
dert vergütet, Einbauteile und Bewehrung werden gesonde
rt vergütet.

Ausführungsplanung Statik S-06 Treppen

Ausführungsort: unterer Treppenlauf TR 2
Menge: 1,000 St
- Zuordnung: 013
- Zuordnung: 351
- Zuordnung: 351

**05.09.020 Treppenlauf TR 1 gerade 14 Stg**
Treppenlauf, gerade, mit oben angeformten Podest, als F
ertigteil DIN EN 13369 und DIN EN 14843

Dicke Treppenlaufplatte  18 cm
Breite Treppenlauf  150 cm
Steigungen  14 St
Höhe Steigung  17 cm
Tiefe Treppenauftritt  28 cm
Konsoltiefe  13 cm

Unterseite nicht geschalt, abgerieben
Oberseite geschalt, glatt
Wange 1. Seite geschalt, glatt
Wange 2. Seite geschalt, glatt

mit Auflager oben und unten, oberes Auflager vollflächi
g, unteres Auflager vollflächig

Auflager Treppenlauf unten auf Fertigteilpodest der Vor
position, Treppenlauf 1 schließt im 90 Grad Winkel an P
odest an

Normalbeton C 25/30 DIN EN 206, DIN 1045-2, Expositions
klasse XC1 (Bewehrungskorrosion durch Karbonatisierung,
 trocken/ständig nass), Feuchtigkeitsklasse WO (Betonko
rrosion, trockene Umgebung), mit Konsolen, werden geson
dert vergütet, Einbauteile und Bewehrung werden gesonde
rt vergütet.

Ausführungsplanung Statik S-06 Treppen

Ausführungsort: oberer Treppenlauf TR 1
Menge: 1,000 St
- Zuordnung: 013
- Zuordnung: 351
- Zuordnung: 351

**05.09.030 Trittschalldämmelement Podest / Hauswand**
Trittschalldämmelement, tragend, geprüft DIN 7396

Einbau zwischen Treppenpodest und -hauswand, Treppenpod
est in Betonfertigteilbauweise

Dicke Podestplatte 23,5 cm

Dämmstoff Polyethylen-Schaum, Baustoffklasse DIN 4102-1
 B2 (normalentflammbar), Befestigung durch Kleben

Technische und statische Merkmale wie Richtfabrikat:
z.B. Schöck-Tronsole Typ P

oder glw.

angebotenes Fabrikat: .................................
...........................
Menge: 3,500 m
- Zuordnung: 013
- Zuordnung: 351
- Zuordnung: 351

**05.09.040 Trittschalldämmelement Treppenlauf / Hauswand**
Trittschalldämmelement, tragend, geprüft DIN 7396

Einbau zwischen Treppenlauf und -hauswand, Treppenlauf
in Betonfertigteilbauweise, einschließlich Anpassung an
 Verlauf der Stufen

Dicke Treppenlaufplatte 18,0 cm
Setzstufenhöhe  17 cm
Trittstufenbreite  28 cm

Dämmstoff Polyethylen-Schaum, Baustoffklasse DIN 4102-1
 B2 (normalentflammbar), Befestigung durch Kleben

Technische und statische Merkmale wie Richtfabrikat:
z.B. Schöck-Tronsole Typ L

oder glw.

angebotenes Fabrikat:..................................
...........................
Menge: 7,500 m
- Zuordnung: 013
- Zuordnung: 351
- Zuordnung: 351

**05.09.050 Trittschalldämmelemenet Treppenpodest /-lauf**
Trittschalldämmelement, tragend, geprüft DIN 7396

Einbau zwischen Treppenpodest und -lauf, Treppenlauf in
 Betonfertigteilbauweise

Dicke Podestplatte 23,0 cm
Konsoltiefe  13,0 cm
Dicke Treppenlaufplatte 18,5 cm
Setzstufenhöhe  17 cm
Trittstufenbreite  28 cm

Dämmstoff Polyethylen-Schaum, Baustoffklasse DIN 4102-1
 B2 (normalentflammbar), Befestigung durch Kleben

Technische und statische Merkmale wie Richtfabrikat:
z.B. Schöck-Tronsole Typ F

oder glw.

angebotenes Fabrikat:..................................
...........................
Menge: 7,000 m
- Zuordnung: 013
- Zuordnung: 351
- Zuordnung: 351

**05.09.060 Trittschalldämmelemement Bodenplatte / Treppenlauf**
Trittschalldämmelement, tragend, geprüft DIN 7396

Einbau zwischen Bodenplatte/Mauerwerkssockel und Treppe
nlauf, Treppenlauf in Betonfertigteilbauweise

Auflagerbreite  30,0 cm
Dicke Treppenlaufplatte 18,5 cm
Setzstufenhöhe  17 cm
Trittstufenbreite  28 cm

Dämmstoff Polyethylen-Schaum, Baustoffklasse DIN 4102-1
 B2 (normalentflammbar), Befestigung durch Kleben

Technische und statische Merkmale wie Richtfabrikat:
z.B. Schöck-Tronsole Typ B

oder glw.

angebotenes Fabrikat: .................................
...........................
Menge: 1,600 m
- Zuordnung: 013
- Zuordnung: 351
- Zuordnung: 351

#### Hauptabschnitt 05.10 Podest EG

**05.10.010 RC liefern einbauen verdichten**
Stoffe, liefern, profilgerecht einbauen und verdichten,
 innerhalb von Bauwerken

Recycling-Baustoff (RC)
Einbauhöhe ca. 39 cm

Verdichtungsgrad mind. DPr 0,97, Einbau als Unterbau fü
r Podest EG innerhalb Stützwänden, Ausgleich Höhe zum H
aus A (Bestand), Einbau auf Bodenplatte, Leistung einsc
hließlich Planum als Untergrund für Decke/Bodenplatte a
us Ortbeton

Ausführungsort: Podest EG, Übergang zu Haus A
Menge: 5,500 m3
- Zuordnung: 002
- Zuordnung: 319
- Zuordnung: 319

**05.10.020 Randschalung D15**
Deckenrandschalung, Bodenplattenrandschalung für Podest
 Bodenplatte auf RC, Schalungstechnologie nach Wahl AN,
 für späteren Dünnlagenputzauftrag; Befestigung an Stüt
zwand

Dicke Stützwand Mauerwerk 24 cm
Dicke Bodenplatte 15 cm

Einbau von Mineralwolle, Hauswandtrennplatte in Bereich
en Übergang Bodenplatte/aufgehende Wand
Menge: 6,000 m
- Zuordnung: 012
- Zuordnung: 351
- Zuordnung: 351

**05.10.030 Schalung und Ortbeton Treppenstufen 18/28**
Schalung und Ortbeton für Treppenstufen, als Stahlbeton

Normalbeton C 30/37 DIN EN 206, DIN 1045-2,
Feuchtigkeitsklasse WO

Setzstufenhöhe 18 cm
Trittstufenbreite 28 cm
Stufenlänge 180 cm

Bewehrung in separater Position

Herstellen einer Treppenanlage mit 2 Stufen, Herstellun
g der Stufen als komplette Leistung auf Bodenplatte bzw
 RC, kraftschlüssige Verbindung herstellen, Stufen für
Ausgleich höhenunterschied vor Übergang Haus A Bereich
Aufzug, Einbau zwischen Aufzugsschacht und Stützwand/Ra
ndaufmauerung Treppenhaus, gesamte Anzahl an Stufen: 2
Stück

Ausführungsort: Haus B, Achse D-E/ 1-2
Menge: 1,000 St
- Zuordnung: 013
- Zuordnung: 351
- Zuordnung: 351

**05.10.040 Ortbeton Deckenplatte/Bodenplatte waagerecht C30/37 D 15cm**
Ortbeton Deckenplatte, Bodenplatte obere Betonfläche wa
agerecht, als Stahlbeton,

Normalbeton C 30/37 DIN EN 206, DIN 1045-2
Expositionsklasse XC1
Feuchtigkeitsklasse WO

Deckendicke 15 cm

Einbau auf verdichtetem Untergrund aus Recyclingmateria
l innerhalb Stützwand, Begrenzung durch Mauerwerk, Einb
au innerhalb Gebäude im EG, Übergang zu Haus A
Menge: 14,000 m2
- Zuordnung: 013
- Zuordnung: 351
- Zuordnung: 351

#### Hauptabschnitt 05.11 Bewehrung und Einbauteile

**05.11.010 Betonstabstahl B500A Durchm. 10-20 mm**
Bewehrung aus Betonstabstahl B500A DIN 488-1, DIN 488-2

Durchmesser über 8 bis 20 mm
Längen gemäß Stahlliste

gebogen gemäß Stahlliste, auf Länge geschnitten, einsch
ließlich Verbindungsmittel, einschließlich Abstandshalt
er, Drunterleisten

für Bauteile aus Ortbeton: Wand, Decke

Abrechnung nach Stahlliste
Menge: 22,000 t
- Zuordnung: 013
- Zuordnung: 331
- Zuordnung: 331

**05.11.020 Zulage Stabstahl größer D 20**
Zulage zur Vorpositon für Durchmesser Stabstahl größer
D 20
Menge: 0,500 t

**05.11.030 Betonstabstahl B500A Durchm. 10-20 mm**
Bewehrung aus Betonstabstahl B500A DIN 488-1, DIN 488-2

Durchmesser über 8 bis 20 mm
Längen gemäß Stahlliste

gebogen gemäß Stahlliste, auf Länge geschnitten, einsch
ließlich Verbindungsmittel, einschließlich Abstandshalt
er, Drunterleisten

für Bauteile aus Ortbeton: Stützen, Unterzüge, Stürze,
Ringanker

Abrechnung nach Stahlliste
Menge: 5,000 t
- Zuordnung: 013
- Zuordnung: 331
- Zuordnung: 331

**05.11.040 Betonstahlmatte B500A Lagermatte**
Bewehrung aus Betonstahlmatten B500A DIN 488-1, DIN 488
-4, als Lagermatte, für Bauteile aus Ortbeton.

Lagermatten
Abmessungen gemäß Stahlliste

gebogen gemäß Stahlliste, auf Länge geschnitten, bausei
tiges Anpassen an Deckendurchbrüche, einschließlich Ver
bindungsmittel, einschließlich Abstandshalter, Drunterl
eisten

für Bauteile aus Ortbeton: Wand, Decke

Abrechnung nach Stahlliste
Menge: 22,000 t
- Zuordnung: 013
- Zuordnung: 351
- Zuordnung: 351

**05.11.050 Zulage rundes Biegen**
Zulage zu den Positionen Betonstabstahl und Betonstahlm
atte für rundes Biegen

Abrechnung nach Stahlliste
Menge: 0,250 t

**05.11.060 Bewehrungsschraubanschluss**
Lieferung und Einbau von Bewehrungsschraubanschluss gem
äß Vorgabe Stahlliste, einschließlich Biegen

Abrechnung nach Stahlliste

Fabrikat: Halfen HBS 05-A o. glw.
Menge: 31,000 m

**05.11.070 Isokorb T SQ V3**
Anschlusskorb, tragendes, wärmegedämmtes Anschlusseleme
nt für gestützte Stahlkonstruktionen, Bewehrung aus nic
htrostendem Stahl

Dicke Decke Anschlussbauteil 200 mm

in Ortbeton- und Betonfertigteilbauweise, Betondeckung
der Bewehrung mind. 30 mm, Dämmstoff Polystyrol-Hartsch
aum EPS DIN EN 13163, Dicke 60 mm

gewähltes Fabrikat: Schöck Isokorb T SQ-V3

angebotenes Fabrikat: .................................
...........................

Ausführungsort: Decke EG
Menge: 7,000 St
- Zuordnung: 013
- Zuordnung: 351
- Zuordnung: 351

**05.11.080 Isokorb XT SQ**
Anschlusskorb, tragendes, wärmegedämmtes Anschlusseleme
nt für gestützte Stahlkonstruktionen, Bewehrung aus nic
htrostendem Stahl

Dicke Decke Anschlussbauteil 200 mm

in Ortbeton- und Betonfertigteilbauweise, Betondeckung
der Bewehrung mind. 30 mm, Dämmstoff Polystyrol-Hartsch
aum EPS DIN EN 13163, Dicke 60 mm

gewähltes Fabrikat: Schöck Isokorb XT SQ

angebotenes Fabrikat: .................................
...........................

Ausführungsort: Decke OG
Menge: 7,000 St
- Zuordnung: 013
- Zuordnung: 351
- Zuordnung: 351

**05.11.090 Haustrennwandplatten 2cm**
Schalldämmung zwischen Haustrennwänden gemäß DIN 4109,
Beiblatt 1, wie folgt herstellen:

Haustrennwand-Platten aus Mineralwolle mit RAL-Gütezeic
hen der Gütegemeinschaft Mineralwolle e.V., gesundheitl
ich unbedenklich nach der Gefahrstoffverordnung und fre
igezeichnet nach EU-Richtlinie 97/69 Nota Q;

Bemessungswert der Wärmeleitfähigkeit 0,035 W/mK;
Anwendungstyp T (DIN 18165);
Anwendungsgebiet WTH-sh (DIN V 4108-10);
Nichtbrennbar, Euroklasse A 1 (DIN EN 13 501), Schmelzp
unkt > = 1.000°C (DIN 4102);
Durchgehend wasserabweisend mit Nachweis der langzeitig
en Wasseraufnahme;

Dicke: 20 mm

liefern und verlegen. Einbau zwischen Haus A (Bestandsk
linkerbau) und Anbau Haus B (Neubau), verlegen zwischen
 Klinkerwand und Stahlbeton bzw Mauerwerk. An der trage
nden Wand Mörtelnasen und andere Unebenheiten entfernen
.
Dämmplatten beim Aufmauern der zweiten Mauerschale bzw.
 vor Betonage lose einstellen oder punktweise ankleben.
Die Platten dicht stoßen und die Plattenstöße von Mörte
l freihalten um Schallbrücken zu vermeiden.
Menge: 23,000 m2

**05.11.100 Einbau Lastösen**
Einbau und Montage bauseits gestellter Lastösen für den
 Aufzug im Schachtdeckel; Lage nach Vorgabe Aufzugsbaue
r
Menge: 3,000 St

**05.11.110 Einbau Halfenschienen**
Einbau bauseits gestellter Halfenschienen für den Aufzg
ug im Aufzugsschacht, Lage nach Vorgabe Aufzugsplanung;
 einschließlich einmessen und befestigen in Schalung/Be
wehung zum Einbau im Rahmen der Betonage der Schachtwän
de

Einbauort: Aufzugsschacht
Menge: 16,000 St

**05.11.120 Einbau Gerüstschuhe**
Einbau bauseits gestellter Gerüstschuhe für den Aufzug
im Aufzugsschacht, Lage nach Vorgabe Aufzugsplanung; ei
nschließlich einmessen und befestigen in Schalung/Beweh
ung zum Einbau im Rahmen der Betonage der Schachtwände

Einbauort: Aufzugsschacht
Menge: 8,000 St

#### Hauptabschnitt 05.12 Gebäudeeinführungen

*Hinweis*
Mit Erstellung des Rohbaus sind gas- und druckwasserdic
htige Kabeleinführungssysteme ins Fundament bzw. der Bo
denplatte einzubringen.

Die Dichtpackungen in der Bodenplatte sind lagegenau ei
nzumessen und stabil zu fixieren. Hierzu sind Hilfsfund
amente und/oder Profilstahlgerüste einzukalkulieren.

Zulässigen Biegeradius der Kabelschutzrohres beachten!

Für die Gebäudeeinführungen ist ein einheitliches Fabri
kat eines Systemherstellers zu verwenden. Eine Fachbera
tung durch den Systemhersteller vor der Ausführung wird
 dringend angeraten.

*Hinweis*

**05.12.010 Gebäudeeinführung, Boden, 4x**
Gebäudeeinführung KDS 150 / 1 x 4 zur Einführung von Ve
rsorgungsleitungen wie z.B. Wasser - Strom - Telefon us
w. im nicht unterkellerten Bereich, mit druckwasserdich
ter, umlaufender Vierstegdichtung, druckwasserdicht MPA
-geprüft bis 3,5 bar, gas- und geruchsdicht im Sinne de
r TA Luft, nicht zur Gaseinführung gem. DVGW zugelassen

Lieferung inkl.:

4 x KDS 150 Leerrohraufsatz 20 cm, 90° Leerrohrsystem,
Aufstellvorrichtung sowie 8 x KDS 150 Verschlussdeckeln
 beidseitig,

liefern und fachgerecht einbauen.

oder gleichwertig.

angebotes Fabrikat / Typ:

.......................................................
.....
vom Bieter einzutragen
Menge: 1,000 St

**05.12.020 Gebäudeeinführung, Boden, 2x**
Gebäudeeinführung KDS 150 / 1 x 2 zur Einführung von Ve
rsorgungsleitungen wie z.B. Wasser - Strom - Telefon us
w. im nicht unterkellerten Bereich, mit druckwasserdich
ter, umlaufender Vierstegdichtung, druckwasserdicht MPA
-geprüft bis 3,5 bar, gas- und geruchsdicht im Sinne de
r TA Luft, nicht zur Gaseinführung gem. DVGW zugelassen

Lieferung inkl.:

3 x KDS 150 Leerrohraufsatz 20 cm, 90° Leerrohrsystem,
Aufstellvorrichtung sowie 2 x KDS 150 Verschlussdeckeln
 beidseitig,

liefern und fachgerecht einbauen.

oder gleichwertig.

angebotes Fabrikat / Typ:

[]
.......................................................
.....
vom Bieter einzutragen
Menge: 1,000 St

**05.12.030 Gebäudeeinführung, Boden, 1x**
Gebäudeeinführung KDS 150 / 1 x 1 zur Einführung von Ve
rsorgungsleitungen wie z.B. Wasser - Strom - Telefon us
w. im nicht unterkellerten Bereich, mit druckwasserdich
ter, umlaufender Vierstegdichtung, druckwasserdicht MPA
-geprüft bis 3,5 bar, gas- und geruchsdicht im Sinne de
r TA Luft, nicht zur Gaseinführung gem. DVGW zugelassen

Lieferung inkl.:

1 x KDS 150 Leerrohraufsatz 20 cm, 90° Leerrohrsystem,
Aufstellvorrichtung sowie 2 x KDS 150 Verschlussdeckeln
beidseitig,

liefern und fachgerecht einbauen.

oder gleichwertig.

angebotes Fabrikat / Typ:

[]
.......................................................
.....
vom Bieter einzutragen
Menge: 2,000 St

**05.12.040 Gebäudeeinführung, Wand, 1x**
Vorbauflansch aus edelstahlverstärktem Kunststoff, zum
Andübeln vor einer Kernbohrung zum Anschluss von System
deckel, FLS, Dichteinätze, inkl. EPDM Flachdichtung und
 Befestigungsmaterial

Lieferung inkl.:

1 x KDS 150 Leerrohraufsatz 20 cm, 90° Leerrohrsystem,
Aufstellvorrichtung sowie 2 x KDS 150 Verschlussdeckeln
 beidseitig,

liefern und fachgerecht einbauen.

oder gleichwertig.

angebotes Fabrikat / Typ:

[]
.......................................................
.....
vom Bieter einzutragen
Menge: 2,000 St

**05.12.050 Kabelschutzrohr 150mm**
Flexibles Leerrohr-System als Kabelschutzschlauch für g
as- und wasserdichte Anbindung an Kabeldurchführung KDS
, schwere Ausführung für hohe mechanische Beanspruchung
, hohe Laugen- und Säurebeständigkeit, frei von Weichma
chern, entsprechend RoHS-Norm, innen glattwandig, in de
r Außenwand Spirale aus Hart-PVC,
Temperaturbereich von -15°C bis +60°C,
Innendurchmesser: 150 mm,
Außendurchmesser: 165 mm,
Biegeradius: 600 mm
in Teillängen liefern und fachgerecht einbauen.

Liefern, vor Ort konfektionieren und im Rahmen der Baua
rbeiten auf verdichtetem Untergrund in Sandbett verlege
n und fixieren, incl. anteiliger Erdarbeiten.

angebotes Fabrikat / Typ:

[]
.......................................................
.....
vom Bieter einzutragen
Menge: 105,000 m

**05.12.060 Systemdeckel KDS 150 mit Schlauchadapter 160**
Systemdeckel KDS 150 mit Schlauchadapter 160

Anwendungsbereich: 150 - 165 mm

inkl. Bajonettanschluss mit Überwurfmutter und Verdrehs
icherung, Schlauchadapter zum Anschluss von FLS, PE-Wel
lrohren oder PVC- und PP-Rohren an Kabeldurchführung KD
S 150, in Verbindung mit FLS druckwasserdicht bis 2,5 b
ar, WU-Richtlinie: Beanspruchungsklasse 1 + 2,

liefern und fachgerecht einbauen.
Menge: 10,000 St

**05.12.070 Schnellverschlussstopfen für FLS 150**
Schnellverschlussstopfen für FLS 150

Flexibles Leerrohr-System, Spannbreite 148 - 162 mm, Sp
annbreite 148 - 162 mm

liefern und fachgerecht einbauen.
Menge: 7,000 St

**05.12.080 Gebäudeeinführung, Wand, 1x**
Vorbauflansch aus edelstahlverstärktem Kunststoff, zum
Andübeln vor einer Kernbohrung zum Anschluss von System
deckel, FLS, Dichteinätze, inkl. EPDM Flachdichtung und
 Befestigungsmaterial

Lieferung inkl.:

1 x KDS 150 Leerrohraufsatz 20 cm, 90° Leerrohrsystem,
Aufstellvorrichtung sowie 2 x KDS 150 Verschlussdeckeln
beidseitig,

liefern und fachgerecht einbauen.

angebotes Fabrikat / Typ:

[]

vom Bieter einzutragen
Menge: 2,000 St

**05.12.090 Faserzementfutterrohr ID 150**
Faserzementfutterrohr

InnenDurchmesser ID: 150 mm
Wandstärke: 40 cm

mit umlaufender Außenprofilierung für eine homogene und
 druckwasserdichte Verbindung zum Beton MPA-geprüft bis
 5,0 bar radonsicher - gemäß FHRK Merkblatt MB 101
Brandschutzklasse A1 nach DIN EN 13501-1
WU-Richtlinie: Beanspruchungsklasse 1 + 2

liefern und fachgerecht einbauen inkl. Wanddurchführung
 als Kernbohrung
Menge: 2,000 St

*Hinweis*

**05.12.100 Einsparten-Hauseinführung, rund, DN100**
Einsparten-Hauseinführung für Gebäude ohne Keller. Zur
gas- und druckwasserdichten Abdichtung von Rohr- und Ka
beldurchführungen. Einsparten-Hauseinführung als runde
Ausführung. Ausgelegt für größere Leitungsdimensionen (
z.B. Wasser oder Strom).

für Gebäude ohne Keller, zur Abdichtung größerer Leistu
ngsdimensionen )z.B. Wasser oder Strom). Einsparten-Hau
seinführung als runde Ausführung.

Ausführung bestehend aus:

1x Rohbauteil DN100
· Rohbauteil zum Einebtonieren in die Bodenplatte (Durc
hmesser innen 100mm)
· mit Aufstellvorrichtung zur Fixierung
· incl. 1 Stk biegesteifes Mantelrohr (Durchmesser inne
n 110mm) mit auszugssicherer Verbindung, Länge 3,0 m

1x Dichtungseinsatz DN100
· Dichtungseinsatz zur flexiblen Abdichtung von Leitung
en mit AD 20 bis 63mm, steckbare Module zur werkzeuglos
en Anpassung
· wartungsfreie Ausführung (kein Nachspannen erforderli
ch)
· optional mit Fixierlaschen incl. Schrauben

Prüfungen / Normen:
· Gas- und Druckwasserdichtigkeit 1 bar
· Radonsicher gemäß FHRK Merkblatt MB 101
· druckgeprüfte Amntelrohrsysteme
· WU-Beton Beanspruchungsklasse 1 und 2
· DIN 18533 Wassereinwirklungsklasse W1.1-E

liefern und nach Einbauanleitung des Herstellers montie
ren

Angebotener Hersteller / Typ:

.......................................................
......................................
vom Bieter einzutragen
Menge: 1,000 St

### Los 06 Mauerarbeiten

*Hinweis*
1. Geltungsbereich
· DIN 18299  - Allgemeine Regelungen für Bauarbeiten je
der Art
· DIN 18330 - Mauerarbeiten
· DIN V 4155-100 Porenbetonsteine, Plansteine und Plane
lemente
· DIN 18533 - Bauwerksabdichtung
· Allgemeine bauaufsichtliche Zulassungen für Mauerwerk
 aus Kalk-Sand-Stein
· Unfallverhütungsvorschriften

2. Vorleistung
Der Auftragnehmer hat sich vor Arbeitsausführung über d
ie genaue Lage von Hindernissen, wie Leitungen, Kabel,
Kanäle, Vermarkungen u. dgl. zu informieren und ggf. ei
ne Aufgrabungserlaubnis der Rechtsträger einzuholen.

Für die Herstellung der nachfolgend beschriebenen Konst
ruktion steht bauseitig ein Fassaden-Stahlrohrgerüst zu
r Verfügung. Alle für die Montage erforderlichen Hub-,
Förder- bzw. Transporthilfsmittel sind durch den AN, en
tsprechend seiner Technologie, in die EP mit einzukalku
lieren. Zur Gewährleistung der erforderlichen Montagefr
eiheit sind im Vorfeld mit den Gerüstarbeiten abzustimm
en.

3. Maurerarbeiten
Soweit in der Ausschreibung und dem Leistungsverzeichni
s nichts anderes vorgesehen ist, gilt Nachfolgendes in
Ergänzung der DIN-Vorschriften und ist in die Einheitsp
reise einzurechnen:
· Das Einbinden und Verankern von Zwischenwänden mit de
n anschließenden Böden, Wänden und Decken.
· Das Glätten aller Flächen für die waagerechten Mauerw
erksabdichtungen mit reinem Zementmörtel.
· Das Ausgleichen der Deckenauflager nach Angaben der B
auüberwachung und des Statikers (Problematik Kantenpres
sung ist zu beachten!)
· Das Ausgleichen der äußeren und inneren Fenstersohlbä
nke für die Aufnahme der Sohlbankabdeckungen auf genaue
 Höhe mit Mörtel.
· Das Mitbenutzen von Gerüsten des Auftragnehmers währe
nd dessen Tätigkeitszeitraumes durch andere Auftragnehm
er, sofern keine Behinderungen entstehen.
· Abdeckungen und Umwehrungen und Vorhaltung bis zu 4 W
ochen über die eigene Benutzungszeit hinaus.
· Das Einlegen der Dämmstreifen zum Anschluss unbelaste
ter
· Trennwände an Decken.

Mischmauerwerk, d. h. die Kombination unterschiedlicher
 Ziegel- bzw. Steinarten, ist untersagt. Mörtel untersc
hiedlicher Arten und Gruppen dürfen grundsätzlich nicht
 gleichzeitig an einem Objekt verarbeitet werden. Großf
ormatige Ziegel dürfen nur durch Sägen getrennt werden;
 Ausgleichsmörtelfugen sind nicht zugelassen.

Mauerwerksteile sowie alle tragenden und aussteifenden
Wände sind grundsätzlich gleichzeitig im Verband hochzu
führen. Im mit der Bauleitung abzusprechenden Ausnahmef
all bei nachträglicher Einbindung ohne Anker ist nur li
egende oder stehende Verzahnung zulässig. Loch- oder St
ockverzahnung ist untersagt.

Nichttragende innere Trennwände, die nicht zur Gebäudea
ussteifung herangezogen werden, sind grundsätzlich erst
 nach Fertigstellung des Rohbaus einzubauen, soweit bau
stellenbezogen nichts anderes festgelegt ist. Im Regelf
all bleibt die  Wahl der starren Wandanschlüsse (Nut, V
erzahnung, Anker)  dem Auftraggeber überlassen.

Bei nichttragenden Wänden ist sicherzugehen, dass keine
 starre Verbindung zur Decke entsteht, die Spannungen d
urch Vertikalkräfte verursachen kann. Bei abgehängten D
ecken sind die gemauerten Trennwände grundsätzlich bis
zur Rohdecke zu führen.

Grundsätzlich sind alle Stoß-, Lager- und Außenfugen sa
tt und hohlraumfrei auszuführen. Die Fugen sind bis zur
 Sichtfläche zu vermörteln, soweit es sich nicht um mör
telfreie Fugen handelt. Insbesondere sind hierbei die H
erstellerempfehlungen zur fachgerechten Ausführung von
Ecken  und Brüstungen zu beachten!

Bei unvermörtelten Stoßfugen soll der Abstand der Stein
e
nicht größer als 5 mm sein.

Frisches Mauerwerk ist bei Eintritt von Frost zu schütz
en. An oder auf gefrorenem Mauerwerk oder Mörtelgrund d
arf nicht weitergearbeitet werden. Gefrorene Baustoffe
dürfen nicht verarbeitet werden. Durch Frost geschädigt
es Mauerwerk ist unverzüglich abzutragen.

Ziegelflachstürze müssen mindestens 11,5 cm Auflager au
f jeder Seite haben. Die Auflager sind mit Mörtel herzu
stellen. Vor Einbringen von Ortbeton sind die Ziegelsch
alen abzusteifen und vorzunässen.

Bei Aufbringen von Ortbeton sind die Ziegelhohlräume gr
undsätzlich abzudecken. Bei zweischaligen Wänden ist da
rauf zu achten, dass keine Brücken durch Mörtel entsteh
en.Beim Einsetzen von Dübeln ist zu beachten:
Bei Hochlochziegeln dürfen keine Bohrhämmer eingesetzt
werden.

Bei porosierten Lochziegeln ist auch kein Schlagbohren
erlaubt; es sind Hartmetallbohrer zu verwenden.

Auf der Baustelle gelagerte Mauerziegel sind vor Nieder
schlägen zu schützen. Ebenso sind bei längeren Arbeitsu
nterbrechungen Wände, Fensterbrüstungen u. dgl. mit Fol
ie abzudecken.

Ungeschützte Bauteile aus Aluminium dürfen keinen Konta
kt mit Zement- oder Kalkmörtel haben. Nicht korrosionsg
eschützte Stahlteile dürfen nur mit reinem Zementmörtel
 eingesetzt oder umhüllt werden.

Horizontale Mauerwerksdichtungen sind unabhängig von de
r Planung dann in ihrer Höhenlage zu verändern, wenn si
ch bei der Bauausführung eine Änderung der Höhe des Gel
ändes, z. B. durch Anschüttung, Wegebau, erkennen lässt
, die von der Planung abweicht. Der Auftragnehmer hat i
n diesem Fall vor Ausführung die Bauüberwachung zu vers
tändigen.

Werden für nicht genormte Erzeugnisse Gebrauchstauglich
keitsnachweise verlangt, z. B. Prüfzeugnisse, und kann
für eingebaute Erzeugnisse ein solcher Nachweis nicht e
rbracht werden, gilt das als Fehler der Werkleistung. R
eferenzen können in diesem Fall den Nachweis nicht erse
tzen.

#### Hauptabschnitt 06.01 Wände D24

**06.01.010 Abdichtung in/unter Wand Mauersperrbahn**
Abdichtung in oder unter Wänden DIN 18533-1 und DIN 185
33-2, mittels Mauersperrbahn, besandet

Wanddicke bis 24 cm

Verlegen mit Überstand zum Anschluß horizontale Abdicht
ung unter aufgehender Wand, einlegen als zweite Schicht
 in ca. 30 cm Höhe, lose verlegen

Ausführungsort: unter Mauerwerk EG und als zweite Abdic
htungslage Spritzwasser
Menge: 354,000 m
- Zuordnung: 018
- Zuordnung: 331
- Zuordnung: 331

**06.01.020 Trennlage**
Auflegen einer Trennlage aus Bitumenpappe R 500 besande
t

Streifenbreite: ca. 25 cm

lose auf Mauerwerkskrone der Außen- / Innenwände KS-Mau
erwerk, einlagig mit ca. 20 cm Stoßüberdeckung vor dem
Betonieren der Decke abrutschsicher verlegen. Nach Auss
chalarbeiten überstehende Ränder abschneiden.
Menge: 320,000 m
- Zuordnung: 013
- Zuordnung: 351

**06.01.030 Ausgleichsschicht Mörtel unterer Abschluss**
Ausgleichsschicht aus Mörtel, Höhe der Ausgleichsschich
t bis 3 cm, Mauerwerksdicke bis 24 cm

Ausführungsort: als unterer Abschluss / Anlegeschicht M
auerwerk, alle Geschosse
Menge: 315,000 m
- Zuordnung: 012
- Zuordnung: 331
- Zuordnung: 331

**06.01.040 Abgleichen Mauerwerk Abschlüsse Mörtel MGIII B 11,5-24cm**
Abgleichen des Mauerwerks von oberen Abschlüssen, waage
recht, mit Mörtel MG III, Oberfläche abziehen

Breite der Abgleichfläche über 11,5 bis 24 cm.
Menge: 315,000 m
- Zuordnung: 012
- Zuordnung: 332
- Zuordnung: 332

**06.01.050 Ausgleichs-/Kimmschicht D24**
Ausgleichsschicht/Kimmschicht am Wandfuß aus Dämmelemen
ten nach bauaufsichtlicher Zulassung, aus Kalksandstein
en DIN EN 771-2 in Verbindung mit DIN 20000-402

Höhe der Ausgleichsschicht über 12,5 bis 15 cm
Mauerwerksdicke 24 cm

Ausführungsort: 1. Lage Mauerwerk EG
Menge: 170,000 m
- Zuordnung: 012
- Zuordnung: 331
- Zuordnung: 331

**06.01.060 Ausgleichs-/Kimmschicht D17,5**
Ausgleichsschicht/Kimmschicht am Wandfuß aus Dämmelemen
ten nach bauaufsichtlicher Zulassung, aus Kalksandstein
en DIN EN 771-2 in Verbindung mit DIN 20000-402

Höhe der Ausgleichsschicht über 12,5 bis 15 cm
Mauerwerksdicke 17,5 cm

Ausführungsort: 1. Lage Mauerwerk EG
Menge: 14,000 m
- Zuordnung: 012
- Zuordnung: 331
- Zuordnung: 331

**06.01.070 Mauerwerk Außenwand KS 20 EG D 24cm**
Mauerwerk DIN EN 1996 der Außenwand, obere Wandfläche w
aagerecht, für späteren Dünnlagen-Putzmörtelauftrag inn
en, außen für Dämmung und Klinkerfassade, mit Stoß- und
 Lagerfugenvermörtelung oberhalb von Stürzen, aus Kalks
andstein, DIN EN 771-2 in Verbindung mit DIN 20000-402

KS XL-PE
Festigkeitsklasse  20
Rohdichteklasse  2
Mauerwerksdicke  24 cm

Steinformat obliegt Wahl AN, Dünnbettmörtel DM DIN 1858
0 oder DIN 20000-412 in Verbindung mit DIN EN 998-2, 99
8/240/623, Arbeitshöhe bis 4,00 m, notwendige Gerüstste
llung im Innenbereich ist einzukalkulieren
Menge: 325,000 m2
- Zuordnung: 012
- Zuordnung: 331
- Zuordnung: 331

**06.01.080 Mauerwerk Außenwand KS 12 OG D 24cm**
Mauerwerk DIN EN 1996 der Außenwand, obere Wandfläche w
aagerecht, für späteren Dünnlagen-Putzmörtelauftrag inn
en, außen für Dämmung und Klinkerfassade, mit Stoß- und
 Lagerfugenvermörtelung oberhalb von Stürzen, aus Kalks
andstein, DIN EN 771-2 in Verbindung mit DIN 20000-402

KS XL-PE
Festigkeitsklasse  12
Rohdichteklasse  1,2
Mauerwerksdicke  24 cm

Steinformat obliegt Wahl AN, Dünnbettmörtel DM DIN 1858
0 oder DIN 20000-412 in Verbindung mit DIN EN 998-2, 99
8/240/623, Arbeitshöhe bis 3,50 m, notwendige Gerüstste
llung im Innenbereich ist einzukalkulieren
Menge: 265,000 m2
- Zuordnung: 012
- Zuordnung: 331
- Zuordnung: 331

**06.01.090 Mauerwerk Innenwand KS 20 EG D 24 cm**
Mauerwerk DIN EN 1996 der Innenwand, obere Wandfläche w
aagerecht, für späteren Dünnlagen-Putzmörtelauftrag inn
en, mit Stoß- und Lagerfugenvermörtelung oberhalb von S
türzen, aus Kalksandstein, DIN EN 771-2 in Verbindung m
it DIN 20000-402

KS XL-PE
Festigkeitsklasse  20
Rohdichteklasse  2
Mauerwerksdicke  24 cm

Steinformat obliegt Wahl AN, Dünnbettmörtel DM DIN 1858
0 oder DIN 20000-412 in Verbindung mit DIN EN 998-2, 99
8/240/623, Arbeitshöhe bis 4,00 m, notwendige Gerüstste
llung im Innenbereich ist einzukalkulieren
Menge: 230,000 m2
- Zuordnung: 012
- Zuordnung: 341
- Zuordnung: 341

**06.01.100 Mauerwerk Innenwand KS 12 OG D 24 cm**
Mauerwerk DIN EN 1996 der Innenwand, obere Wandfläche w
aagerecht, für späteren Dünnlagen-Putzmörtelauftrag inn
en, mit Stoß- und Lagerfugenvermörtelung oberhalb von S
türzen, aus Kalksandstein, DIN EN 771-2 in Verbindung m
it DIN 20000-402

KS XL-PE
Festigkeitsklasse  12
Rohdichteklasse  1,2
Mauerwerksdicke  24 cm

Steinformat obliegt Wahl AN, Dünnbettmörtel DM DIN 1858
0 oder DIN 20000-412 in Verbindung mit DIN EN 998-2, 99
8/240/623, Arbeitshöhe bis 3,50 m, notwendige Gerüstste
llung im Innenbereich ist einzukalkulieren
Menge: 272,000 m2
- Zuordnung: 012
- Zuordnung: 341
- Zuordnung: 341

**06.01.110 Mauerwerk Innenwand KS 20 EG D 17,5 cm**
Mauerwerk DIN EN 1996 der Innenwand, obere Wandfläche w
aagerecht, für späteren Dünnlagen-Putzmörtelauftrag inn
en, mit Stoß- und Lagerfugenvermörtelung oberhalb von S
türzen, aus Kalksandstein, DIN EN 771-2 in Verbindung m
it DIN 20000-402

KS XL-PE
Festigkeitsklasse  20
Rohdichteklasse  2
Mauerwerksdicke  17,5 cm

Steinformat obliegt Wahl AN, Dünnbettmörtel DM DIN 1858
0 oder DIN 20000-412 in Verbindung mit DIN EN 998-2, 99
8/240/623, Arbeitshöhe bis 4,00 m, notwendige Gerüstste
llung im Innenbereich ist einzukalkulieren
Menge: 33,000 m2
- Zuordnung: 012
- Zuordnung: 341
- Zuordnung: 341

**06.01.120 Mauerwerk Innenwand KS 12 OG D 17,5 cm**
Mauerwerk DIN EN 1996 der Innenwand, obere Wandfläche w
aagerecht, für späteren Dünnlagen-Putzmörtelauftrag inn
en, mit Stoß- und Lagerfugenvermörtelung oberhalb von S
türzen, aus Kalksandstein, DIN EN 771-2 in Verbindung m
it DIN 20000-402

KS XL-PE
Festigkeitsklasse  12
Rohdichteklasse  1,2
Mauerwerksdicke  17,5 cm

Steinformat obliegt Wahl AN, Dünnbettmörtel DM DIN 1858
0 oder DIN 20000-412 in Verbindung mit DIN EN 998-2, 99
8/240/623, Arbeitshöhe bis 3,50 m, notwendige Gerüstste
llung im Innenbereich ist einzukalkulieren
Menge: 26,000 m2
- Zuordnung: 012
- Zuordnung: 341
- Zuordnung: 341

**06.01.130 Mauerwerk Innenwand KS 12 OG D 15 cm**
Mauerwerk DIN EN 1996 der Innenwand, obere Wandfläche w
aagerecht, für späteren Dünnlagen-Putzmörtelauftrag inn
en, mit Stoß- und Lagerfugenvermörtelung oberhalb von S
türzen, aus Kalksandstein, DIN EN 771-2 in Verbindung m
it DIN 20000-402

KS XL-PE
Festigkeitsklasse  12
Rohdichteklasse  1,2
Mauerwerksdicke  15 cm

Steinformat obliegt Wahl AN, Dünnbettmörtel DM DIN 1858
0 oder DIN 20000-412 in Verbindung mit DIN EN 998-2, 99
8/240/623, Arbeitshöhe bis 3,50 m, notwendige Gerüstste
llung im Innenbereich ist einzukalkulieren
Menge: 20,000 m2
- Zuordnung: 012
- Zuordnung: 341
- Zuordnung: 341

**06.01.140 Stumpfstoß Mauerwerk D 17,5-24cm**
Mauerwerk mit Stumpfstoß an vorh. Wand aus Mauerwerk an
schließen, mit Anker und Schiene, Anker und Schiene wer
den gesondert vergütet

Mauerwerksdicke über 17,5 bis 24 cm.
Menge: 25,000 m
- Zuordnung: 012
- Zuordnung: 342
- Zuordnung: 342

**06.01.150 Mauerw.anschl. Winkel beidseitig D 17,5-24cm**
Mauerwerk anschließen mit beidseitigem Winkel, gleitend
, an vorh. Decke aus Beton

Mauerwerksdicke über 17,5 bis 24 cm
Wandhöhe über 4,00 m

Ausführung im EG auf Anweisung Bauüberwachung
Menge: 80,000 m
- Zuordnung: 012
- Zuordnung: 351
- Zuordnung: 351

#### Hauptabschnitt 06.02 Attika, Stützwand

**06.02.010 Mauerwerk Attika KS D 24cm**
Mauerwerk DIN EN 1996 der Attika, Kalksandstein, DIN EN
 771-2 in Verbindung mit DIN 20000-402, KS L, Festigkei
tsklasse 12, Rohdichteklasse 1,4

Mauerwerksdicke 24 cm
Höhe Attika Übergang 40 cm einschließlich Ringanker
Höhe Attika Neubau 67 cm einschließlich Ringanker
Ringanker Höhe 24 cm (separate Position)

Mauermörtel MG II a DIN 18580 oder DIN 20000-412 in Ver
bindung mit DIN EN 998-2, 5 DF (300/240/113), Arbeitshö
he bis 3,5 m.
Menge: 25,000 m2
- Zuordnung: 012
- Zuordnung: 332
- Zuordnung: 332

**06.02.020 Ringanker KS-U-Schale B 24cm**
Ringanker aus Kalksandstein U-Schalen, 8 DF (238/240/24
0)

Breite 24 cm
Einbau umlaufend auf Attika

einschließlich Eckverbindungen, Bewehrung wird gesonder
t vergütet (Pos. 5.11.10), einschließlich Betonfüllung
Menge: 105,000 m
- Zuordnung: 012
- Zuordnung: 331
- Zuordnung: 331

**06.02.030 Mauerwerk Stützwand KS D 24cm**
Mauerwerk DIN EN 1996 der Stützwand, im Innenbereich, o
bere Wandfläche waagerecht, für späteren Dünnlagen-Putz
mörtelauftrag, aus Kalksandstein, DIN EN 771-2 in Verbi
ndung mit DIN 20000-402

Mauerwerksdicke  24 cm
Höhe Stützwand  39 cm
Festigkeitsklasse  20
Rohdichteklasse  2

Steinformat obliegt Wahl AN, Mauermörtel MG II a DIN 18
580 oder DIN 20000-412 in Verbindung mit DIN EN 998-2,
5 DF (300/240/113), Arbeitshöhe bis 1,0 m.

Ausführungsort: EG Übergang zu Haus A
Menge: 6,000 m2
- Zuordnung: 012
- Zuordnung: 543
- Zuordnung: 533

#### Hauptabschnitt 06.03 Öffnungen, Nischen

**06.03.010 Öffnung b. Aufmauern herst. bis B 1010 mm Türöffnung**
Herstellen von Öffnungen beim Aufmauern, als Türöffnung

Breite Nennmaß Wandöffnung: bis 1010 mm
Höhe Nennmaß Wandöffnung: ca. 2135 mm
Wanddicke  bis 24 cm

im Mauerwerk, in Außen- oder Innenwänden. Überdecken de
r Öffnungen in separater Position
Menge: 15,000 St
- Zuordnung: 012
- Zuordnung: 334
- Zuordnung: 331

**06.03.020 Öffnung b. Aufmauern herst. bis B 1510 mm Türöffnung**
Herstellen von Öffnungen beim Aufmauern, als Türöffnung

Breite Nennmaß Wandöffnung: bis 1510 mm
Höhe Nennmaß Wandöffnung: ca. 2135 mm
Wanddicke  bis 24 cm

im Mauerwerk, in Außen- oder Innenwänden. Überdecken de
r Öffnungen in separater Position
Menge: 5,000 St
- Zuordnung: 012
- Zuordnung: 334
- Zuordnung: 331

**06.03.030 Öffnung b. Aufmauern herst. bis B 2010 mm Türöffnung**
Herstellen von Öffnungen beim Aufmauern, als Türöffnung

Breite Nennmaß Wandöffnung: bis 2010 mm
Höhe Nennmaß Wandöffnung: ca. 2135 mm
Wanddicke  bis 24 cm

im Mauerwerk, in Außen- oder Innenwänden. Überdecken de
r Öffnungen in separater Position
Menge: 2,000 St
- Zuordnung: 012
- Zuordnung: 334
- Zuordnung: 331

**06.03.040 Öffnung b. Aufmauern herst. bis B 1010 mm Fenster**
Herstellen von Öffnungen beim Aufmauern, als Fensteröff
nung

Breite Nennmaß Wandöffnung: bis 1010 mm
Höhe Nennmaß Wandöffnung: bis 2225 mm
Wanddicke  bis 24 cm

im Mauerwerk, in Außen- oder Innenwänden. Überdecken de
r Öffnungen in separater Position
Menge: 21,000 St
- Zuordnung: 012
- Zuordnung: 334
- Zuordnung: 331

**06.03.050 Öffnung b. Aufmauern herst. bis B 1510 mm Fenster**
Herstellen von Öffnungen beim Aufmauern, als Fensteröff
nung

Breite Nennmaß Wandöffnung: bis 1510 mm
Höhe Nennmaß Wandöffnung: bis 1860 mm
Wanddicke  bis 24 cm

im Mauerwerk, in Außen- oder Innenwänden. Überdecken de
r Öffnungen in separater Position
Menge: 5,000 St
- Zuordnung: 012
- Zuordnung: 334
- Zuordnung: 331

**06.03.060 Öffnung b. Aufmauern herst. bis B 2010 mm Fenster**
Herstellen von Öffnungen beim Aufmauern, als Fensteröff
nung

Breite Nennmaß Wandöffnung: bis 2010 mm
Höhe Nennmaß Wandöffnung: bis 1860 mm
Wanddicke  bis 24 cm

im Mauerwerk, in Außen- oder Innenwänden. Überdecken de
r Öffnungen in separater Position
Menge: 20,000 St
- Zuordnung: 012
- Zuordnung: 334
- Zuordnung: 331

**06.03.070 Öffnung erweitern sägen 150/225 cm**
Öffnung erweitern, 3-seitig, durch Sägen, in Wand aus M
auerwerk aus Ziegel, einseitig geputzt mit Wandbekleidu
ng aus Tapete, Anstrich (innen)

Mauerwerksdicke ca. 37 cm
Außenwand Haus A

Öffnung Bestand
Fenster 114/191 cm, BRH 87 cm

Öffnung neu
Tür 150/225 cm

Öffnungerweiterung 3-seitig, einschließlich Rückbau alt
er Fenstersturz, Herstellen der neuen Auflager und Einb
au neuer Türsturze in ausreichender Anzahl (z. 3 St Men
zelstürze), Abstützmaßnahmen

Außenwand Haus A ist aus Klinkermauerwerk, Sägeschnitte
 sind sorgfältig auszuführen, Sichtmauerwerk verbleibt
im Bestand, kein Ausstemmen der Steine

einschließlich Ausmauern der Fläche oberhalb des Sturze
s, Sichtmauerwerk einseitig, innenseite für späteren Pu
tzauftrag

Eckbohrungen sind nicht zulässig, Hilfsschnitte werden
nicht gesondert vergütet, Wichte des Abbruchstoffes DIN
 EN 1991-1-1 15 kN/m3, Geräteeinsatz ist möglich, max.
Gesamtgewicht bis 5 t, aufgenommene Stoffe sammeln, zer
kleinern, laden, transportieren und entsorgen. Die Ents
orgung wird gesondert vergütet.

Abrechnung erfolgt nach Fläche hergestellte Öffnung

Ausführungsort: Türöffnung EG Haus A zu Haus B (Tür IT
1.14)
Menge: 3,500 m2
- Zuordnung: 084
- Zuordnung: 394
- Zuordnung: 394

**06.03.080 Mauerwerk Nische Innenwand KS D 11,5cm bis B 1010**
Herstellen von Nischen beim Aufmauern, Überdeckung eins
chließlich Sturz

lichte Breite  über 0,51 bis 1,01 m
lichte Höhe  über 0,51 bis 1,01 m
Nischentiefe  12,5 cm
Mauerwerksdicke der Nischenwand 11,5 cm

Mauerwerk der Rückfläche der Nische, in Innenwänden, Ka
lksandstein, DIN EN 771-2 in Verbindung mit DIN 20000-4
02, KS L, 2 DF (240/115/113), Mauermörtel MG II a DIN 1
8580 oder DIN 20000-412 in Verbindung mit DIN EN 998-2
Menge: 5,000 St
- Zuordnung: 012
- Zuordnung: 341
- Zuordnung: 341

**06.03.090 Mauerwerk Nische Innenwand KS D 11,5cm bis B 200**
Herstellen von Nischen beim Aufmauern, Überdeckung eins
chließlich Sturz

lichte Breite  über 0,20 bis 0,30 m
lichte Höhe  raumhoch
Nischentiefe  15,0 cm
Mauerwerksdicke der Nischenwand 9 cm

Mauerwerk der Rückfläche der Nische, in Innenwänden, Ka
lksandstein, DIN EN 771-2 in Verbindung mit DIN 20000-4
02, KS L, 2 DF (240/115/113), Mauermörtel MG II a DIN 1
8580 oder DIN 20000-412 in Verbindung mit DIN EN 998-2

Ausführungsort: Achse E/3 EG und OG
Menge: 2,000 St
- Zuordnung: 012
- Zuordnung: 341
- Zuordnung: 341

**06.03.100 Öffnung überdecken KS-Flachsturz B 101cm**
Öffnung überdecken mit Kalksandsteinflachsturz nach bau
aufsichtlicher Zulassung/Typenstatik, tragend gemäß Sta
tik, Einbau in Innen- oder Außenwand

Wanddicke:  24 cm
größte Rohbaubreite der Öffnung 101 cm
Sturzhöhe  11,3 cm

Einbau in Fenster- und Türöffnungen
Abrechnung je Öffnung
Menge: 17,000 St
- Zuordnung: 012
- Zuordnung: 344
- Zuordnung: 341

**06.03.110 Öffnung überdecken KS-Flachsturz B 151cm**
Öffnung überdecken mit Kalksandsteinflachsturz nach bau
aufsichtlicher Zulassung/Typenstatik, tragend gemäß Sta
tik, Einbau in Innen- oder Außenwand

Wanddicke:  24 cm
größte Rohbaubreite der Öffnung 151 cm
Sturzhöhe  11,3 cm

Einbau in Fenster- und Türöffnungen
Abrechnung je Öffnung
Menge: 4,000 St
- Zuordnung: 012
- Zuordnung: 344
- Zuordnung: 341

**06.03.120 Öffnung überdecken KS-U-Schale bis B 2010**
Öffnung in Mauerwerk überdecken mit Kalksandstein U-Sch
alen, 8 DF (238/240/240), einschließlich Betonfüllung u
nd Bewehrung, einschießlich erforderliche Abstützmaßnah
men

Sturzhöhe 24 cm
Mauerwerksdicke 24 cm
lichte Breite bis 2010 mm
Menge: 5,000 St
- Zuordnung: 012
- Zuordnung: 334
- Zuordnung: 331

**06.03.130 Leibung beimauern Sichtmauerwerk B 24-30cm**
Leibung beimauern, im Sichtmauerwerk, mit Leibungsstein
, Vollziegel

Breite über 24 bis 30 cm

Ausführungsort: neue Türöffnung IT 1.14 Haus A zu Haus
B nach Herstellen Türöffnung
Menge: 5,000 m
- Zuordnung: 012
- Zuordnung: 331
- Zuordnung: 331

#### Hauptabschnitt 06.04 Durchbrüche

**06.04.010 Durchbruch herstellen Mauerwerk KS 1500-2000cm2**
Durchbruch herstellen, durch Sägen, oder herstellen bei
m Aufmauern, Untergrundfläche senkrecht, in Mauerwerk a
us Kalksandstein, ohne Bekleidungen und Beschichtungen

Wanddurchbrüche für Haustechnik
Wanddurchbruch rechteckig
Einzelöffnung über 1500 bis 2000 cm2
Tiefe über 20 bis 25 cm

Hilfsschnitte werden nicht gesondert vergütet, Wichte d
es Abbruchstoffes DIN EN 1991-1-1 15 kN/m3, Geräteeinsa
tz ist möglich, max. Gesamtgewicht bis 5 t, Ausführung
innerhalb des Bauwerks, Arbeitshöhe bis 4,00 m über der
 Standfläche des hierfür erforderlichen Gerüstes, einsc
hließlich Entsorgung
Menge: 1,000 St
- Zuordnung: 084
- Zuordnung: 394
- Zuordnung: 394

**06.04.020 Durchbruch herstellen Mauerwerk KS 2000-3000cm2**
Durchbruch herstellen, durch Sägen, oder herstellen bei
m Aufmauern, Untergrundfläche senkrecht, in Mauerwerk a
us Kalksandstein, ohne Bekleidungen und Beschichtungen

Wanddurchbrüche für Haustechnik
Wanddurchbruch rechteckig
Einzelöffnung über 2000 bis 3000 cm2
Tiefe über 20 bis 25 cm

Hilfsschnitte werden nicht gesondert vergütet, Wichte d
es Abbruchstoffes DIN EN 1991-1-1 15 kN/m3, Geräteeinsa
tz ist möglich, max. Gesamtgewicht bis 5 t, Ausführung
innerhalb des Bauwerks, Arbeitshöhe bis 4,00 m über der
 Standfläche des hierfür erforderlichen Gerüstes, einsc
hließlich Entsorgung
Menge: 11,000 St
- Zuordnung: 084
- Zuordnung: 394
- Zuordnung: 394

**06.04.030 Durchbruch herstellen Mauerwerk KS 3000-5000cm2**
Durchbruch herstellen, durch Sägen, oder herstellen bei
m Aufmauern, Untergrundfläche senkrecht, in Mauerwerk a
us Kalksandstein, ohne Bekleidungen und Beschichtungen

Wanddurchbrüche für Haustechnik
Wanddurchbruch rechteckig
Einzelöffnung über 3000 bis 5000 cm2
Tiefe über 20 bis 25 cm

Hilfsschnitte werden nicht gesondert vergütet, Wichte d
es Abbruchstoffes DIN EN 1991-1-1 15 kN/m3, Geräteeinsa
tz ist möglich, max. Gesamtgewicht bis 5 t, Ausführung
innerhalb des Bauwerks, Arbeitshöhe bis 4,00 m über der
 Standfläche des hierfür erforderlichen Gerüstes, einsc
hließlich Entsorgung
Menge: 5,000 St
- Zuordnung: 084
- Zuordnung: 394
- Zuordnung: 394

**06.04.040 Kernbohrung KS D120 bis 250 Wand**
Kernbohrung, senkrecht zur Untergrundfläche, Untergrund
fläche senkrecht, aus Mauerwerk aus Kalksandstein

Bohrdurchmesser über 120 bis 250 mm
Bohrtiefe über 20 bis 25 cm
Bauteil: Wand

Wichte des Abbruchstoffes DIN EN 1991-1-1 15 kN/m3, Ger
äteeinsatz ist möglich, max. Gesamtgewicht bis 5 t, Aus
führung innerhalb des Bauwerks, aufgenommene Stoffe sam
meln und entsorgen
Menge: 3,000 St
- Zuordnung: 084
- Zuordnung: 331
- Zuordnung: 331

**06.04.050 Kernbohrung StB D120 bis 250 Decke**
Kernbohrung, senkrecht zur Untergrundfläche, Untergrund
fläche waagrecht, Stahlbetondecke, Bohrkernsicherung

Bohrdurchmesser über 120 bis 250 mm
Bohrtiefe über 20 bis 25 cm
Bauteil: Decke

Wichte des Abbruchstoffes DIN EN 1991-1-1 20 kN/m3, Ger
äteeinsatz ist möglich, max. Gesamtgewicht bis 5 t, Aus
führung innerhalb des Bauwerks, aufgenommene Stoffe sam
meln und entsorgen
Menge: 16,000 St
- Zuordnung: 084
- Zuordnung: 351
- Zuordnung: 351

#### Hauptabschnitt 06.05 Einbauteile

**06.05.010 Anker Anschluss Mauerwerk Stahl niro einführen**
Anker für den Anschluss von Mauerwerk (Stumpfstoßanker)
, aus nichtrostendem Stahl, beim Aufmauern in vorh. Mau
eranschlussschiene einführen
Menge: 125,000 St
- Zuordnung: 012
- Zuordnung: 335
- Zuordnung: 335

**06.05.020 Ankerschiene TA Stahl verz Profil 28/15 einbauen**
Ankerschiene TA aus Stahl feuerverzinkt, kaltgewalzt, P
rofil 28/15, einbauen.
Menge: 25,000 m
- Zuordnung: 012
- Zuordnung: 339
- Zuordnung: 339

### Los 07 Haus C

*Hinweis*
Im Rahmen der Sanierung der Grundschule und Errichtung
des Neubaus Haus B bekommt die Schule eine neue Heizung
sanlage, die die gesamte Schule versorgen wird. Die Hei
zungsanlage wird im Haus C im Keller errichtet.

Auf Grund der vorab notwendigen Gebäudeeinführungen und
 Errichtung der Heizungsanlage gibt es Leistungen im Ha
us C und A auszuführen.

Hierbei handelt es sich um die bauseitigen Leistungen i
m Rahmen der Geäudeeinführungen sowie das Herrichten de
s Heizungsraumes für die neue Heizung.

#### Hauptabschnitt 07.01 Abbruch- und Mauerarbeiten

**07.01.010 Abbruch Putz einschließlich Beschichtung**
Abbruch Wandputz einschließlich Beschichtung an Innenwa
nd, ölbeständiger Anstrich auf Putz

Dicke einschließlich Putz bis 3 cm, im Rahmen einer Tot
alabbruchmaßnahme

Ausführung auf Wandflächen und in Leibungen

Abfall ist nicht gefährlich, Ausführung innerhalb des B
auwerks, Arbeitshöhe bis 3 m

Abbruch von Hand/mit handgeführten Kleingeräten, Ausfüh
rung erschütterungsarm DIN 4150, lärmarm, Lärmpegel max
. 80 dB(A), staubarm TRGS 559

aufgenommene Stoffe sammeln, auf LKW des AN laden,
die Entsorgung wird gesondert vergütet.
Menge: 41,000 m2
- Zuordnung: 084
- Zuordnung: 394
- Zuordnung: 394

**07.01.020 Öffnung erweitern / herstellen**
Wiederherstellung einer ausgemauerten Türöffnung im Kel
lergeschoß

Die ehemalige Türöffnung wurde zum Teil vermauert und e
ine Türklappe (ca. 90 x 90 cm) eingebaut.

Herzustellende Öffnung: ca. 90 x 201 cm
Bestehende Öffnung (Klappe): ca. 90 x 90 cm

Die Position umfasst die Leistungen zur Wiederherstellu
ng der Türöffnung.

Abbruch und Entsorgung der verbauten Türklappe aus Stah
l

Abbruch von Mauerwerk, beidseitig verputzt, vorsichitge
r Rückbau im Bereich Boden, Boden bleibt erhalten, Wand
stärke ca, 30 cm, Mauerwerk aus Ziegel, KS oder glw.

Abfall ist nicht gefährlich, Werte gemäß Ersatzbaustoff
verordnung 2023 sind eingehalten, Charakterisierung gem
ischter Bauschutt Klasse RC-1 nach EBV 2023, Anlage 1,
Tabelle 1, Wichte des Abbruchstoffes DIN EN 1991-1-1 15
 kN/m3

Abbruch von Hand/mit handgeführten Kleingeräten, Raum l
iegt im Kellergeschoß über Treppe erreichbar, Ausführun
g erschütterungsarm DIN 4150, lärmarm, Lärmpegel max. 8
0 dB(A), staubarm TRGS 559, Arbeitshöhe bis 2,5 m über
der Standfläche des hierfür erforderlichen Gerüstes

aufgenommene Stoffe sammeln, zerkleinern, max. Kantenlä
nge bis 45 cm, auf LKW des AN laden, die Entsorgung wir
d gesondert vergütet.
Menge: 1,000 St
- Zuordnung: 084
- Zuordnung: 394
- Zuordnung: 394

**07.01.030 Zulage Trennschnitte**
Zulage für Trennschnitte, sofern erforderlich,  Eckbohr
ungen sind nicht zulässig

Tiefe über 25 bis 30 cm
Mauerwerk mit beidseitig Putz
Menge: 2,000 m

**07.01.040 Öffnung überdecken Betonflachsturz**
Öffnung überdecken mit Betonflachsturz nach bauaufsicht
licher Zulassung/Typenstatik, tragend gemäß Statik, Ein
bau in Innenwand, Sturzhöhe 11,3 cm

Wanddicke 30 cm
größte Rohbaubreite der Öffnung 101 cm

Leistung einschließlich Herstellen der Auflager mittels
 Sägen, Abstützung, Vermauern oberhalb des Sturzes

Ausführung nur nach Anweisung Bauüberwachung
Menge: 1,500 m
- Zuordnung: 012
- Zuordnung: 344
- Zuordnung: 341

**07.01.050 Mauerwerk Innenwand KS in Kleinflächen**
Mauerwerk DIN EN 1996 der Innenwand in Kleinflächen, fü
r späteren Dünnlagen-Putzmörtelauftrag

Kalksandstein, DIN EN 771-2 in Verbindung mit DIN 20000
-402, KSL, Festigkeitsklasse 12, Rohdichteklasse 1,6

Mauerwerksdicke ca. 30 cm
in Einzelflächen bis 0,5 m2

Mauermörtel M 5 DIN 18580 oder DIN 20000-412 in Verbind
ung mit DIN EN 998-2, 5 DF (300/240/113), Arbeitshöhe b
is 3,5 m

Mauerwerk in Kleinflächen zum Schließen von Öffnungen,
Steinformat nach Wahl AN
Menge: 2,000 m2
- Zuordnung: 012
- Zuordnung: 341
- Zuordnung: 341

#### Hauptabschnitt 07.02 Putz- und Malerarbeiten

**07.02.010 Innenputz einlagig D15mm**
Einlagiges Innenputzsystem DIN 18550-2 auf Innenwand, P
utzgrund Mauerwerk, einschileßlich Haftbrücke, Grundier
ung oder Putzverfestiger, aus Kalkzement-Normalputzmört
el (GP) DIN EN 998-1, Druckfestigkeitsklasse CS II (1,5
 bis 5 N/mm2)
Dicke 15 mm
Putzoberfläche Qualitätsstufe 2 (Q2), gerieben

Ausführung auf Wandflächen, einschließlich Erschwernis
im Bereich der Gebäudeeinführungen, ca. 9 St, einschlie
ßlich Schutzmaßnahmen für Einbauteile

Arbeitshöhe der zu bearbeitenden oder zu bekleidenden F
läche bis 3,5 m über der Standfläche des hierfür erford
erlichen Gerüsts.
Menge: 41,000 m2
- Zuordnung: 023
- Zuordnung: 345
- Zuordnung: 345

**07.02.015 Zulage Leibungen**
Leistung wie vor, jedoch

Ausführung in Leibungen, Tiefe bis 35 cm, einschließlic
h setzen von Putzschienen
Menge: 7,500 m

**07.02.020 Erstbesch Wand Putz Dispersionsfarbe**
Erstbeschichtung an Wand, innen, Untergrund Putz, vorh.
 Qualitätsstufe Oberfläche Q2, Zement-Normalputzmörtel
(GP)

Grundbeschichtung einschließlich Grundierung für Disper
sionsfarbe, pigmentiert, haftvermittelnd,
Schlussbeschichtung aus Dispersionsfarbe, matt DIN EN 1
3300, Glanzgrad G3, hellgetönt

Farbe nach Bemusterung AG

Ausführung auf Wandflächen, einschließlich Erschwernis
im Bereich der Gebäudeeinführungen, ca. 9 St, einschlie
ßlich Schutzmaßnahmen für Einbauteile

Arbeitshöhe der zu bearbeitenden oder zu bekleidenden F
läche bis 3,5 m über der Standfläche des hierfür erford
erlichen Gerüstes.
Menge: 41,000 m2
- Zuordnung: 034
- Zuordnung: 345
- Zuordnung: 345

**07.02.030 Zulage Leibungen**
Leistung wie vor, jedoch

Ausführung in Leibungen, Tiefe bis 35 cm
Menge: 7,500 m

**07.02.040 Überholungsbeschichtung an Decke**
Überholungsbeschichtung an Decke, innen, Untergrund Put
z mit Altanstrich, vorh. Qualitätsstufe Oberfläche Q2,
Zement-Normalputzmörtel (GP)

Überholungsbeschichtung aus Dispersionsfarbe, matt DIN
EN 13300, Glanzgrad G3, hellgetönt

Farbe nach Bemusterung AG

Ausführung auf Deckenflächen

Arbeitshöhe der zu bearbeitenden oder zu bekleidenden F
läche bis 3,5 m über der Standfläche des hierfür erford
erlichen Gerüstes.
Menge: 15,000 m2

#### Hauptabschnitt 07.03 Abdichtungsarbeiten

**07.03.010 Rückbau Abdichtung Außenwand**
Rückbau von Teilen der Abdichtung an Außenwand, wie fol
gt:

Rückbau Noppenbahn und Perimeterdämmung, Vlies, seitlic
h lagern zur Wiederverwendung einschließlich aller Befe
stigungsmaterialien und -mittel; partielle Demontage de
r Elemente im betreffenden Bereich; Sicherung der Dämmu
ng gegen Verrutschen im oberen Bereich einschließlich A
nschluss an WDVS

Baugrube bis ca. 1,65 m

Abbruch von Hand/mit handgeführten Kleingeräten, ohne U
ntergrundbeschädigung, aufgenommene Stoffe zur Wiederve
rwendung sortieren, sammeln, wiederverwendbare Stoffe s
eitlich lagern, nicht wiederverwendbare Stoffe sammeln
und entsorgen

Ausführungsort: Außenwand KG Haus C für Gebäudeeinführu
ngen
Menge: 10,000 m2
- Zuordnung: 084
- Zuordnung: 394
- Zuordnung: 394

**07.03.020 Instandsetzung Abdichtung mit Gebäudeeinführung**
Instandsetzung Abdichtung erdberührter Wände DIN 18533-
1 und DIN 18533-2

Wassereinwirkungsklasse: W1.1-E
Rissklasse: R2-E
Rissüberbrückungsklasse: RÜ2-E
Raumnutzungsklasse: RN2-E

Nach Herstellung der Gebäudeeinführungen muss die vorha
ndene Außenabdichtung wieder instandgesetzt werden und
die Gebäudeeinführungen mit eingedichtet werden. Die Po
sition umfasst alle notwendigen Arbeitsschritte dazu: R
einigen des Untergrundes, Voranstrich, Eindichten der R
ohrdurchführungen, mehrfacher Anstrich zur Abdichtung u
nd Anschluß an den Bestand.

mit kunststoffmodifizierter Bitumen-Dickbeschichtung (P
MBC), Mindesttrockenschichtdicke 3 mm, mehrschichtig

Abrechnung je Gebäudeeinführung

Ausführungsort: Haus C und 1x Haus B
Menge: 10,000 St
- Zuordnung: 018
- Zuordnung: 335
- Zuordnung: 335

**07.03.030 Rückbau Abdichtung Außenwand**
Einbau der seitlich gelagerten Teile der Abdichtung an
Außenwand, wie folgt:

Noppenbahn und Perimeterdämmung, Vlies, seitlich gelage
rt, nach Abschluss der Instandsetzung der Abdichtungsar
beiten wieder fachgerecht anbringen, einschließlich all
er Befestigungsmaterialien und -mittel, einschließlich
Anpassarbeiten
Menge: 10,000 m2
- Zuordnung: 084
- Zuordnung: 394
- Zuordnung: 394

### Los 08 Entsorgung

#### Hauptabschnitt 08.01 Entsorgung

**08.01.010 Entsorgung Beton bis Z 1.2**
Entsorgung von nicht gefährlichen Abfällen

Die Leistung beinhaltet die Aufnahme, den Transport und
 die Ablagerung beim Entsorger einschließlich aller Neb
enleistungen. In die Leistungsposition sind alle Leistu
ngen, welche aus den Annahmebedingungen des Entsorgers
resultieren, einzukalkulieren.

Name des Entsorgers/Transporteurs

.......................................................
...........
(vom Bieter anzugeben):

Verwertungs- und Beseitigungsanlage:

.......................................................
...........
(vom Bieter anzugeben)

ASN (AVV) Bezeichnung
170101  Beton
Menge: 2,000 t
- Zuordnung: 087
- Zuordnung: 396
- Zuordnung: 396

**08.01.020 Entsorgung Bauschuttgemische bis Z 1.2**
Entsorgung von nicht gefährlichen Abfällen

Die Leistung beinhaltet die Aufnahme, den Transport und
 die Ablagerung beim Entsorger einschließlich aller Neb
enleistungen. In die Leistungsposition sind alle Leistu
ngen, welche aus den Annahmebedingungen des Entsorgers
resultieren, einzukalkulieren.

Name des Entsorgers/Transporteurs

.......................................................
...........
(vom Bieter anzugeben):

Verwertungs- und Beseitigungsanlage:

.......................................................
...........
(vom Bieter anzugeben)

ASN (AVV) Bezeichnung
170107  Gemische aus Beton, Ziegeln, Fliesen und K
eramik mit Ausnahme derjenigen, die unter 170106 fallen
Menge: 2,000 t

**08.01.030 Verwertung Gemischte Metalle**
Verwertung von nicht gefährlichen Abfällen

Die Leistung beinhaltet die Aufnahme, den Transport und
 die Ablagerung beim Entsorger einschließlich aller Neb
enleistungen. In die Leistungsposition sind alle Leistu
ngen, welche aus den Annahmebedingungen des Entsorgers
resultieren, einzukalkulieren.

Name des Entsorgers/Transporteurs

.......................................................
...........
(vom Bieter anzugeben):

Verwertungs- und Beseitigungsanlage:

.......................................................
...........
(vom Bieter anzugeben)

ASN (AVV) Bezeichnung
170407  Gemischte Metalle
Menge: 5,000 t

### Los 09 Sonstiges

#### Hauptabschnitt 09.01 Schutzmaßnahmen

**09.01.010 Absturzsicherung, provisorisch**
Absturzsicherung als Seitenschutz DIN 4420, Teil 1, ein
schl. Geländer, Zwischenholm und Bordbrett an Deckenkan
ten oder Aufzugsschächten aus Holz oder Metall provisor
isch herstellen, vorhalten und beseitigen.

Oberkante Absturzsicherung 1,20 m ab Oberkante Fußboden
.

Vorhaltedauer : 12 Monate
Menge: 50,000 m
Zuordnung: 393

**09.01.020 Schachtgerüst, provisorisch**
Absturzsicherung als Schachtgerüst in eingebauten Gerüs
tschuhen, in Aufzugsschächten aus Stahlbeton, mittels H
olzbalken und Brettern nach Vorgabe Aufzugsplanung als
Arbeitsebene und Absturzsicherung provisorisch herstell
en, vorhalten und beseitigen.

Vorhaltedauer : bis 12 Monate
Menge: 1,000 psch
Zuordnung: 393

**09.01.030 Treppengeländer, provisorisch**
Treppengeländer sowie Treppenpodest-Umwehrung aus Holz
oder Metall provisorisch herstellen, vorhalten und bese
itigen.

Oberkante Absturzsicherung 1,00 m ab Oberkante Fußboden
.

Vorhaltedauer : 12 Monate
Menge: 20,000 m
Zuordnung: 393

**09.01.040 Abdeckung auf Aussparungen, bis 0,5 m2**
Abdeckung als Sicherheitsmaßnahme auf Aussparungen und
Deckenöffnungen, unverschiebbar und trittsicher anbring
en, für die Dauer der Bauarbeiten vorhalten und entfern
en.

Deckenöffnung : bis 0,5 m2
Menge: 20,000 St
Zuordnung: 393

**09.01.050 Abdeckung auf Aussparungen, bis 1,0 m2**
Abdeckung als Sicherheitsmaßnahme auf Aussparungen und
Deckenöffnungen, unverschiebbar und trittsicher anbring
en, für die Dauer der Bauarbeiten vorhalten und entfern
en.

Deckenöffnung : bis 1,0 m2
Menge: 20,000 St
Zuordnung: 393

**09.01.060 Abdeckung auf Aussparungen, bis 2,0 m2**
Abdeckung als Sicherheitsmaßnahme auf Aussparungen und
Deckenöffnungen, unverschiebbar und trittsicher anbring
en, für die Dauer der Bauarbeiten vorhalten und entfern
en.

Deckenöffnung : bis 2,0 m2
Menge: 10,000 St
Zuordnung: 393

**09.01.070 Schutzvorkehrungen Leitungen**
Leitungen während der Maßnahmen schützen durch Holzkons
truktion mit Spanplatten, vorhalen und nach Beendigung
der Baumaßnahme demontieren

Abrechnung nach eingehauster Fläche
Menge: 15,000 m2
Zuordnung: 393

#### Hauptabschnitt 09.02 Sonstiges

**09.02.010 Gerüstpauschale**
Aufbauen, Abbauen, vorhalten von fahrbarem Gerüst, Bock
gerüste, etc, Gebrauchsüberlassung wird gesondert vergü
tet

Diese Position umfasst die Aufwendungen für das Stellen
 von Gerüsten im Innenbereich für Wandbereiche höher 3,
50m. (Deckenhöhe EG 4,06).

Die Art des Gerüstes obliegt dem AN.

Pauschale Abrechnung für Gerüststellungen bei Höhen übe
r 3,50m.

Sämtliche Aufwendungen und Kosten für das Aus-, Um- und
 Abbauen sowie Vorhalten der Arbeits- und Schutzgerüste
 bis 3,50m sind Nebenleistungen und in die Einheitsprei
se mit einzurechnen.
Menge: 1,000 psch
- Zuordnung: 001
- Zuordnung: 392
- Zuordnung: 392

**09.02.020 Stellen eines Schnurgerüsts**
Der AG lässt durch einen Vermesser zwei Hauptachsen sow
ie einen Höhenpunkt vorgeben. Alle weiteren Einmessarbe
iten gehen zu Lasten des AN. Die Grobabsteckung beinhal
tet das Einschlagen der wesentlichen Gebäudeeckpunkte m
it Holzpflöcken im Vorfeld des Baugrubenaushubes:

Stellen eines Schnurgerüsts für Grobabsteckung Achsen;
Abrechnung pauschal einschließlich evtl. Umsetzen; Tech
nologie obliegt AN
Menge: 1,000 psch

**09.02.030 Festpunktmarkierungen**
Einmessarbeiten zur Festlegung des Höhenhorizont (OKF)

Durch den AG wird ein Höhenpunkt vorgegeben. Das Anbrin
gen von auf dem Mauerwerk verschraubten Festpunktmarkie
rungen (Kunststoffplatten) im Zeitraum der Maurer- und
Betonarbeiten wird hier vergütet

Lage der Befestigungspunkte nach Abstimmung mit der Bau
überwachung
Menge: 15,000 St

**09.02.040 Überwachung Betoneinbau Überwachungskl.2**
Überwachung des Einbaus von Beton der Überwachungsklass
e 2 DIN 1045-3 durch eine anerkannte Überwachungsstelle
 während der Rohbauarbeiten; Leistungen entsprechend Vo
rgaben zum Überwachen von Beton auf Baustellen

Abrechnung pauschal für alle Leistungen
Menge: 1,000 psch
- Zuordnung: 013
- Zuordnung: 397
- Zuordnung: 397

#### Hauptabschnitt 09.03 Regiestunden

**09.03.010 Stundensatz Baufacharbeiter/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.

Baufacharbeiter/-in
Menge: 10,000 Std

**09.03.020 Stundenlohnleistungen - Baugeräte-Einsatz**
Für evtl. erforderliche Arbeiten, die nicht im Leistung
sverzeichnis erfaßt sind und gegen Nachweis zur Ausführ
ung kommen, werden verrechnet für:

Stundenlohnarbeiten durch Baugeräte auf Anordnung des
Auftraggebers ausführen.

Der Verrechnungssatz für das jeweilige Gerät umfaßt säm
tliche Aufwendungen für den Einsatz, insbesondere Gerät
evorhalte- und Betriebsstoffkosten sowie sämtliche Zusc
hläge einschließlich der Kosten für das Bedienpersonal.
 Der Verrechnungssatz gilt für das zum Zeitpunkt auf de
r Baustelle befindliche Baugerät.
Vergütet werden die tatsächlich geleisteten Arbeitsstun
gen.

Bagger über 0,4 bis 1,0 m3, einschl. Zubehör z.B. Hydra
ulikhammer
Menge: 3,000 h

**09.03.030 Stundenlohnleistungen - LKW-Einsatz**
Für evtl. erforderliche Arbeiten, die nicht im Leistung
sverzeichnis erfaßt sind und gegen Nachweis zur Ausführ
ung kommen, werden verrechnet für:

Stundenlohnarbeiten durch Lastkraftwagen auf Anordnung
des Auftraggebers ausführen.

Der Verrechnungssatz für den jeweiligen LKW umfaßt sämt
liche Aufwendungen für den Einsatz, insbesondere Geräte
vorhalte- und Betriebsstoffkosten sowie sämtliche Zusch
läge einschließlich der Kosten für das Bedienpersonal/F
ahrer. Der Verrechnungssatz gilt für das zum Zeitpunkt
auf der Baustelle befindliche Fahrzeug. Vergütet werden
 die tatsächlich geleisteten Arbeitsstungen, nach der N
utzlast des jeweiligen LKW.

LKW-Kipper, ca. 5 t Nutzlast.
Menge: 2,000 h

USt %: 19,00
